# 715a Turnhalle WOR
Angebotsaufforderung (GAEB DA 2000 1.2, DA83)
Projekt: 715a Tur
Währung: EUR
Erstellt mit: CaliforniaX by G&W Software AG, CaliforniaX, 26.03.2026

## Zusätzlicher Text
Angebot / Leistungsverzeichnis
 |

Trockenbauarbeiten BA3.1
P2/P4-16
 |
 |  |
Bauvorhaben:

 | Isar-Loisach-Realschule-Wolfratshausen
BA 3 - Sanierung und Erweiterung Hauptgebäude A
Franz-Kölbl-Weg 2, 82515 Wolfratshausen |
 |  |
 |  |
Bauherr: | Landkreis Bad Tölz-Wolfratshausen
Prof.-Max-Lange-Platz 1  |  83646 Bad Tölz |
 |  |
 |  |
Angebotsabgabe:

Angebotseröffnung: | Elektronisch über Vergabeplattform

22.04.2026, 11:30 Uhr,  |
 |  |
 |  |
Beginn der Leistung: | 38.KW 2026 |
 |  |
 |  |
Ende der Leistung: | 10 KW 2027 in Abhängigkeit der Witterung |
 |  |
 |  |
 |  |  |  |
Angebotssumme: | Summe Netto: |  | € |
 |  |  |  |
 |  |  |  |
 | 19% MwSt. |  | € |
 |  |  |  |
 |  |  |  |
 | Summe Brutto: |  | € |
 |  |  |  |
 |  |
 |  |  |  |
geprüfte Angebotssumme: | Summe Netto: |  | € |
 |  |  |  |
 |  |  |  |
 | 19% MwSt. |  | € |
 |  |  |  |
 |  |  |  |
 | Summe Brutto: |  | € |
 |  |
 |  |
 |  |
 |  |
 |  |
 |  |
 |  |
 |  |

## Trockenbau
Datum: 26.03.2026

*Hinweis: Baubeschreibung*
1  Allgemeines
Das Landratsamt Bad Tölz-Wolfratshausen saniert seit ein paar Jahren die Isar-Loisach-Realschule-Wolfratshausen, Franz-Klöbl-Weg 2 in 82515 Wolfratshausen. Die Maßnahme 1 Sanierung und Aufstockung Fachklassentrakt, sowie die Maßnahme 2 mit der Errichtung einer Ganztagsschule sind bereits abgeschlossen. Nun erfolgt die Maßnahme 3 Sanierung, Umbau und Erweiterung des Hauptgebäudes in 2 Bauabschnitten. Im Bauabschnitt 3.1 wird eine Mehrzweckhalle mit Sanitäranlagen und 6 zusätzlichen Klassenzimmern errichtet (Förderpaket P2 und P4), sowie in einem Bestandsanbau des Bau A ein Lehrerzimmer mit Besprechungs- und Seminarräumen geschaffen.
In einem 2. Bauabschnitt (ebenfalls Förderpaket P2), der nicht Gegenstand dieser Ausschreibung ist, werden die restlichen Gebäude des Bau A optimiert und die Gebäudehüllen saniert (mit Ausnahme des Anbaus aus dem Jahr 2009.

2 Baustellensituation/Örtliche Verhältnisse
Das Gebäude ist über den Franz-Kölbl-Weg erreichbar. Die Baustelleneinrichtung befindet sich in einem Teilbereich der Schul-Parkplätze vor den Gebäuden, sowie rund um den Erweiterungbau. Außerhalb dieses festgelegten Umgriffs der Baustelleneinrichtung können keine Flächen zur Verfügung gestellt werden. Das Gebäude ist nur eingeschränkt auf der Ostseite mit einem LKW direkt anfahrbar. Die Materialien und das Werkzeug sind daher auf die übrigen Gebäudeseiten bzw. innerhalb des Gebäudes entsprechend zu vertragen.

Wir weisen explizit darauf hin, dass es sich um ein auch während der Bauphase komplett genutztes Objekt handelt (mit Ausnahme der direkt vom Umbau betroffenen Bereiche), soweit die Arbeiten außerhalb der Schulferien stattfinden. Größere Beeinträchtigungen während der Unterrichtszeiten der Schule sind zu vermeiden. Während der gesamten Bauphase ist durchgehend Rücksicht auf die Lehrer und Schüler der Schule, sowie ihrer Besucher zu nehmen. Hier ist eine Feinabstimmung der Arbeitsvorgänge zwischen den Auftragnehmern und der örtlichen Bauleitung unumgänglich und bereits in der Arbeitsvorbereitung der Firmen entsprechend zu berücksichtigen. Arbeiten samstags sind nach Abstimmung mit der Bauleitung möglich.

Weitere Hinweise
- Die Anschlüsse für Strom und Wasser werden bauseits bereitgestellt.
- Eine bauseitige Transporthilfe steht nicht zur Verfügung. Der AN hat den Transport seiner Leistungen somit eigenständig zu organisieren, soweit keine entsprechenden Hebezeuge als Einzelpositionen im nachfolgenden LV enthalten sind.

*Hinweis: Zusätzliche Technische Vertragsbedingungen (ZTV) - Allgemeiner Teil*
1. Allgemein
1.1. Bei Widersprüchen zu den ZTV gelten vorrangig die Angaben im Leistungsverzeichnis. Bei Widersprüchen zwischen dem Leistungsverzeichnis und der bei Auftragsdurchführung maßgeblichen Zeichnung ist nach den Zeichnungen bzw. Plänen zu arbeiten; daraus entstehende Rechte des Auftragnehmers werden damit nicht eingeschränkt.

1.2 Die in der VOB/C, ATV DIN 18299 sowie den jeweiligen Gewerken zugeordneten folgenden ATV DIN 18300 bis ATV DIN 18459, aufgeführten Bestimmungen und DIN bzw. DIN EN Normen gelten ohne besondere Erwähnung als Ausführungsgrundlage, Leistungs- und Gütebestimmung. Es besteht Gültigkeit, auch wenn die ZTV im Positionstext nicht mehr eigens beschrieben werden.

1.3 Zur Vereinfachung und Verkürzung der Texte wird in den nachfolgenden Positionen überwiegend auf die Begriffe wie liefern und abladen, lagern, zwischenlagern, vertragen, transportieren, sichern, fördern, heben auf der Baustelle, einbauen/montieren der Materialien, herstellen der Leistung, etc. verzichtet. Der Einheitspreis beinhaltet dennoch jeweils die fertige und funktionsfähige Leistung einschließlich Materiallieferung und Einbau, soweit keine abweichende Angaben in der jeweiligen Position beinhaltet sind.

1.4 Die in den folgenden Positionen aufgeführten Massen gelten nicht als Bestellungsgrundlage. Der Materialbedarf ist gemäß den örtlichen Bedürfnissen zu ermitteln und rechtzeitig zu beschaffen.

1.5 Die Besichtigung von Baustellen durch Dritte bedarf der vorherigen Zustimmung des Auftraggebers.

1.6 Rettungswege und Anlieferungswege sind ohne Ausnahme freizuhalten. Bei Zuwiderhandlung ist der Auftraggeber berechtigt, die sofortige und unangekündigte Entfernung der Hindernisse zu Lasten des Verursachers einzuleiten.

2. Arbeitssicherheit / SiGeKo
2.1 Unfallverhütung/Sicherheit
Besonders wird auf die Einhaltung der DGUV-Vorschriften zum Unfallschutz und zur Sicherheit hingewiesen, insbesondere für Absturzgefährdungen (Treppenloch, Schächte, bodengleiche Fenster, freie Deckenkanten) und bei Schneide-, Transport- und Anschlagarbeiten.

Darüber hinaus ist eine Gefährdung des noch genutzten Schulgeländes vollständig auszuschließen. Die jeweiligen Arbeitsbereiche und die Baustelleneinrichtungsfläche ist gegenüber dem Schulbetrieb entsprechend abzusichern. Dies bedeutet insbesondere ein Überschwenkverbot der durch Schüler und Lehrer genutzten Außenbereiche. Materialtransporte bzw. Arbeiten im durch Schüler und Lehrer genutzten Schulbereich sind ausschließlich nur in vorheriger Abstimmung bzw. Genehmigung mit der Bauleitung gestattet.

2.2 SiGeKo
Gemäß der "Verordnung für Sicherheit und Gesundheitsschutz auf Baustellen (BaustellV) hat der AG einen Koordinator bestellt (§ 4 BaustellV). Der Koordinator wird seine Aufgaben nach der BaustellV wahrnehmen.

Die Sicherheits- und Gesundheitsschutzpläne werden dem AN in der jeweils aktuellen Fassung übergeben. Er hat die in den Sicherheits- und Gesundheitsschutzplänen enthaltenen Elemente bei der Ausführungsplanung und bei allen auszuführenden Arbeiten einzuhalten. Der AN hat dem Koordinator den Beginn neuer Arbeiten (z.B. Gerüststellung) vorher rechtzeitig anzuzeigen und die erforderlichen Unterlagen hinsichtlich Sicherheitstechnischer Belange zu übergeben. Die Verantwortlichkeit des AN für die Erfüllung seiner Arbeitsschutzpflichten bleibt unberührt (§ 5 Abs.3 BaustellV).

Der AN hat für den Koordinator nach der BaustellV einen Ansprechpartner, Sicherheitsbeauftragter des AN für die Baustelle, zu benennen, der für die Erfüllung der erforderlichen Maßnahmen auch von eventuellen Nachunternehmern verantwortlich ist.

3. Verbleibende Gebäudeteile und Gebäudeausstattung
Soweit Arbeiten in einem Bestandsgebäude ausgeführt werden, sind im Gebäude / Bauabschnitt verbleibende haustechnische Anlagen in der Regel während der gesamten Bauarbeiten in Betrieb (Heizung, Lüftung, Sanitär, Elektroverteilung/-zentrale), da von diesen aus die nicht von der Sanierung betroffene Gebäudeteile versorgt werden. Diese Zentralen, sowie die entsprechenden Leistungstrassen sind entsprechend zu schützen und dürfen keinesfalls beschädigt werden.

4. Ausführung
Sofern keine gesonderten Positionen ausgeschrieben sind, sind die Kosten für die nicht vom Auftraggeber gestellte Baustelleneinrichtung in die Preise einzubeziehen. Die Beleuchtung der Arbeitsplätze ist Bestandteil der Baustelleneinrichtung.

Änderungen in der Leistungsausführung, abweichend von den gestellten Plänen, dürfen nur in Übereinstimmung mit der Bauleitung vorgenommen werden.

Die Lagerung feuergefährlicher Stoffe bedarf einer ausdrücklichen Zustimmung der Bauleitung.

Durch den Auftragnehmer benötigten Baustelleneinrichtungen und Lagerplätze sind mit der Bauleitung abzustimmen.
Die Baustelleneinrichtung ist getrennt beschrieben. Flurschäden bei Lagerung und Arbeiten außerhalb befestigter Geländeflächen sind so gering wie möglich zu halten und nach Abzug der Baustelleneinrichtungen in den vor Beginn der Arbeiten angetroffenen Zustand herzurichten. Straßen-, Wege- und Geländeverunreinigungen (durch Baufahrzeuge) sind umgehend zu beseitigen und sind allgemein einzukalkulieren.

5. Abrechnungshinweise
Für Aufmaß und Abrechnung gelten - falls in den Abrechnungshinweisen für die einzelnen Gewerke (Besonderer Teil) oder im Leistungsverzeichnis nicht anders geregelt - die Bestimmungen der DIN 18299 ff. (VOB/C).

Im Zuge der Leistungserbringung nachträglich nicht mehr zu ermittelnde Massen von Bauteilen sind vorher aufzumessen. Bei Aufmaßen werden nur technisch erforderliche bzw. technologisch mögliche Maße anerkannt. Mehrleistungen bzw. Folgeleistungen gehen zu Lasten des Verursachers.
Aufmaße sind, falls zum Nachweis erforderlich, ggf. durch Skizzen, Angabe des Gebäudeteils, der Raumnummer o.ä. zu belegen

Bei der Abrechnung der Leistungen sind die gleichen Positionsnummern wie im Leistungsverzeichnis zu verwenden.

6. Umlagen, Verbrauchskosten
6.1 Baustrom
Die Verbrauchskosten für Benutzung des Baustroms werden vom Auftraggeber getragen.

6.2 Bauwasser
Die Verbrauchskosten für Benutzung des Bauwassers werden vom Auftraggeber getragen.

7. Dokumentation
Nach Fertigstellung der Baumaßnahmen ist eine vollständige Dokumentation je einfach in Papierform und digitaler Form (im Format PDF) an den Bauherrn zu übergeben. Die Dokumentation ist eine Abnahmevoraussetzung und mit hinreichendem Vorlauf zur Schlussrechnung zu übergeben. Der erforderliche Aufwand ist in die einzelnen Einheitspreise einzukalkulieren und wird nicht gesondert vergütet, soweit keine separate Position im Leistungsverzeichnis vorhanden ist.

Bestandteil der Dokumentation sind immer die Ausstellung einer Fachunternehmererklärung, einer Fachbauleitererklärung, einer Errichtererklärung, sowie für sämtliche Produkte der Nachweis gemäß Bayerische Technische Baubestimmungen (BayTB) über den fachgerechten Einbau. Dies beinhaltet insbesondere Kopien der Verwendbarkeitsnachweise wie bauaufsichtliche Zulassungen und bauaufsichtlichen Prüfzeugnisse, der Leistungserklärungen bei CE-Kennzeichnung, der Produkt- und Sicherheitsdatenblätter, sowie der jeweiligen Übereinstimmungserklärungen des Fachunternehmers über die fachgerechte und zulassungskonforme Herstellung / Einbau. Darüber hinaus sind sämtliche Montage-, Revisions- und Wartungsunterlagen, sowie Pflege- und Reinigungshinweise beizufügen.

8. Bauzeiten / Einschränkungen der Bautätigkeit
Während des gesamten Sanierungszeitraums ist durchgängig Rücksicht auf Mitarbeiter und Besucher des Gebäudes, sowie bei Schulen auf die Schüler und Lehrer der Schuleinrichtung zu nehmen. Dies betrifft insbesondere eine umfassende Rücksichtnahme im Hinblick auf Lärmimmissionen.

Grundsätzlich gilt die 6-Tage Woche. Samstag ist Arbeitstag, Arbeiten gemäß den rechtlichen Bestimmungen für Gewerbebetriebe sind möglich.

Ganztägig an Sonn- und gesetzlichen Feiertagen im Bundesland Bayern
- sowie werktags in der Zeit von 20:00 Uhr bis 7:00 Uhr -
sind Bauarbeiten nicht erlaubt.

Ausnahmen hierzu hat der AN eigenständig und auf eigene Kosten bei den zuständigen Genehmigungsbehörden abzufragen und zu beantragen. Dies ist auch dem Auftraggeber rechtzeitig anzuzeigen.

9. Lärmemissionen
Aufgrund des laufenden Schulbetriebes sind grundsätzlich nur Maschinen/ Geräte mit geringer Lärmentwicklung einzusetzen. Lärmende Arbeiten sind rechtzeitig vor Beginn der Arbeiten anzumelden. Für den Schutz gegen Baulärm gelten insbesondere die Anforderungen des BIMSCHG, die Allgemeinen Verwaltungsvorschrift gegen Baulärm - Geräuschimmission - und der zusätzlichen landesrechtlichen Vorschriften, sowie die DIN 4109.
Immissionsrichtwert von 7 bis 20 Uhr: 55 db (A)
Immissionsrichtwert von 20 bis 7 Uhr: 40 db (A)

Bei Schulen ist darüber hinaus auf erforderliche baulärmfreie Zeiten im Rahmen der Abschlussprüfungen am Schuljahresende, sowie sonstige zeitliche Einschränkungen der Lärmemissionen aus Baustellentätigkeit zu achten. Entsprechende Einschränkungen werden an gesonderter Stelle im LV bekannt gegeben.

10. Brandschutz
Der Brandschutz ist bei der gesamten Baumaßnahme, insbesondere bei der Abtrennung ggf. noch genutzter Gebäudeteile, durchgängig zu gewährleisten.

11. Bauwesenversicherung
Soweit der AG eine projektbezogene Bauleistungsversicherung abschließt, hat der AN unabhängig davon vor Auftragserteilung den Nachweis über eine bestehende und angemessene Berufs- / Bauhaftpflichtversicherung vorzulegen.

12. Bauschutt, Abfall
Jeder Unternehmer hat seinen Schutt, seine Abfälle, Verschnitt usw. auf eigene Kosten gemäß VOB selbst zu beseitigen und zu entsorgen bzw. der fachgerechten und umweltfreundlichen Verwertung zuzuführen.
Jeder Unternehmer hat die Baustelle bzw. seinen Arbeitsbereich arbeitstäglich gemäß VOB von Schutt und Abfällen zu reinigen und diesen Schutt bzw. diese
Abfälle getrennt nach Wertstoffen zu entsorgen bzw. der Verwertung zuzuführen.
Werden die Arbeitsplätze von Unternehmen nicht arbeitstäglich sauber gehalten und / oder unterlassen Unternehmen trotz Aufforderung durch die Objektüberwachung die Schutt- bzw. Abfallberäumung in die dafür vorgehaltenen Container, dann werden der Schutt bzw. die Abfälle auf Kosten des jeweiligen Unternehmers bauseitig durch den AG entsorgt bzw. der Verwertung zugeführt.

13. Materialökologie
Beschichtungen:
Bei allen Beschichtungen (Grundierungen, Imprägnierungen, sonstige Anstriche, Spachtelungen, Öle / Wachse, Korrosions-, Brandschutz, etc.) sind möglichst umweltverträgliche, insbesondere lösemittelarme Produkte und Verfahren zu verwenden. Dabei sind die Einstufungen entsprechend dem jeweiligen Produkt- bzw. Giscode der Bauberufsgenossenschaft zu Grunde zu legen (siehe: www.gisbau.de) und die Vorgaben der einschlägigen Technischen Regeln für Gefahrstoffe (TRGS) zu berücksichtigen. Als Grundierungen, Lacke und Lasuren dürfen generell nur schadstoffarme Produkte entsprechend den Vergabeunterlagen des Umweltzeichens RAL . UZ12a (Blauer Engel) verwendet werden. Reaktionsharze dürfen nur im technisch notwendigen Umfang eingesetzt werden. Die technische Notwendigkeit ist nachzuweisen. Die Produkte sind an der Baustelle im Originalgebinde zu verwenden. Die Beschichtungen der Schreiner-, Stahlbau-, Metallbau- und Schlosserarbeiten sind grundsätzlich im Produktionsbetrieb des Auftragnehmers vorzunehmen. Auf der Baustelle sind sie nur im Ausnahmefall nach vorheriger Zustimmung des Auftraggebers erlaubt. Das jeweilige Produkt- und Sicherheitsdatenblatt sind vor Ausführung vorzulegen.

Feinstaub / Gesundheitsgefährlicher Staub:
Das "Merkblatt zur Staubminderung bei Baustellen" der Regierung von Oberbayern ist zu beachten. Die Staubentwicklung ist weitgehend zu vermeiden. Bei Maschineneinsatz sind staubarme, abgestimmte Bearbeitungssysteme (Maschine und Mobilentstauber) zu verwenden, die den allgemeinen Staubgrenzwert von 3 mg/m3 für die alveolengängige (A-) Fraktion sowie 10 mg/m³ für die einatembare (E-) Fraktion einhalten.
Entsprechende Maschinen sind von der BG BAU als "Typ I- Gerät" klassifiziert und unter www.gisbau.de veröffentlicht.
Werden gesundheitsgefährliche mineralische Stäube oder andere Gefahrstoffe freigesetzt, sind die notwendigen Maßnahmen der jeweiligen Technischen Regel Gefahrstoffe (TRGS 505, 519, 521, 559 u.a.) und der Gefahrstoffverordnung festzulegen.

Formaldehyd:
Um unzumutbare Formaldehydkonzentrationen zu vermeiden, ist die Richtlinie Klassifizierung und Überwachung von Holzwerkstoffplatten bezüglich der Formaldehydabgabe. (DIBT-Richtlinie 100) zu befolgen. Der Nachweis über die Emissionsklasse der Holzwerkstoffplatten ist vor Zuschlagserteilung vorzulegen.

Gefährliche Inhaltsstoffe (CMR-Stoffe):
Produkte, bei denen im Produkt- und Sicherheitsdatenblatt krebserzeugende (cancerogene), erbgutverändernde (mutagene) und fortpflanzungsgefährdende (reproduktionstoxische) Inhaltsstoffe aufgeführt sind, sind ausgeschlossen.

Holzschutzmittel:
Es müssen - bei gleicher Eignung - möglichst umweltverträgliche Produkte und Verfahren verwendet werden. Dabei ist die Einstufung entsprechend dem Produkt-Code der Bauberufsgenossenschaft zu Grunde zu legen.
Holzschutzmittel für nichttragende Bauteile müssen das RAL-Prüfzeichen der Gütegemeinschaft Holzschutzmittel e.V., für tragende Bauteile das Prüfzeichen des Deutschen Instituts für Bautechnik aufweisen.
Behandlungen mit Holzschutzmitteln sind grundsätzlich im Produktionsbetrieb des AN vorzunehmen. An der Baustelle sind sie nur im Ausnahmefall nach vorheriger Zustimmung des Auftraggebers erlaubt. Das jeweilige Produkt- und Sicherheitsdatenblatt ist vor Ausführung vorzulegen.

Kleber, sonstige Verlegewerkstoffe:
Grundsätzlich dürfen nur lösemittelfreie / -arme Verlegewerkstoffe (Voranstriche, Leime, Kleber, Spachtel etc.) verwendet werden. Dabei sind die Einstufungen entsprechend dem Giscode der Bauberufsgenossenschaft zu Grunde zu legen und die Vorgaben der Technischen Regeln für Gefahrstoffe TRGS 610 zu berücksichtigen. Kann auf lösemittelhaltige Produkte an der Baustelle nicht verzichtet werden, so dürfen sie nur bei gleichzeitiger, mechanischer Lüftung verwendet werden. Das jeweilige Produkt- und Sicherheitsdatenblatt ist vor Ausführung vorzulegen.

Tropenholz:
Auf den Einsatz von Tropenholz ist zu verzichten.

14. Bauleiter, Vorarbeiter
Bei Ausführungsbeginn muss der Name des verantwortlichen Bauleiters vor Ort und seines Stellvertreters benannt werden. Der verantwortliche Bauleiter ist für die Sicherheit vor Ort verantwortlich. Ein Wechsel des Bauleiters ist unverzüglich schriftlich mitzuteilen.

Für die Ausführung der Arbeiten ist ein Vorarbeiter zu benennen, der während der gesamten Leistungserbringung des AN auf der Baustelle anwesend zu sein hat. Ein Wechsel der Vorarbeiters ist nur in Abstimmung mit dem AG zulässig.

Setzt der Auftragnehmer Fremdkolonnen ( genehmigungspflichtig ) zur Ausführung ein, so sind diese ständig durch den AN, wegen der technischen Zusammenhänge, der Konstruktion, sowie der daraus sich ableitenden Ausführung, grundsätzlich zu beaufsichtigen.

Die Bauleiter und die Vorarbeiter müssen die deutsche Sprache in Schrift und Wort beherrschen.

Es finden in der Regel je nach Erfordernis 8- bzw. 14-tägige jour-fixe auf der Baustelle statt. Eine Teilnahme des zuständigen Bauleiters bzw. Vorarbeiters ist verpflichtend, soweit eine entsprechende Einladung mit mind. 5 Tagen Vorlauf erfolgt.

15. Ausführungsunterlagen
Dem Leistungsverzeichnis liegen als Kalkulationsgrundlage Planunterlagen in digitaler Form bei. Bei sämtlichen Planbeilagen ist der angegebene Maßstab auf Richtigkeit zu prüfen. Die der Ausschreibung beiliegenden Pläne und Unterlagen sind jedoch nicht zur Bauausführung freigegeben. Unterlagen zur Ausführung erhält der AN nach Auftragsvergabe in Form von pdf-Dateien.

Planunterlagen in ausgedruckter Papierform werden seitens des AG nicht zur Verfügung gestellt, sondern nur in digitaler Form. Erforderliche Papierausdrucke sind in Eigenverantwortung und auf Kosten des AN selbst zu veranlassen.

*Hinweis: ZTV - Besonderer Teil - Trockenbau*
Zusätzliche Technische Vertragsbedingungen - Besonderer Teil - Trockenbauarbeiten

ALLGEMEINES
Maßgebend für die Ausführung sind die VOB Teil C, Allgemeine Technische Vertragsbedingungen für Bauleistungen (ATV), neueste Fassung, einschl. aller sonstigen gewerkespezifischen einschlägigen Normen und Vorschriften  (insbesondere auch Merkblätter - Bundesverband der Gipsindustrie eV), behördlichen Erlasse und Gesetze.

Folgende DIN-Vorschriften werden in Ergänzung zu obigen Ausführungen explizit benannt:

ATV DIN 18299 Allgemeine Regelungen für Bauarbeiten jeder Art
ATV DIN 18340 Trockenbauarbeiten
DIN 18168 Gipsplatten-Deckenbekleidungen und Unterdecken
DIN18180 Gipsplatten - Arten und Anwendungen
DIN 18181 Gipsplatten im Hochbau - Verarbeitung
DIN 18182 Zubehör für die Verarbeitung von Gipsplatten
DIN 18183 Trennwände und Vorsatzschalen aus Gipsplatten mit Metallunterkonstruktion
DIN 4103 Nichttragende innere Trennwände
DIN 4102 Brandverhalten von Baustoffen und Bauteilen
DIN EN 13501 Klassifizierung von Bauprodukten und Bauarten zu ihrem Brandverhalten
DIN EN 13162 Wärmedämmstoffe für Gebäude
DIN 18 202 Toleranzen im Hochbau
DIN 52 210 Luft- und Trittschalldämmung, Meßverfahren
DIN 18 032- 1: 2014-11, Sporthallen - Hallen und Räume für Sport und Mehrzwecknutzung, Teil 1: Grundsätze für die Planung

Die Preise verstehen sich ohne Unterschied der Lage, der Höhe und der Grundrissform falls in den Positionen nicht gesondert darauf hingewiesen wird. Alle für die Durchführung der Arbeiten erforderlichen Hilfsmittel und Gerüste sind in die Einheitspreise einzurechnen.

STOFFE UND BAUTEILE
Anzubietende Materialien sind entspr. den im Leistungsverzeichnis vorgegebenen Qualitäten und Anforderungen bzw. Typen oder Fabrikate anzubieten.

Die verwendeten Bauteile müssen ihrem Verwendungszweck entsprechend dauerhaft und korrosionsgeschützt sein. Dies gilt insbesondere für Unterkonstruktionen, Schienen und Profile.

AUSFÜHRUNG
Ständerwände und Unterdecken mit Beplankung aus Gipskarton- oder Gipsfaserplatten sind oberflächenfertig auszuführen. Plattenstöße, Schraubenköpfe und geschlossene Anschlussfugen sind so herzustellen, dass sie nach der malermäßigen Endbehandlung auf Dauer nicht mehr sichtbar sind.

Alle Oberflächen dieses Leistungsverzeichnisses sind mit Anforderung der Qualitätsstufe 2 / Q 2 gemäß Merkblatt 2, für die Verarbeitung von Gipsplatten nach DIN 18180 bzw. ÖNORM B 3410 in Verbindung mit DIN 18181 bzw. ÖNORM B 3415 der Industriegruppe Gipsplatten im Bundesverband der Gips- und Gipsbauplattenindustrie e.V. auszuführen. Spachtelgrate sind abzuschleifen.

Die Flächendämmung aus Mineralfaserdämmstoffplatten ist - sofern erforderlich - mit geeignetem Kleber an die Stege der Wandständer und an einer Verkleidungsseite punktweise zu befestigen. Auf eine exakte und vollflächige Ausfachung der Wandflächen ist zu achten. Es dürfen keine Schallbrücken entstehen.

Unterdecken sind anhand eines Verlegeplanes zu verlegen. Dabei sind alle Einbauteile, wie z.B. Leuchten,  Vorhangschienen, Luftauslässe, usw. sowie die Rohrführungspläne zu berücksichtigen. Ungeklärte Detailpunkte sind vor Verlegebeginn mit dem Auftraggeber abzusprechen.

Anschlüsse der Decken an Wänden und Stützen sind so auszubilden, dass alle an die Unterdecke gestellten Forderungen erhalten bleiben.

Dehnungsfugen an Wänden, sofern nicht anders beschrieben, sind im Abstand von <15m anzuordnen.

Schleifarbeiten mit Schleifgeräten im Trockenverfahren sind grundsätzlich mit Absaugung auszuführen.

Holzverbindungen sind grundsätzlich zu verschrauben.

Klammergeräte dürfen nur mit Druckbegrenzer verwendet werden.

Für alle im nachfolgenden Leistungsverzeichnis beschriebenen Leistungen sind ausschließlich bauaufsichtlich zugelassene Befestigungsmittel zu verwenden.

Beim Ein- und Ausbau von Mineralfaserdämmstoffen ist für eine gute Durchlüftung der Räume zu sorgen. Beim Trennen ist keine Säge zu verwenden. Dämmstoffe im Dachgeschoß müssen konvektionsdicht eingebaut werden. Die Fugen, Fußpunkte und Knickpunkte sind mit selbstklebenden und dampfdichten Fugenbändern abzukleben, falls nicht die Art oder Form des Dämmstoffes die Luftdichtigkeit gewährleistet.

Die Stöße der Dampfsperren sind grundsätzlich entsprechend den Herstellerangaben zu verkleben. Sämtliche Anschlüsse an raumbegrenzende Bauteile sind winddicht auszuführen. Hierfür dürfen ausschließlich vom Hersteller der Dampfbremse empfohlene Materialien eingesetzt werden.

*Hinweis: Kalkulationshinweise Förderpakete P2 und P4*
Gegenstand dieser Ausschreibung sind die Arbeiten des Bauabschnitt BA3.1 "Errichtung einer Mehrzweckhalle mit Sanitäranlagen und 6 zusätzlichen Klassenzimmern, sowie Schaffung eines Lehrerzimmers mit Besprechungs- und Seminarräumen im Anbau Südwest des bestehenden Bau A.

Die Maßnahme ist gefördert. Die Förderung ist jedoch in zwei Pakete aufgeteilt.
Förderpaket P4: Errichtung Mehrzweckhalle mit Sanitäranlagen und 6 zusätzlichen Klassenzimmern
Förderpaket P2: Schaffung eines Lehrerzimmers mit Besprechungs- und Seminarräumen im bestehenden Anbau Südwest Bau A

Das nachfolgende Leistungsverzeichnis ist daher in zwei Titel aufgeteilt:
Der Titel 1 umfasst das Förderpaket P4, also den Neubau der Mehrzweckhalle (Erweiterung).
Der Titel 2 umfasst das Förderpaket P2 (Anteil BA3.1), also die Umbauten/Sanierungen im Bestand.

Die Beauftragung erfolgt für beide Titel gemeinsam, jedoch sind die Rechnungen einschließlich der jeweiligen Aufmaße getrennt je Titel zu stellen! Gemeinsame Rechnungen für Titel 1 und 2 werden zurückgewiesen.

Diese Vorgehensweise und dabei ggf. entstehender Mehraufwand beim AN ist bei der Kalkulation für das nachfolgende LV zu berücksichtigen und damit abgegolten.

*Hinweis: Kalkulationshinweise Arbeitsunterbrechung/lärmfreie Zeiten*
In der Realschule werden periodisch Prüfungen abgehalten. Während dieser Zeiten sind keinerlei Lärmemissionen gestattet. Soweit keine lärmfreien Arbeiten ausgeführt werden können, sind die Arbeiten zu diesen Zeiten / an diesen Tagen vollständig zu unterbrechen. In der Regel handelt es sich nur um 1 bis 2 Stunden an einem Tag.
Während der Leistungserbringung vor Ort ist mit ca. 3 solcher stundenweisen Unterbrechungen zu rechnen.

Entsprechende zeitliche Unterbrechungen sind entsprechend einzukalkulieren und damit abgegolten.

### 1 Titel 1 (Förderpaket P4), Erweiterungsbau

#### 1.1 Baustelleneinrichtung

**1.1.1 Baustelleneinrichtung**
Baustelleneinrichtung für alle durchzuführenden Arbeiten dieses Leistungsverzeichnisses; Einschließlich  An- und Abtransport aller Maschinen und Geräte sowie aller benötigten Baustelleneinrichtungsteile und deren Vorhaltung während der gesamten Bauzeit.
Zudem sind weiter enthalten:
- Frachten und Transportkosten, Auslöse, Montageaufsicht, unproduktive Nebenlöhne sowie alle sonstigen Nebenkosten;
- vorschriftsmäßige Absicherung, Beleuchtung und Unterhalt der Arbeitsbereiche / Einrichtungen während der gesamten Bauzeit;
- alle notwendigen Arbeits- und Schutzgerüste, welche zusätzlich zu den bauseitigen Gerüsten (Fassaden) benötigt werden, einschließlich deren arbeitstäglicher Kontrolle;
- Vorrichtungen, Hebezeuge, Gerüste, Bühnen, etc. zum Ein- und Ausbringen der Materialien, Bauteile und Konstruktionen in das Gebäude / auf das Fassadengerüst, sowie zum Verteilen in allen Geschossen vor Ort;
- Lager- und Aufenthaltscontainer, soweit erforderlich;
- Erstellen eines Bauzeitenplanes ;
Eine Verschiebung von Ausführungs-, Zwischen- und Endfertigstellungsterminen berechtigt nicht zur Nachforderung bezüglich der Baustelleneinrichtung durch den Auftragnehmer. Lager- und Baustelleneinrichtungsplätze sind so anzulegen, dass die  Folge- und Nebengewerke in ihrer Leistungserbringung nicht behindert sind, ansonsten sind Materialien, Silos, Container und Schuttmulden (gewerkeeigene) bei Bedarf kurzfristig durch den Auftragnehmer umzusetzen.
Wegerechtliche Absicherungen und Absperrungen sind vom AN selbst zu veranlassen und zu beantragen. Anfallende Gebühren werden gegen Nachweis ohne Aufschlag gesondert vergütet.

Die Baustelleneinrichtung wird nur einmal für die gesamte Maßnahme vergütet.
Menge: 1,000 psch

**1.1.2 Bauzeitenplan**
als Balkenterminplan mit allen Arbeitsschritten, nach Kalenderwochen gegliedert, mit Angaben zur personellen Besetzung und maschinellen Ausstattung während der entsprechenden Arbeitsschritte.
Der Bauzeitenplan muss den gesamten Leistungsumfang des
Leistungsverzeichnisses beinhalten, inkl. kontinuierlicher Fortschreibung während des vertraglichen Ausführungszeitraums.

Die Erstellung des Bauzeitenplans hat spätestens vier Wochen nach Auftragserteilung zu erfolgen.
Menge: 1,000 psch

**1.1.3 Schutzmaßnahmen Bodenbelag, Milchkarton**
Schützen von Parkett-, Linoleum- und Teppichbelägen vor und während der Sanierungsarbeiten mit einem Schutzbelag, rutschhemmend, nicht fleckend und nicht abfärbend, Stöße überlappt, Wandanschlüsse und Stöße abgeklebt.
Material: Milchkarton, Papier/PE Verbundstoff, unbedruckt

Die Leistung beinhaltet die Lieferung und das Verlegen des Schutzbelags.
Menge: 20,000 m2

**1.1.4 Schutzmaßnahmen Bodenbelag, HDF-Platten, d ≥ 3 mm**
Schützen von Parkett-, Linoleum- und Teppichbelägen vor und während der Sanierungsarbeiten mit einem Schutzbelag, rutschhemmend, nicht fleckend und nicht abfärbend, Stöße dicht gestoßen, Wandanschlüsse und Stöße abgeklebt.
Material: HDF-Platten, d ≥ 3 mm

Die Leistung beinhaltet die Lieferung und das Verlegen des Schutzbelags.
Menge: 20,000 m2

**1.1.5 Schutzmaßnahmen Bodenbelag entfernen, Milchkarton**
Schutzbelag auf Parkettbelägen entfernen.
Schutzbelag, Stöße überlappt / dicht gestoßen, Wandanschlüsse und Stöße abgeklebt.
Material: Milchkarton, Papier/PE Verbundstoff, unbedruckt

Die Leistung beinhaltet den Abbruch, das Abfahren und Entsorgung aller Materialien nach Aufforderung der Bauleitung zeitlich unabhängig von den übrigen Leistungen dieses LV's, einschließlich Entsorgungsgebühr.
Menge: 20,000 m2

**1.1.6 Schutzmaßnahmen Bodenbelag entfernen, HDF**
Schutzbelag auf Parkettbelägen entfernen.
Schutzbelag, Stöße überlappt / dicht gestoßen, Wandanschlüsse und Stöße abgeklebt.
Material: HDF-Platten

Die Leistung beinhaltet den Abbruch, das Abfahren und Entsorgung oder Wiederverwendung aller Materialien nach Aufforderung der Bauleitung zeitlich unabhängig von den übrigen Leistungen dieses LV's, einschließlich Entsorgungsgebühr.
Menge: 20,000 m2

**1.1.7 Schutzabdeckung, Fenster/Türen/Einbauten, PE-Folie**
Staubdichte Schutzabdeckung für schutzbedürftige Flächen herstellen, Abdeckung aus PE-Folie. Befestigung der Abdeckung durch scharfkantiges und fluchtendes Abkleben, Klebeband nicht fleckend, nicht abfärbend und rückstandsfrei zu entfernen.
Ausführung insbesondere an Fenstern, Türen, Sichtholzflächen, sonstigen oberflächenfertigen Bauteilen.

Die Leistung beinhaltet die Lieferung, Vorhaltung und
Unterhaltung, sowie Abbruch und Entsorgung aller
Materialien nach Beendigung der Arbeiten.
Menge: 200,000 m2

**1.1.8 Schutzmaßnahmen längsorientierte Einbauten, bis 50 cm**
Schützen von Decken und oberflächenfertigen linearen Einbauten und Einrichtungsgegenständen während der Sanierungsarbeiten durch abkleben mit geeigneter Folie, nicht fleckend und nicht abfärbend, Anschlüsse und Stöße gerade fluchtend abgeklebt.

Abdeckbreite: bis zu ca. 50 cm

Die Leistung beinhaltet die Lieferung, Vorhaltung und Unterhaltung, sowie Abbruch und Entsorgung aller Materialien nach Beendigung der Arbeiten.
Die Vergütung erfolgt nach laufendem Meter abgeklebtem Bauteil oder Einbauteil, jedoch ausschließlich, soweit es sich um besondere Leistungen gemäß DIN 18363 handelt.
Menge: 100,000 m

**1.1.9 Schutzmaßnahmen längsorientierte Einbauten, >50 bis 100 cm**
Schützen von Decken und oberflächenfertigen linearen Einbauten und Einrichtungsgegenständen während der Sanierungsarbeiten durch abkleben mit geeigneter Folie, nicht fleckend und nicht abfärbend, Anschlüsse und Stöße gerade fluchtend abgeklebt.

Abdeckbreite: > 50 bis 100 cm

Die Leistung beinhaltet die Lieferung, Vorhaltung und Unterhaltung, sowie Abbruch und Entsorgung aller Materialien nach Beendigung der Arbeiten.
Die Vergütung erfolgt nach laufendem Meter abgeklebtem Bauteil oder Einbauteil, jedoch ausschließlich, soweit es sich um besondere Leistungen gemäß DIN 18363 handelt.
Menge: 150,000 m

**1.1.10 Schutzmaßnahmen Klebeband, > 30 bis 50 mm**
Schützen der Sockel von fertigen Bodenbelägen, und sonstigen linienförmigen Bauteilen vor Verschmutzung und Beschädigung durch abkleben mit geeignetem Klebeband nach Wahl des AN, nicht fleckend und nicht abfärbend, Anschlüsse und Stöße gerade fluchtend abgeklebt.
Ausführung als Schutz vor Farbauftrag im Zuge der Anstricharbeiten anschließender Wände oder Lackoberflächen

Abdeckbreite Klebeband: > 30 bis ≤ 50 mm

Sockelarten, z.B:
- Teppichstellsockel (Kugelgarn)
- Polymerbelag-Stellsockel
- Fliesensockel
- Holzsockelleisten (Eiche natur, lackiert)

Die Leistung beinhaltet die Lieferung und Vorhaltung aller Materialien nach Aufforderung durch die Bauleitung, sowie abbauen, abfahren und Entsorgen nach Abschluss der Arbeiten.

Die Vergütung erfolgt pro laufendem Meter abgeklebtem Bauteil bzw. Einbauteil.
Menge: 200,000 m

**1.1.11 Fahrbares Arbeitsgerüst, bis 4,6 m Arbeitshöhe**
Fahrbares Arbeitsgerüst, DIN 4422, Lastklasse 3,
gleichmäßig verteilte Verkehrslast 2,00 kN/m²,
Arbeitshöhe: bis 4,6 m
Abrechnung pro Arbeitswoche

Das umsetzten des Fahrgerüstes ist im Einheitspreis zu berücksichtigen und wird nicht gesondert vergütet.
Menge: 6,000 Wo

**1.1.12 Fahrbares Arbeitsgerüst, bis 6,0 m Arbeitshöhe**
Fahrbares Arbeitsgerüst, DIN 4422, Lastklasse 3,
gleichmäßig verteilte Verkehrslast 2,00 kN/m²,
Arbeitshöhe: bis 6,0 m
Abrechnung pro Arbeitswoche.

Das umsetzten des Fahrgerüstes im Einheitspreis zu berücksichtigen und wird nicht gesondert vergütet.
Menge: 2,000 Wo

**1.1.13 Erstellen einer allgemeinen Dokumentation**
Erstellung und Übergabe der Dokumentation gemäß "Zusätzlichen Technischen Vertragsbedingungen, 7. Dokumentation", insbesondere beinhaltet dies:

- Inhaltsverzeichnis mit Unterteilung in Kapitel/Ordner
- Fachunternehmererklärung
- Fachbauleitererklärung
- Errichtererklärungen
- Produkt- und Sicherheitsdatenblätter für alle verwendeten Materialien
- Werkstatt-/Konstruktionspläne
- Montage-/Einbauanleitungen
- Wartungsunterlagen
- Reinigungs- und Pflegehinweise

Die Unterlagen sind einfach als Ordner in Papierform, sowie einfach digital auf USB-Stick bzw. per Download-Link abzugeben.
Menge: 1,000 St

**1.1.14 Erstellen einer Brandschutz-Dokumentation**
Erstellung und Übergabe einer speziell für die Prüfung aller brandschutzrelevanten Unteralgen erstellten Dokumentation. Insbesondere beinhaltet dies:

- Inhaltsverzeichnis mit Unterteilung in Kapitel/Ordner nach Bauteilen und Bauprodukten
- Übereinstimmungserklärungen für alle Produkte mit Verwendbarkeitsnachweis / ETA gemäß Muster des Herstellers bzw. der Zulassungsunterlagen über den Einbau der Produkte gemäß Verwendbarkeitsnachweis / ETA (Erklärung der übereinstimmenden Ausführung)
- Verwendbarkeitsnachweise inkl. Montage-/Einbauanleitungen (allgemeines bauaufsichtliches Prüfzeugnis, allgemeine bauaufsichtliche Zulassung, Zustimmung im Einzelfall, allgemeine Bauartgenehmigung, etc.)
- Leistungserklärungen für Bauteile und Konstruktionen mit CE-Kennzeichnung auf Grundlage einer europäischen technischen Bewertung (ETA)
- Errichterbescheinigungen über nicht wesentliche Abweichungen, sowie zugehörige Unterlagen des Herstellers
- Planunterlagen auf Basis der Werkplanung, in der sämtliche Bauteile, Konstruktionen und Bauarten eindeutig und lagegenau eingezeichnet sind, für welche Verwendbarkeitsnachweise und Zulassungen in brandschutztechnischer Hinsicht gefordert sind. Maßstab 1:50.

Die Unterlagen sind einfach als Ordner in Papierform, sowie einfach digital auf Stick bzw. per Download-Link abzugeben.
Menge: 1,000 St

#### 1.2 GK-Plattendecken, glatt

**1.2.1 GK-Unterdecke freitragend, GKBI 1 x 12,5 mm, 2,8 m**
Unterdecke gem. DIN 18168-1, Metall-UK, freitragend
Einschließlich Ausbildung aller Außen-/Innenecken, umlaufender Anschlüsse an Wände/angrenzende Bauteile.

Bewertetes Schalldämm-Maß DIN 4109 RwR: 43 dB
Beplankung: einlagig, GKBI, 1 x 12,5 mm,
Profile: Tragprofile als Doppelprofile gem. DIN 18182-1,CW 100 bzw. gemäß Zulassung der Herstellers
Dämmstoff: ohne
Anschlüsse: umlaufend gespachtelt
Raumbreite/Spannweite: bis zu 2,8 m
Höhe UK Rohdecke: bis 2,75 m
Abhängehöhe Unterdecke: ca. 0,3 bis 1,0 m,
Befestigungsuntergrund: Stahlbeton-, Mauerwerk- ,GK-Wände, Holzdachstuhl
Örtlichkeit: Umkleiden/Duschen EG

Richtfabrikat: Knauf D131
Richtfabrikat:
Angeb. Fabrikat:

....................................................................
(vom Bieter auszufüllen)
Menge: 90,000 m2

**1.2.2 Zulage GK-Unterdecke freitragend, Beplankung W2-I, 1x12,5 mm**
Zulage für die vor beschriebene GK-Unterdecke für die Ausführung der Beplankung, zugelassen vom Hersteller für die Wassereinwirkungsklasse W2-I nach DIN 18534-1.

Richtfabrikat: z.B. Knauf Aquapanel Cement Board Indoor

Angebotenes Produkt:

............................................................
Menge: 40,000 m2

**1.2.3 GK-Unterdecke, 1 x 12,5 mm, GKB**
Unterdecke gem. DIN 18168-1, Metall-UK
Einschließlich Ausbildung aller Außen-/Innenecken, umlaufender Anschlüsse an Wände/angrenzende Bauteile.

Beplankung: einlagig, GKB, 1 x 12,5 mm,
Profile: Grund-/Tragprofile CD 2x 60 x 27 gemäß DIN 18182-1
Abhänger: Nonius-Abhänger
Befestigungsmittel: Stahldübel, z.B. Deckennagel o. glw.
Anschlüsse: umlaufend gespachtelt mit Trennstreifen hinterlegt
Höhe UK Rohdecke: bis 3,0 m
Abhängehöhe UK Decke: bis 45 cm,
Befestigungsuntergrund: Mauerwerk, Betondecke/-wände
Einbauort: Bad EG, Bad KG

Angeb. Fabrikat:

....................................................................
(vom Bieter auszufüllen)
Menge: 11,000 m2

**1.2.4 Zulage GK-Unterdecke, GKBI 1x12,5 mm**
Zulage für vor beschriebene GK-Unterdecke:
Beplankung mit imprägnierten Platten: GKBI 1x12,5 mm
anstatt GKB 1x12,5 mm
Menge: 11,000 m2

**1.2.5 GK-Unterdecke, EI 30 b, GKF 1 x 15 mm**
Unterdecke gem. DIN 18168-1, Metall-UK
Einschließlich Ausbildung aller Außen-/Innenecken, umlaufender Anschlüsse an Wände/angrenzende Bauteile.

Feuerwiderstandsklasse: DIN EN 13501-2: EI 30 b bzw.
DIN 4102-2: F30 von unten, feuerhemmend
Bewertetes Schalldämmmaß DIN 4109 RwR: ohne Anforderung
Beplankung: einlagig, GKF, 1 x 15 mm, in Verbindung mit gespundeter Dachschalung Dicke > 21 mm, bzw. gemäß Zulassung in Abhängigkeit des angebotenen Systems
Profile: Grund-/Tragprofile CD 2x 60 x 27 gemäß DIN 18182-1
Abhänger: Direktabhänger/Direktbefestiger
Befestigungsmittel: geschraubt bzw. gemäß Zulassung
Dämmstoff: Mineralwolle nach DIN EN 13162, ohne bzw. Dicke gemäß Zulassung in Abhängigkeit des angebotenen Systems
Brandverhalten nach DIN EN 13501-1: A1
Anschlüsse: gemäß Brandschutzanforderung
Höhe UK Rohdecke: bis 4,5 m
Abhängehöhe: ohne, direkt an Sparren befestigt,
Befestigungsuntergrund: Holzdachstuhl, Sparrenabstand 76 bis 80 cm
Einbauort: Anbau, EG

Richtfabrikat: Rigips, System DA31RF
Angeb. Fabrikat:

....................................................................
(vom Bieter auszufüllen)
Menge: 170,000 m2

**1.2.6 GK-Unterdecke, EI 30 b, GKF 1 x 15 mm, ≤ 35 cm**
Unterdecke gem. DIN 18168-1, Metall-UK
Einschließlich Ausbildung aller Außen-/Innenecken, umlaufender Anschlüsse an Wände/angrenzende Bauteile.

Ausführung wie vor beschrieben, jedoch

Der Einbau erfolgt zwischen der Außenwand im OG und der Firstpfette es Anbaus im EG. Siehe Skizze gelbe Markierung. Die Beengte Ausführung ist in dieser Position einzukalkulieren und mit dieser Abgegolten.

Bekleidungsbreite: > 25 ≤ 35 cm

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Menge: 24,000 m

**1.2.7 Zulage GK-Unterdecke, Kleinflächen < 5,0 m²**
Zulage für die Ausführung der vor beschriebenen GK-Unterdecke in Kleinflächen < 5,0 m² als Aufpreisposition.
Abrechnung nach m².
Menge: 10,000 m2

#### 1.3 GK-Plattendecke, Akustik

**1.3.1 GK-Akustik-Plattendecke, Streulochung 8/15/20 R**
Deckenbekleidung/Unterdecke gem. DIN 18168-1, Metall-UK
Einschließlich Ausbildung aller Aussen-/Innenecken, Kehlen und umlaufender Anschlüsse/Verfugungen an Wände/angrenzende Bauteile.

Baustoffklasse: A2-s1, d0
Feuerwiderstand: keine Anforderung
Befestigungsuntergrund: Brettsperrholzdecke
Beplankung: einlagig, 1 x 12,5 mm, GK-Akustikplatte,
Streulochung 8/15/20 mm, Lochanteil: ca. 9,9 %
NRC: mind. 0,50 (inkl. Dämmung, in separater Position vergütet)
vlieskaschierte Rückseite, schwarz,
Ausführung der Fugen: gespachtelt
Profile: Grund-/Tragprofile CD 2x 60 x 27 gemäß DIN 18182-1
Abhänger: Noniusabhänger
Befestigungsmittel: geschraubt
Abhängehöhe UK Decke: bis 45 cm
Einbauhöhe: ca. 3,0 m
Anschlüsse: umlaufend elastisch gemäß DIN 4103-2
Einbauort: Flur

Angeb. Fabrikat:

....................................................................
(vom Bieter auszufüllen)
Menge: 75,000 m2

**1.3.2 GK-Akustik-Plattendecke, Streulochung 8/15/20 R, waagrecht, Dachschräge**
Deckenbekleidung/Unterdecke gem. DIN 18168-1, Metall-UK
Einschließlich Ausbildung aller Aussen-/Innenecken, Kehlen und umlaufender Anschlüsse/Verfugungen an Wände/angrenzende Bauteile.

Baustoffklasse: A2-s1, d0
Feuerwiderstand: keine Anforderung
Befestigungsuntergrund: Sparrenlage Dachschräge 25°
Beplankung: einlagig, 1 x 12,5 mm, GK-Akustikplatte,
Streulochung 8/15/20 mm, Lochanteil: ca. 9,9 %
NRC: mind. 0,50 (inkl. Dämmung, in separater Position vergütet)
vlieskaschierte Rückseite, schwarz,
Ausführung der Fugen: gespachtelt
Profile: Grund-/Tragprofile CD 2x 60 x 27 gemäß DIN 18182-1
Abhänger: Noniusabhänger
Befestigungsmittel: geschraubt
Abhängehöhe UK Decke: 0,0 m bis ca. 1,5 m,
Einbauhöhe: ca. 4,50 m
Anschlüsse: umlaufend elastisch gemäß DIN 4103-2
Einbauort: Klassenzimmer

Angeb. Fabrikat:

....................................................................
(vom Bieter auszufüllen)
Menge: 110,000 m2

**1.3.3 GK-Akustik-Plattendecke, Streulochung 8/15/20 R, geneigt 25°, Dachschräge**
Deckenbekleidung/Unterdecke gem. DIN 18168-1, Holz-UK
Einschließlich Ausbildung aller Aussen-/Innenecken, Kehlen und umlaufender Anschlüsse/Verfugungen an Wände/angrenzende Bauteile.

Baustoffklasse: A2-s1, d0
Feuerwiderstand: keine Anforderung
Befestigungsuntergrund: Sparrenlage Dachschräge 25°
Lattung: Kantholz 40/60 mm
Beplankung: einlagig, 1 x 12,5 mm, GK-Akustikplatte,
Streulochung 8/15/20 mm, Lochanteil: ca. 9,9 %
NRC: mind. 0,50 (inkl. Dämmung, in separater Position vergütet)
vlieskaschierte Rückseite, schwarz,
Ausführung der Fugen: gespachtelt
Profile/Unterkonstruktion: Holzlattung 40/60 mm
Abhänger: geschraubt oder Direktabhänger nach Wahl des AN
Befestigungsmittel: geschraubt
Abhängehöhe UK Decke: ca. 5,25 cm,
Einbauhöhe: von 2,90 bis ca. 4,50 m
Anschlüsse: umlaufend elastisch gemäß DIN 4103-2
Einbauort: Klassenzimmer

Angeb. Fabrikat:

....................................................................
(vom Bieter auszufüllen)
Menge: 210,000 m2

**1.3.4 Untersparren-Lattung, 40 mm**
Holzlattung an Dachuntersicht montieren.
Montageuntergrund: Dachsparren mit Dampfbremse, Achsabstand ca. 60 cm
Lattung: Kantholz 40/60 mm, Achsabstand ca. 50 cm
Menge: 290,000 m2

**1.3.5 GK-Akustik-Plattendecke, Rundlochung 8/18 R freitragend ≤ 2,0 m**
Deckenbekleidung/Unterdecke gem. DIN 18168-1, Metall-UK
Einschließlich Ausbildung aller Aussen-/Innenecken, Kehlen und umlaufender Anschlüsse/Verfugungen an Wände/angrenzende Bauteile.

Baustoffklasse: A2-s1, d0
Befestigungsuntergrund: Stahlbetonwände/-träger
Beplankung: einlagig, 1 x 12,5 mm, GK-Akustikplatte,
Gerade Rundlochung 8/18 mm, Lochanteil: ca. 12,6 %
NRC: mind. 0,65 (inkl. Dämmung, in separater Position vergütet)
vlieskaschierte Rückseite, schwarz,
Ausführung der Fugen: gespachtelt
Raumbreite/Spannweite: ≤ 2,0 m
Profile: gemäß DIN 18182-1
Befestigungsmittel: zugelassene Befestigungsmittel
Einbauhöhe: ca. 2, m
Anschlüsse: umlaufend elastisch gemäß DIN 4103-2
Einbauort: Galerie EG

Angeb. Fabrikat:

....................................................................
(vom Bieter auszufüllen)
Menge: 62,000 m2

**1.3.6 Zulage Akustik-Plattendecke, freitragend > 2,0 ≤ 4,0 m**
Zulage für die vor beschriebene freitragende Akustik-Plattendecke, für die Ausführung mit einer Spannweite >2,0 m ≤ 4,0 m
Menge: 10,000 m2

**1.3.7 Zulage Akustik-Plattendecke, Randfries, gerade, bis 15 cm**
Zulage für die vor beschriebene Akustik-Plattendecken, für Herstellen eines fluchtenden Randfrieses, einschließlich erforderlicher Unterkonstruktion, Verstärkungen und zugelassener Befestigungsmittel.
Im Übergang zu den senkrechten Wänden sind Schattenfugen gemäß Detailplanung herzustellen. Die je nach Randabschluss erforderlichen entsprechenden Profile inkl. einspachteln bzw. die gehobelten Kanthölzer werden mit separater Position vergütet.

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
Breite Randfries: bis 15 cm
Ausführung: gerade
Oberfläche: glatt gespachtelt
Scharf beschnittener Übergang zu Akustik-Plattendecke, niveaugleich gespachtelt
Ausführungsort: entlang der Seitenwände
Ausführungsart: horizontal und in der Dachschräge
Menge: 370,000 m

#### 1.4 Zulagen / Sonstiges GK- und Akustik-Plattendecken

**1.4.1 Zulage Abhängehöhe 45 bis 85 cm**
Zulage zu vor beschriebenen GK-Unterdecken für die erhöhten Abhängehöhe (Noniusabhänger)
Abhängehöhe: über 45 cm bis 85 cm
Menge: 70,000 m2

**1.4.2 Zulage Abhängehöhe 85 bis 150 cm**
Zulage zu vor beschriebenen GK-Unterdecken für die erhöhten Abhängehöhe (Noniusabhänger)
Abhängehöhe: über 85 cm bis 150 cm
Menge: 30,000 m2

**1.4.3 Zulage Abhängehöhe 150 bis 250 cm**
Zulage zu vor beschriebenen GK-Unterdecken für die erhöhten Abhängehöhe (Noniusabhänger)
Abhängehöhe: über 150 cm bis 250 cm
Menge: 20,000 m2

**1.4.4 Zulage Weitspannträger bis 1,5 m**
Zulage zu vor beschriebenen GK-Unterdecken für das montieren von Weitspannträgern, bei Auswechslungen, z.B. aufgrund von breiten Lüftungskanälen, o.ä..
Ausführung als verstärkte Profile mit zusätzlichen Abhängern in verstärkter Ausführung, einschließlich Befestigungsmitteln.
Dimensionierung durch den AN
Spannweite: bis 1,5 m
Abrechnung nach Stück Weitspannträger
Menge: 2,000 St

**1.4.5 Zulage Weitspannträger über 1,5 bis 2,0 m**
Zulage zu vor beschriebenen GK-Unterdecken für das montieren von Weitspannträgern, wie vor beschrieben, jedoch

Spannweite: über 1,5 bis 2,0 m
Menge: 2,000 St

**1.4.6 Zulage Weitspannträger über 2,0 bis 5,0 m**
Zulage zu vor beschriebenen GK-Unterdecken für das montieren von Weitspannträgern, wie vor beschrieben, jedoch

Spannweite: über 2,0 bis 5,0 m
Abrechnung nach Metern verbauter Weitspannträger
Menge: 3,000 m

**1.4.7 Zulage Weitspannträger über 5,0 bis 6,5 m**
Zulage zu vor beschriebenen Akustik-Unterdecken für den Einbau von Weitspannträgern, wie vor beschrieben, jedoch

Spannweite: über 5,0 bis 6,5 m
Abrechnung nach verbauter Länge Weitspannträger
Menge: 6,000 m

**1.4.8 Zulage Mineralwolle 80 mm, A1, kaschiert**
Zulage für eingelegte Dämmung in vor beschriebene GK-Unterdecken:
Dämmstoff: Steinwolle nach DIN EN 13162,
unterseitig mit schwarzem Glasvlies kaschiert
Dicke 80 mm
Brandverhalten: A1
Wärmeleitfähigkeit: 0,035

Örtlichkeit: GK-Akustik-Plattendecke, Galerie EG Turnhalle
Menge: 65,000 m2

**1.4.9 Aussparungen für Einzel-/Doppelkabeldurchführung**
Aussparungen an den vor beschriebenen Unterdecken/ Bekleidungen herstellen,
Öffnung für Einzel- oder Doppelkabel
Ausführung: rund / oval
Durchmesser: bis ca. 15 mm
Anordnung der Öffnung gemäß Ausführungsplan/Deckenspiegel.
Menge: 50,000 St

**1.4.10 Rundloch-Bohrung herstellen, > 5 ≤ 100 mm**
Bohrungen mit kreisförmigem Durchmesser an den vor beschriebenen Unterdecken/ Bekleidungen herstellen, einschließlich allen erforderlichen Anpassungsarbeiten an Platte und Unterkonstruktion. Erforderliche zusätzliche Abhänger werden mit separater Position vergütet.
Aussparung für runde Einbauteile/Durchdringungen wie z.B. Lautsprecher, Lüftungsauslässe, Rohrdurchführungen/Abhänger haustechnischer Installationen
Durchmesser Aussparung: d = > 5 ≤ 100 mm
Menge: 45,000 St

**1.4.11 Rundloch-Bohrung herstellen, > 100 ≤ 200 mm**
Bohrungen mit kreisförmigem Durchmesser an den vor beschriebenen Unterdecken/ Bekleidungen herstellen, wie vor beschrieben, jedoch
Durchmesser Aussparung: > 100 ≤ 200 mm
Menge: 100,000 St

**1.4.12 Rundloch-Bohrung herstellen, > 200 ≤ 300 mm**
Bohrungen mit kreisförmigem Durchmesser an den vor beschriebenen Unterdecken/ Bekleidungen herstellen, wie vor beschrieben, jedoch
Durchmesser Aussparung: > 200 ≤ 300 mm
Menge: 35,000 St

**1.4.13 Aussparungen bis 100 cm2 herstellen**
Öffnungen/Aussparungen an den vor beschriebenen Unterdecken/ Bekleidungen herstellen,
Fläche bis 100 cm2,
Ausführung: eckig
Ausschnitte zum Einbau von Leuchten, Strahlern, Lautsprechern, Lüftungsventile, etc..
Einschließlich Anpassung der Unterkonstruktion.
Anordnung der Deckenausschnitte gemäß Ausführungsplan/Deckenspiegel.
Menge: 5,000 St

**1.4.14 Aussparungen über 100 bis 250 cm2 herstellen**
Öffnungen/Aussparungen an den vor beschriebenen Unterdecken/ Bekleidungen wie vor beschrieben, jedoch
Fläche über 100 bis 250 cm2,
Menge: 10,000 St

**1.4.15 Aussparungen über 250 bis 500 cm2 herstellen**
Öffnungen/Aussparungen an den vor beschriebenen Unterdecken/ Bekleidungen wie vor beschrieben, jedoch
Fläche über 250 bis 500 cm2
Menge: 30,000 St

**1.4.16 Aussparungen über 500 bis 1000 cm2 herstellen**
Öffnungen/Aussparungen an den vor beschriebenen Unterdecken/ Bekleidungen wie vor beschrieben, jedoch
Ausschnittsfläche über 500 bis 1000 cm2.
Menge: 5,000 St

**1.4.17 Aussparungen über 1000 bis 5000 cm2 herstellen**
Öffnungen/Aussparungen an den vor beschriebenen Unterdecken/ Bekleidungen wie vor beschrieben, jedoch
Ausschnittsfläche über 1000 bis 5000 cm2.
Menge: 1,000 St

**1.4.18 Aussparungen bis 100 cm2 schließen**
Schließen vor beschriebener runder oder eckiger Öffnungen/Aussparungen nach Einbau haustechnischer Installationen, einschließlich Anpassen an die Installationen, anspachteln, sowie Anschluss mit dauerplastischer Verfugung (Acryl).

Aussparungsgröße bis 100 cm2
Menge: 5,000 St

**1.4.19 Aussparungen über 100 bis 250 cm2 schließen**
Schließen vor beschriebener runder oder eckiger Öffnungen/Aussparungen wie vor beschrieben, jedoch

Aussparungsgröße über 100 bis 250 cm2
Menge: 5,000 St

**1.4.20 Aussparungen über 250 bis 500 cm2 schließen**
Schließen vor beschriebener runder oder eckiger Öffnungen/Aussparungen wie vor beschrieben, jedoch

Aussparungsgröße über 250 bis 500 cm2
Menge: 5,000 St

**1.4.21 Aussparungen über 500 bis 1000 cm2 schließen**
Schließen vor beschriebener runder oder eckiger Öffnungen/Aussparungen wie vor beschrieben, jedoch

Aussparungsgröße über 500 bis 1000 cm2
Menge: 1,000 St

**1.4.22 Aussparungen über 1000 bis 5000 cm2 schließen**
Schließen vor beschriebener runder oder eckiger Öffnungen/Aussparungen wie vor beschrieben, jedoch

Aussparungsgröße über 1000 bis 5000 cm2
Menge: 1,000 St

**1.4.23 Aussparungen Akustik-Plattendecke bis 250 cm2 schließen**
Schließen vor beschriebener eckiger Öffnungen/Aussparungen nach Einbau haustechnischer Installationen, einschließlich Anpassen und anspachteln an die Bestandsdecke, so dass die Lochung der Bestandsdecke sowie des neu eingebauten Deckenstücks exakt fluchten. Die Lochung darf nicht überspachtelt werden.

Aussparungsgröße bis 250 cm2
Menge: 3,000 St

**1.4.24 Aussparungen Akustik-Plattendecke über 250 bis 500 cm2 schließen**
Schließen vor beschriebener eckiger Öffnungen/Aussparungen wie vor beschrieben, jedoch

Aussparungsgröße über 250 bis 500 cm2
Menge: 3,000 St

**1.4.25 Aussparungen Akustik-Plattendecke über 500 bis 1000 cm2 schließen**
Schließen vor beschriebener eckiger Öffnungen/Aussparungen wie vor beschrieben, jedoch

Aussparungsgröße über 500 bis 1000 cm2
Menge: 1,000 St

**1.4.26 Aussparungen Akustik-Plattendecke über 1000 bis 5000 cm2 schließen**
Schließen vor beschriebener eckiger Öffnungen/Aussparungen wie vor beschrieben, jedoch

Aussparungsgröße über 1000 bis 5000 cm2
Menge: 1,000 St

**1.4.27 Deckenrevisionsklappen 200 x 200 mm, GKB**
Revisionklappe für abgehängte Unterdecke inkl. zusätzlicher Unterkonstruktion/Auswechslung, in vor beschriebene Unterdecken bzw. in Bestandsdecken einbauen.
Einschließlich herstellen notwendiger Deckenöffnung und anarbeiten Decke an Revisionsklappe.

Beplankungsstärke Unterdecke: 12,5/15 mm
Material Rahmen: Aluminum
Füllung: Hartgipsplatte, 1 x12,5 mm, imprägniert
Verschluss- und Schaniersystem nicht sichtbar
Druckverschluss mit Fangvorrichtung beim öffnen
Abmessungen: 200 x 200 mm
Einbauhöhe: bis 3,5 m

Richtfabrikat Knauf  AluTop Revo Decke oder glw.
Angeb. Fabrikat:

....................................................................
(vom Bieter auszufüllen)
Menge: 3,000 St

**1.4.28 Deckenrevisionsklappen 300 x 300 mm, GKB**
Revisionklappe für abgehängte Unterdecke inkl. zusätzlicher Unterkonstruktion/Auswechslung, in vor beschriebene Unterdecken bzw. in Bestandsdecken einbauen.
Einschließlich herstellen notwendiger Deckenöffnung und anarbeiten Decke an Revisionsklappe.

Beplankungsstärke Unterdecke: 12,5/15 mm
Material Rahmen: Aluminum
Füllung: Hartgipsplatte, 1 x12,5 mm, imprägniert
Verschluss- und Schaniersystem nicht sichtbar
Druckverschluss mit Fangvorrichtung beim öffnen
Abmessungen: 300 x 300 mm
Einbauhöhe: bis 3,5 m

Richtfabrikat Knauf  AluTop Revo Decke oder glw.
Angeb. Fabrikat:

....................................................................
(vom Bieter auszufüllen)
Menge: 3,000 St

**1.4.29 Deckenrevisionsklappen 400 x 400 mm, GKB**
Revisionklappe für abgehängte Unterdecke inkl. zusätzlicher Unterkonstruktion/Auswechslung, in vor beschriebene Unterdecken bzw. in Bestandsdecken einbauen.
Einschließlich herstellen notwendiger Deckenöffnung und anarbeiten Decke an Revisionsklappe.

Beplankungsstärke Unterdecke: 12,5/15 mm
Material Rahmen: Aluminum
Füllung: Hartgipsplatte, 1 x12,5 mm, imprägniert
Verschluss- und Schaniersystem nicht sichtbar
Druckverschluss mit Fangvorrichtung beim öffnen
Abmessungen: 400 x 400 mm
Einbauhöhe: bis 3,5 m

Richtfabrikat Knauf  AluTop Revo Decke oder glw.
Angeb. Fabrikat:

....................................................................
(vom Bieter auszufüllen)
Menge: 8,000 St

**1.4.30 Deckenrevisionsklappen 500 x 500 mm, GKB**
Revisionklappe für abgehängte Unterdecke inkl. zusätzlicher Unterkonstruktion/Auswechslung, in vor beschriebene Unterdecken bzw. in Bestandsdecken einbauen.
Einschließlich herstellen notwendiger Deckenöffnung und anarbeiten Decke an Revisionsklappe.

Beplankungsstärke Unterdecke: 12,5/15 mm
Material Rahmen: Aluminum
Füllung: Hartgipsplatte, 1 x12,5 mm, imprägniert
Verschluss- und Schaniersystem nicht sichtbar
Druckverschluss mit Fangvorrichtung beim öffnen
Abmessungen: 500 x 500 mm
Einbauhöhe: bis 3,5 m

Richtfabrikat Knauf  AluTop Revo Decke oder glw.
Angeb. Fabrikat:

....................................................................
(vom Bieter auszufüllen)
Menge: 1,000 St

**1.4.31 Deckenrevisionsklappen 600 x 600 mm, GKB**
Revisionklappe für abgehängte Unterdecke inkl. zusätzlicher Unterkonstruktion/Auswechslung, in vor beschriebene Unterdecken bzw. in Bestandsdecken einbauen.
Einschließlich herstellen notwendiger Deckenöffnung und anarbeiten Decke an Revisionsklappe.

Beplankungsstärke Unterdecke: 12,5/15 mm
Material Rahmen: Aluminum
Füllung: Hartgipsplatte, 1 x12,5 mm, imprägniert
Verschluss- und Schaniersystem nicht sichtbar
Druckverschluss mit Fangvorrichtung beim öffnen
Abmessungen: 600 x 600 mm
Einbauhöhe: bis 3,5 m

Richtfabrikat Knauf  AluTop Revo Decke oder glw.
Angeb. Fabrikat:

....................................................................
(vom Bieter auszufüllen)
Menge: 2,000 St

**1.4.32 Deckenrevisionsklappen 200 x 200 mm, GKB, Akustik**
Revisionklappe für abgehängte Unterdecke inkl. zusätzlicher Unterkonstruktion/Auswechslung, in vor beschriebene Unterdecken bzw. in Bestandsdecken einbauen.
Einschließlich herstellen notwendiger Deckenöffnung und anarbeiten Decke an Revisionsklappe.

Beplankungsstärke Unterdecke: 12,5/15 mm
Beplankungsart Unterdecke: GKB mit Akustik-Lochung 8/15/20 R oder 8/18 R
Material Rahmen Klappe: Aluminum
Füllung Klappe: GKB mit Akustik-Lochung 8/15/20 R
Verschluss- und Schaniersystem nicht sichtbar
Druckverschluss mit Fangvorrichtung beim öffnen
Abmessungen: 200 x 200 mm
Einbauhöhe: bis 3,5 m

Richtfabrikat Knauf  AluTop Revo Decke oder glw.
Angeb. Fabrikat:

....................................................................
(vom Bieter auszufüllen)
Menge: 5,000 St

**1.4.33 Deckenrevisionsklappen 300 x 300 mm, GKB, Akustik**
Revisionklappe für abgehängte Unterdecke inkl. zusätzlicher Unterkonstruktion/Auswechslung, in vor beschriebene Unterdecken bzw. in Bestandsdecken einbauen.
Einschließlich herstellen notwendiger Deckenöffnung und anarbeiten Decke an Revisionsklappe.

Beplankungsstärke Unterdecke: 12,5/15 mm
Beplankungsart Unterdecke: GKB mit Akustik-Lochung 8/15/20 R oder 8/18 R
Material Rahmen Klappe: Aluminum
Füllung Klappe: GKB mit Akustik-Lochung 8/15/20 R
Verschluss- und Schaniersystem nicht sichtbar
Druckverschluss mit Fangvorrichtung beim öffnen
Abmessungen: 300 x 300 mm
Einbauhöhe: bis 3,5 m

Richtfabrikat Knauf  AluTop Revo Decke oder glw.
Angeb. Fabrikat:

....................................................................
(vom Bieter auszufüllen)
Menge: 3,000 St

**1.4.34 Deckenrevisionsklappen 400 x 400 mm, GKB, Akustik**
Revisionklappe für abgehängte Unterdecke inkl. zusätzlicher Unterkonstruktion/Auswechslung, in vor beschriebene Unterdecken bzw. in Bestandsdecken einbauen.
Einschließlich herstellen notwendiger Deckenöffnung und anarbeiten Decke an Revisionsklappe.

Beplankungsstärke Unterdecke: 12,5/15 mm
Beplankungsart Unterdecke: GKB mit Akustik-Lochung 8/15/20 R oder 8/18 R
Material Rahmen Klappe: Aluminum
Füllung Klappe: GKB mit Akustik-Lochung 8/15/20 R
Verschluss- und Schaniersystem nicht sichtbar
Druckverschluss mit Fangvorrichtung beim öffnen
Abmessungen: 400 x 400 mm
Einbauhöhe: bis 4,5 m

Richtfabrikat Knauf AluTop Revo Decke oder glw.
Angeb. Fabrikat:

....................................................................
(vom Bieter auszufüllen)
Menge: 10,000 St

**1.4.35 Deckenrevisionsklappen 200 x 200 mm, GKFI, F30**
Revisionklappe für abgehängte Unterdecke inkl. zusätzlicher Unterkonstruktion/Auswechslung, in vor beschriebene Unterdecken bzw. in Bestandsdecken einbauen.
Einschließlich herstellen notwendiger Deckenöffnung und anarbeiten Decke an Revisionsklappe.

Material Rahmen: Aluminum
Füllung: Feuerschutzplatte, 1 x12,5 mm, imprägniert
Beplankungsstärke Unterdecke: 2x12,5 mm
Feuerwiderstandsklasse: DIN EN 13501-2: EI 30
bzw. DIN 4102-2: F30 feuerhemmend
Verschluss- und Schaniersystem nicht sichtbar
Druckverschluss mit Fangvorrichtung beim öffnen
Abmessungen: 200 x 200 mm
Einbauhöhe: bis 3,5 m

Richtfabrikat
Knauf  Alutop Revo F30 Decke 25 Variant oder glw.
Angeb. Fabrikat:

....................................................................
(vom Bieter auszufüllen)
Menge: 5,000 St

**1.4.36 Zusätzliche Abhängung für Einbauteile, 45 cm**
Zulage für zusätzliche Abhängung im vorgegebenen Rastermaß für Einbauteile bestehend aus Befestigungsmittel und Abhängung analog vor beschriebener Unterdecken. Vergütet werden nur die zusätzlich zu den Standard-Abständen erforderlichen Abhängungen.
Abrechnung pro Stück zusätzlicher Abhängung.
Abhanghöhe: bis 45 cm
Menge: 30,000 St

**1.4.37 Zusätzliche Abhängung für Einbauteile, 85 cm**
Zulage für zusätzliche Abhängung im vorgegebenen Rastermaß für Einbauteile bestehend aus Befestigungsmittel und Abhängung analog vor beschriebener Unterdecken. Vergütet werden nur die zusätzlich zu den Standard-Abständen erforderlichen Abhängungen.
Abrechnung pro Stück zusätzlicher Abhängung.
Abhanghöhe: über 45 bis 85 cm
Menge: 20,000 St

**1.4.38 Lastausgleichs-Platte in UK Decken, Einzelfläche bis 20 x 20 cm**
Einbau von zusätzlichen Lastausgleichsplatten in die Deckenbekleidung, als Deckenverstärkung zur Montage und Befestigung von Leuchten, o.ä..
Einschließlich zusätzlicher Abhänger zur Lastaufnahme
Material: Holz-Mehrschichtplatte oder OSB-Platte
Dicke: mind 15 mm
Gewicht der Einbauteile: ca. 10 kg
Abmessung bis 20 x 240 cm
Menge: 8,000 St

**1.4.39 Lastausgleichs-Platte in UK Decken, Einzelfläche bis 40 x 40 cm**
Einbau von zusätzlichen Lastausgleichsplatten in die Deckenbekleidung, als Deckenverstärkung zur Montage und Befestigung von Leuchten, o.ä..
Einschließlich zusätzlicher Abhänger zur Lastaufnahme
Material: Holz-Mehrschichtplatte oder OSB-Platte
Dicke: mind 15 mm
Gewicht der Einbauteile: ca. 20 kg
Abmessung bis 40 x 40 cm
Menge: 5,000 St

**1.4.40 Zusätzliche Unterkonstruktion in Decken, flächig**
Einbau von zusätzlichen OSB-Platten in die Deckenbekleidung, als Deckenverstärkung zur Montage und Befestigung von Leuchten, o.ä..
Material: Holz-Mehrschichtplatte oder OSB-Platte
Dicke: mind 15 mm
Gewicht der Einbauteile: ca. 20 kg/m²
Menge: 5,000 m2

**1.4.41 Zusätzliche UK in Decken, CD-Profil, linienförmig, < 2,0 m**
Einbau von zusätzlichen Verstärkungen in die Deckenbekleidung, als Deckenverstärkung, Schubsicherung, zur Montage und Befestigung von Leuchten, o.ä..
Ausführung nach technischer Erfordernis:
Material: CD-Profil
Länge: kleiner 2,0 m
Menge: 20,000 St

**1.4.42 Zusätzliche UK in Decken, OSB, linienförmig, < 2,0 m**
Einbau von zusätzlichen Verstärkungen in die Deckenbekleidung, als Deckenverstärkung, Schubsicherung, zur Montage und Befestigung von Leuchten, o.ä..
Ausführung nach technischer Erfordernis:
Material: OSB-Platte, 22 mm
Breite: 400 mm
Länge: kleiner 2,0 m
Menge: 1,000 St

**1.4.43 Zusätzliche UK in Decken, OSB, linienförmig, ab 2 ,0 m**
Einbau von zusätzlichen Verstärkungen in die Deckenbekleidung, als Deckenverstärkung, Schubsicherung, zur Montage und Befestigung von Leuchten, o.ä..
Ausführung nach technischer Erfordernis:
Material: OSB-Platte, 22 mm
Breite: 400 mm
Länge: ab 2,0 m
Menge: 3,000 m

#### 1.5 Akustik-Unterdecken Rasterdecke

**1.5.1 Akustik-Unterdecke, 625 x 625 x 15 mm, MF, NRC=0,85**
Akustik-Unterdecke in Einlegemontage, flucht- und waagerecht ausgerichtet. Die Decke ist planeben zu montieren.

Befestigungsuntergrund: Stahlbetondecke
UK: Metall-Schienensystem, verzinkt, weiß lackiert,
Trage-/Querschienen Profilbreite: ca. 15 mm
Abhänger: Noniusabhänger o. glw.
Befestigungsmittel: Stahldübel, z.B. Deckennagel o. glw.
Deckenplatte:
- Euroklasse A1, nicht brennbar gemäß DIN EN 13501-1
- Material: hochverdichtete Mineralwollefaser
- Oberfläche Sichtseite: vlieskaschiert, weiß eingefärbt
- Oberfläche Rückseite: vlieskaschiert
- Feuchtigkeitsbeständig und formstabil bis zu 100 % RH
- Schallabsorbtion nach ISO 354: NRC mind. 0,85 bzw. aw mind. 0,90 (KlasseA)
- Lichtreflexionsgrad: mind 80% gemäß ISO 7724-2
Plattenformat/Rastergröße: 625 x 625 mm
Plattendicke: 15 mm
Einbauhöhe: bis 2,7 m
Abhanghöhe: bis 70 cm

Angeb. Fabrikat:

.......................................................
(vom Bieter auszufüllen)
Menge: 14,500 m2

**1.5.2 Randabschluss Akustik-Unterdecke, L-Winkel**
Liefern und fachgerecht herstellen eines Anschlusses der vor beschriebenen Akustikdecke mit Randwinkeln.
Ecken auf Gehrung gearbeitet.
Typ: L-Winkel
Abmessungen: bis ca. 25/25 mm
Material: Stahlblech verzinkt
Längskanten: umgebördelt
Farbe: weiß
Menge: 16,000 m

**1.5.3 Zulage Passschnitt gerade**
Zulage für Herstellen von geraden Anschnitten der Akustikplatten an Wände und sonstige Begrenzungsflächen.
Menge: 16,000 m

**1.5.4 Aussparungen für Einzel-/Doppelkabeldurchführung**
Aussparungen an den vor beschriebenen Akustik-Unterdecken herstellen,
Öffnung für Einzel- oder Doppelkabel
Ausführung: rund / oval
Durchmesser: bis ca. 15 mm
Anordnung der Öffnung gemäß Ausführungsplan/Deckenspiegel.
Menge: 2,000 St

**1.5.5 Rundloch-Aussparung Akustik-Unterdecke, D=5 bis 100 mm**
Zulage für das Herstellen von Aussparungen in das vor beschriebene Deckensystem einschließlich allen erforderlichen Anpassungsarbeiten an Platte und Unterkonstruktion. Erforderliche zusätzliche Abhänger werden mit separater Position vergütet.
Aussparung für runde Einbauteile/Durchdringungen wie z.B. Rauchmelder, Rohrdurchführungen/Abhänger haustechnischer Installationen
Durchmesser Aussparung: D=5 bis 100 mm
Menge: 1,000 St

**1.5.6 Rundloch-Aussparung Akustik-Unterdecke, D=100 bis 250 mm**
Zulage für das Herstellen von Aussparungen in das vor beschriebene Deckensystem: wie vor beschrieben, jedoch
Durchmesser Aussparung: D= über 100 bis 250 mm
Menge: 1,000 St

**1.5.7 Mehreckige Aussparung Akustik-Unterdecke, bis 100 cm²**
Zulage für das Herstellen von Aussparungen in das vor beschriebene Deckensystem einschließlich allen erforderlichen Anpassungsarbeiten an Platte und Unterkonstruktion. Zusätzlich erforderliche Abhänger werden mit separater Position vergütet.
Aussparung für Durchdringungen und Einbauteile
Form: Rechteckig, quadratisch, mehreckig
Abmessungen Aussparung: bis 100 cm²
Menge: 1,000 St

**1.5.8 Mehreckige Aussparung Akustik-Unterdecke, über 100 cm² 750 cm²**
Zulage für das Herstellen von Aussparungen in das vor beschriebene Deckensystem wie vor beschrieben, jedoch
Abmessungen Aussparung: über 100 bis 750 cm²
Menge: 1,000 St

**1.5.9 Lastausgleichsplatte 62,5 x 62,5 cm**
Einbau einer Lastausgleichsplatte in den Feldern der Rasterdecke für den bauseitigen Einbau z.B. von Beamerabhängungen, Leuchten, Lüftungsauslässen, etc..
Gewicht Einbauteile:  ca.1,8 bis 2,0 kg.
Abmessung Lastausgleichsplatte: ca. 625 x 625 x 15 mm
Menge: 1,000 St

**1.5.10 Rundloch-Aussparung Lastausgleichsplatte, Ø ≤ 100 mm**
Zulage für das Herstellen von Aussparungen in vor beschriebenen Lastausgleichsplatte und -traversen.
Aussparung für runde Einbauteile/Durchdringungen
Durchmesser Aussparung: Ø ca. 10 bis ≤ 100 mm
Menge: 1,000 St

**1.5.11 Rundloch-Aussparung Lastausgleichsplatte, Ø 100 bis 250 mm**
Zulage für das Herstellen von Aussparungen in vor beschriebenen Lastausgleichsplatte und -traversen wie vor beschrieben, jedoch
Durchmesser Aussparung: Ø über 100 bis ≤ 250 mm
Menge: 1,000 St

**1.5.12 Mehreckige Aussparung Lastausgleichsplatte, bis ≤ 100 cm²**
Zulage für das Herstellen von Aussparungen in vor beschriebene Lastausgleichsplatten und -traversen.
Aussparung für Durchdringungen und Einbauteile
Form: Rechteckig, quadratisch, mehreckig
Abmessungen Aussparung: bis ≤ 100 cm²
Menge: 1,000 St

**1.5.13 Mehreckige Aussparung Lastausgleichsplatte, über 100 cm² ≤ 750 cm²**
Zulage für das Herstellen von Aussparungen in vor beschriebene Lastausgleichsplatten und -traversen wie vor beschrieben, jedoch
Abmessungen Aussparung: über 100 bis ≤ 750 cm²
Menge: 1,000 St

**1.5.14 Zusätzliche Abhängung für Einbauteile**
Zulage für zusätzliche Abhängung im vorgegebenen Rastermaß für Einbauteile bestehend aus Befestigungsmittel und Abhängung analog vor beschriebener Akustik-Unterdecke. Vergütet werden nur die zusätzlich zu den Standard-Abständen erforderlichen Abhängungen.
Rastermaß Unterdecke: 625 x 625 mm
Abrechnung pro Stück zusätzlicher Abhängung.
Menge: 4,000 St

#### 1.6 Wände / Vorsatzschalen

**1.6.1 GK-Vorsatzschale, schallentkoppelt, CD-27/60, GKB 2 x 12,5 mm**
Vorsatzschale gem. DIN 4103-1, nicht tragend, direkt befestigt, inkl. Ausbildung aller Außen-/Innenecken und umlaufenden Anschlüssen.

Ausführung: Vorsatzschale mit Ständerwerk, schallentkoppelt
Schalldämmverbesserungsmaß: Rw = mind. 11 dB
Beplankung: 2 x 12,5 mm Bauplatte, Flächenmasse ≥ 20 kg/m², einseitig
Profile: CD/UD 60/27 Profile gem. DIN 18182-1
Dämmung: Mineralwolle, Dicke mind. 40 mm hohlraum- und fugenfrei in gesamter Fläche eingebaut
Befestigung: Direktschwingabhängung
Anschlüsse: Schallentkoppelnde Anschlussdichtung der Profile/Wand umlaufend an Boden-, Decken- und Wandanschlüssen
Wandhöhe: bis 3,00 m
Wanddicke: 65 - 80 mm
Befestigungsuntergrund: Brettsperrholzplatte und Stahlbeton

Richtfabrikat Knauf  W 623 oder glw.
Angeb. Fabrikat:

....................................................................
(vom Bieter auszufüllen)
Menge: 185,000 m2

**1.6.2 Zulage GK Vorsatzschale, schallentkoppelt, Dachanschluss, 25°**
Zulage vpr vorbeschriebene GK Vorsatzschale, schallentkoppelt, für die das schallentkoppelnde Anarbeiten an die Dachschräge
Dachneigung: 25°
Örtlichkeit: Technikraum über Flur Achse C.1
Menge: 30,000 m

**1.6.3 Zulage GK Vorsatzschale, schallentkoppelt, Dachanschluss 12°**
Zulage vpr vorbeschriebene GK Vorsatzschale, schallentkoppelt, für die das schallentkoppelnde Anarbeiten an die Dachschräge, sowie den Mehraufwand für das beengte Arbeiten aufgrund der vorgesetzten Firstpfette
Dachneigung: 12°
Örtlichkeit: Anbau Achse B.1

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Menge: 22,000 m

**1.6.4 Zulage GK Vorsatzschale, schallentkoppelt, unterer Abschluss**
Zulage vor vorbeschriebene GK Vorsatzschale, schallentkoppelt, für das Ausbliden eines freien unteren Abschlusses ohne Bodenaufstand.
Menge: 22,000 m

**1.6.5 GK-Vorsatzschale, freistehend, CW-50, OSB+GKFI, 15 + 12,5 mm**
Vorsatzschale gem. DIN 4103-1, nicht tragend, freistehend, inkl. Ausbildung aller Außen-/Innenecken und umlaufenden Anschlüssen.

Ausführung: Vorsatzschale mit Ständerwerk, freistehend
Beplankung: einseitig, OSB/3 15 mm + GKFI 12,5 mm
Oberflächenhärte GKFI-Beplankung: mind. 30 N/mm²
Profile: CW/UW Profile gemäß DIN 18182-1, Steghöhe 50 mm
Anschlüsse: Schallentkoppelnde Anschlussdichtung der Profile an Decken- und Wandanschlüssen und Trennstreifen
Wandhöhe: bis 4,50 m
Wanddicke: > 85 mm
Untergrund: Stahlbeton, Mauerwerk, GK-Ständerwände
Einbauort: Sanitärbereiche EG

Angeb. Fabrikat:

....................................................................
(vom Bieter auszufüllen)
Menge: 25,000 m2

**1.6.6 GK-Vorsatzschale, freistehend, CW-50, GKB 2 x 12,5 mm**
Vorsatzschale gem. DIN 4103-1, nicht tragend, freistehend, inkl. Ausbildung aller Außen-/Innenecken und umlaufenden Anschlüssen.

Ausführung: Vorsatzschale mit Ständerwerk, freistehend
Beplankung: einseitig doppelt beplankt, 2 x 12,5 mm GKB,
Profile: CW/UW Profile gemäß DIN 18182-1, Steghöhe 50 mm
Anschlüsse: Schallentkoppelnde Anschlussdichtung der Profile an Decken- und Wandanschlüssen und Trennstreifen
Wandhöhe: bis 4,50 m
Wanddicke: > 85 mm
Untergrund: Stahlbeton, Mauerwerk, GK-Ständerwände
Einbauort: Sanitärbereiche EG

Richtfabrikat Knauf  W 626 oder glw.
Angeb. Fabrikat:

....................................................................
(vom Bieter auszufüllen)
Menge: 52,000 m2

**1.6.7 Zulage UK C3, CW/UW 50**
Zulage für die vor beschriebene GK-Vorsatzschale für die Ausführung der Unterkonstruktion in der Korrosivitätskategorie C3.
Einbauort: Duschbereiche EG
Menge: 52,000 m2

**1.6.8 Zulage Beplankung W2-I, zweilagig 12,5 mm**
Zulage für die vor beschriebene GK-Vorsatzschale für die Ausführung der Beplankung, zugelassen vom Hersteller für die Wassereinwirkungsklasse W2-I nach DIN 18534-1, anstatt GKB.

Einbauort: Duschbereiche EG

Richtfabrikat: z.B. Knauf Aquapanel Cement Board Indoor

Angebotenes Produkt:

............................................................
Menge: 52,000 m2

**1.6.9 Zulage GK-Vorsatzschale, CW-50, Dämmung, 40 mm**
Zulage zu vor beschriebenen GK-Vorsatzschalen für das einbauen einer Dämmung
Dämmstoff: Mineralwolle nach DIN EN 13162, Dicke 40 mm
einlagig dicht gestoßen, abrutschsicher verlegt
Brandverhalten nach DIN EN 13501-1: A1
Menge: 77,000 m2

**1.6.10 Schmalseiten, Ansichtsfläche ≤ 25 cm, GKB/GKBI 2x12,5mm**
Schmalseiten, vertikal / horizontal, herstellen, inkl. Ausbildung aller Außen-/Innenecken und umlaufenden Anschlüssen.
Ausführung als:
- 1- bis 4 - seitige Verkofferung
- freie Wandenden / sichtbare Öffnungsleibungen
- Abdeckungen / Ablagen
- seitliche Verkleidungen
- Pfeiler / Stützen
- Unterzüge
- etc.

Beplankung: einseitig, GKB bzw. GKBI nach tech. Erfordernis, 2x12,5 mm
Profile: CW/UW Profile gem. DIN 18182-1, Steghöhe 50 mm
Anschlüsse: Schallentkoppelnde Anschlussdichtung der Profile an Decken- und Wandanschlüssen und Trennstreifen
Höhe: bis 4,50 m
Ansichtsflächenbreite: ≤ 25 cm
Befestigungsuntergrund: Stahlbeton, Mauerwerk, GK-Ständerwände, Estrich

Abrechnung je Ansichtsfläche nach Metern
Menge: 4,000 m

**1.6.11 Schmalseiten, Ansichtsfläche > 25 ≤ 50 cm, GKB/GKBI 2x12,5mm**
Schmalseiten, vertikal / horizontal, herstellen, inkl. Ausbildung aller Außen-/Innenecken und umlaufenden Anschlüssen.
Ausführung als:
- 1- bis 4 - seitige Verkofferung
- Abdeckungen / Ablagen
- seitliche Verkleidungen
- Pfeiler / Stützen
- Unterzüge
- etc.

Beplankung: einseitig, GKB bzw. GKBI nach tech. Erfordernis, 2x12,5 mm
Profile: CW/UW Profile gem. DIN 18182-1, Steghöhe 50 mm
Anschlüsse: Schallentkoppelnde Anschlussdichtung der Profile an Decken- und Wandanschlüssen und Trennstreifen
Höhe: bis 4,50 m
Ansichtsflächenbreite: > 25 ≤ 50 cm
Befestigungsuntergrund: Stahlbeton, Mauerwerk, GK-Ständerwände, Estrich

Abrechnung je Ansichtsfläche nach Metern
Menge: 4,000 m

**1.6.12 Zulage für schräge Zuschnitte, quer zur Dachschräge, zweilagig**
Zulage für Zuschnitte von Metallständerwänden quer zu Dachschrägen. Abrechung je m Beplankungsseite, in den Einheitspreis sind sämtliche Mehraufwendungen für die Zuschnitte der Bekleidungen einschl. Unterkonstruktion einzurechnen.
Menge: 21,000 m

**1.6.13 Zulage Estrichrandstreifen**
Zulage für Montage von GK-Streifen als Anschluss für Estrich- und Sanitäreinbauten auf der offenen Wandseite der einseitig beplankten GK Wände.
Höhe der Estrichstreifen:
1. Lage 30 cm
2. Lage 20 cm.

Das finale Schließen der Wände erfolgt erst nach Montage der ELT - HLS Einbauten bzw. Freigabe durch die Bauleitung.
Menge: 30,000 m

**1.6.14 GK-Deckenschott, Dicke 125 mm, GKB beidseitig 2x12,5 mm, EI30**
Gipskarton-Ständerwand, raumtrennend, bestehend aus Unterkonstruktion aus verzinkten Stahlblechprofilen, Einfachständerwand, als Montageuntergrund für Metall-Glas-Brandschutzabschlüsse. Die Trennwand ist nur dreiseitig an Wänden und Decken gehalten.
Einschließlich Ausbildung aller Aussen-/Innenecken und umlaufenden Anschlüssen.
Insbesondere in Kleinflächen von ca. 1,5 bis 3,5 m².

Befestigungsuntergrund:
Stahlbeton, Mauerwerk, GK-Decken/-Wände
Feuerwiderstandsklasse: DIN EN 13501-2: EI 30
bzw. DIN 4102-2: F30 feuerhemmend
Bewertetes Schalldämm-Maß DIN 4109 Rw: 55 dB
Beplankung: beidseitig zweifach beplankt, 2 x 12,5 mm, GKB bzw. GKF gemäß Zulassung des gewählten Systems
Profile: CW/UW Profile gem. DIN 18182-1, Steghöhe 75 mm
Dämmstoff: Mineralwolle nach DIN EN 13162, Dicke 60 mm,
einlagig dicht gestoßen, abrutschsicher verlegt
Brandverhalten nach DIN EN 13501-1: A1
Schmelzpunkt >= 1000°C nach DIN 4102-17
Anschlüsse: umlaufend starr
Sturzhöhe: bis ca. 0,70 m,
Raumhöhe: bis ca. 3,50 m
Wanddicke: 125 mm

Angeb. Fabrikat:

....................................................................
(vom Bieter auszufüllen)
Menge: 2,000 m2

**1.6.15 Zulage GK-Deckenschott, Quadratrohr 75x75x4**
Zulage für vor beschriebene Ständerwände/Deckenschotts für einbauen und anarbeiten eines Quadratrohrs aus Stahl,
als horizontales oder vertikales Montageelement,
Abmessungen: 75 mm x 75 mm, Wandstärke 4 mm
als Verstärkung /Aussteifung, sowie als Montageuntergrund für bauseitige Metall-Glas-Elemente

Einbauhöhe horizontal bis ca. 3,00 m, sowie vertikal bis 3,75 m
Menge: 2,500 m

**1.6.16 Zulage Quadratrohr 75x75x4, Bekleidung EI30**
Zulage für vor beschriebenes Quadratrohr 75x75x4, für anbringen einer Bekleidung für Gesamtbeanspruchung EI30 (F30 A),
als horizontales oder vertikales Montageelement, einschließlich sämtlicher Anschlüsse.
gemäß bauaufsichtlicher Zulassung bzw. Prüfzeugnis des Herstellers der Bekleidungsplatten.
Dicke der Bekleidung gesamt ca. 25 mm je Seite, so dass das Quadratrohr in die vor beschriebenen Wände/Deckenschotts mit einer Gesamtdicke von 100 mm, niveaugleich integriert werden kann.

Material: 2 x 12,5 mm GKF bzw. Brandschutzplatte nach Wahl des AN

Der Mehraufwand für das Anpassen und Anarbeiten der vor beschriebenen GK-Deckenschotts, Dicke 125 mm, an die Quadratrohre bzw. die EI30-Bekleidung derselben ist in dieser Position miteinzukalkulieren und mit dieser abgegolten.
Menge: 2,500 m

**1.6.17 Zulage Kopfplatten Quadratrohr, Bekleidung EI30**
Zulage für vor beschriebene Kopfplatten/Winkel zum Quadratrohr 50x50x4, für anbringen einer Bekleidung für Gesamtbeanspruchung EI30 (F30 A),
gemäß bauaufsichtlicher Zulassung bzw. Prüfzeugnis des Herstellers der Bekleidungsplatten.
so dass die Kopfplatte/der Winkel in die vor beschriebenen Wände/Türstürze mit einer Gesamtdicke von 100 mm, integriert werden kann.

Material: 2 x 12,5 mm GKF bzw. Brandschutzplatte nach Wahl des AN

Der Mehraufwand für das Anpassen der vor beschriebenen GK-Deckenschotts bzw. Queraussteifungen, Dicke 100 mm, an die Kopfplatten bzw. die EI30-Bekleidung derselben ist in dieser Position miteinzukalkulieren und mit dieser abgegolten.
Menge: 2,000 St

**1.6.18 Wandrevisionsklappen 200 x 200 mm, GK**
Revisionklappe inkl. zusätzlicher Unterkonstruktion/ Auswechslung, in vor beschriebener Metallständerwand einbauen.

Beplankungsstärke Wand: 2 x 12,5 mm
Material Rahmen: Aluminum
Füllung: Hartgipsplatte, 1 x12,5 mm, imprägniert
Verschluss- und Schaniersystem nicht sichtbar
Druckverschluss mit Fangvorrichtung beim öffnen
Abmessungen: 200 / 200 mm
Einbauhöhe: bis 3,5 m

Richtfabrikat Knauf  AluTop Revo oder glw.
Angeb. Fabrikat:

....................................................................
(vom Bieter auszufüllen)
Menge: 1,000 St

**1.6.19 Wandrevisionsklappen 300 x 300 mm, GK**
Revisionklappe inkl. zusätzlicher Unterkonstruktion/ Auswechslung, in vor beschriebener Metallständerwand einbauen.

Beplankungsstärke Wand: 2 x 12,5 mm
Material Rahmen: Aluminum
Füllung: Hartgipsplatte, 1 x12,5 mm, imprägniert
Verschluss- und Schaniersystem nicht sichtbar
Druckverschluss mit Fangvorrichtung beim öffnen
Abmessungen: 300 / 300 mm
Einbauhöhe: bis 3,5 m

Richtfabrikat Knauf  AluTop Revo oder glw.
Angeb. Fabrikat:

....................................................................
(vom Bieter auszufüllen)
Menge: 1,000 St

**1.6.20 Wandrevisionsklappen 400 x 400 mm GK**
Revisionklappe inkl. zusätzlicher Unterkonstruktion/ Auswechslung, in vor beschriebener Metallständerwand einbauen.

Beplankungsstärke Wand: 2 x 12,5 mm
Material Rahmen: Aluminum
Füllung: Hartgipsplatte, 1 x12,5 mm, imprägniert
Verschluss- und Schaniersystem nicht sichtbar
Druckverschluss mit Fangvorrichtung beim öffnen
Abmessungen: 400 / 400 mm
Einbauhöhe: bis 3,5 m

Richtfabrikat Knauf AluTop Revo oder glw.
Angeb. Fabrikat:

....................................................................
(vom Bieter auszufüllen)
Menge: 1,000 St

**1.6.21 Wandrevisionsklappen 500 x 500 mm, GK**
Revisionklappe inkl. zusätzlicher Unterkonstruktion/ Auswechslung, in vor beschriebener Metallständerwand einbauen.

Beplankungsstärke Wand: 2 x 12,5 mm
Material Rahmen: Aluminum
Füllung: Hartgipsplatte, 1 x12,5 mm, imprägniert
Verschluss- und Schaniersystem nicht sichtbar
Druckverschluss mit Fangvorrichtung beim öffnen
Abmessungen: 500 / 500 mm
Einbauhöhe: bis 3,5 m

Richtfabrikat Knauf AluTop Revo oder glw.
Angeb. Fabrikat:

....................................................................
(vom Bieter auszufüllen)
Menge: 1,000 St

**1.6.22 Wandrevisionsklappen 300 x 300 mm, GK, befliesbar**
Revisionklappe, befliesbar, inkl. zusätzlicher Unterkonstruktion/ Auswechslung, in vor beschriebener Metallständerwand einbauen,

Rahmen und Klappe vertieft, so dass sowohl der Rahmen als auch die Klappe mit Fliesen belegt werden können.
Beplankungsstärke Wand: 2 x 12,5 mm
Material Rahmen Grundkörper: Aluminum
umlaufender Rahmen um Klappe: Aluminium
Füllung: Hartgipsplatte, 1 x12,5 mm, imprägniert
Feuchtraumgeeignet
Verschluss- und Schaniersystem nicht sichtbar
Druckverschluss mit Fangvorrichtung beim öffnen
Abmessungen: 300 / 300 mm
Einbauhöhe: bis 3,5 m

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
Angeb. Fabrikat:

....................................................................
(vom Bieter auszufüllen)
Menge: 1,000 St

**1.6.23 Wandrevisionsklappen 400 x 400 mm GK, befliesbar**
Revisionklappe, befliesbar, inkl. zusätzlicher Unterkonstruktion/ Auswechslung, in vor beschriebener Metallständerwand einbauen.
wie vor beschrieben, jedoch

Abmessungen: 400 / 400 mm
Menge: 1,000 St

**1.6.24 Sanitärverstärkung, 2 x UA 50 mm, L = 3,6 bis 4,3 cm**
Seitliche Verstärkung in Metallständerwänden herstellen.
Ausführung raumhoch links und rechts von Saniär-Vorwandmontageelementen

Einfachständerwand,
Metallprofile: UA-Profil, 50 mm
Profillänge gesamt: > 360 ≤ 430 cm
Menge: 14,000 St

**1.6.25 Bohrung, rund, 20 bis 50 mm**
Bohrung in vor beschriebenen GK-Ständerwänden und Vorsatzschalen
Ausführung: rund
Durchmesser: 20 bis 50 mm,
Einschließlich Anpassung der Unterkonstruktion.
Anordnung der Wandausschnitte gemäß Ausführungsplan bzw. örtlicher Angabe.
Abrechnung pro Beplankungsseite
Menge: 30,000 St

**1.6.26 Bohrung, rund, über 50 bis 100 mm**
wie vor beschrieben, jedoch
Durchmesser: über 50 bis 100 mm,
Einschließlich Anpassung der Unterkonstruktion.
Anordnung der Wandausschnitte gemäß Ausführungsplan.
Abrechnung pro Beplankungsseite
Menge: 15,000 St

**1.6.27 Bohrung, rund, über 100 bis 150 mm**
wie vor beschrieben, jedoch
Durchmesser: über 100 bis 150 mm,
Einschließlich Anpassung der Unterkonstruktion.
Anordnung der Wandausschnitte gemäß Ausführungsplan.
Abrechnung pro Beplankungsseite
Menge: 5,000 St

**1.6.28 Bohrung, rund, über 150 bis 200 mm**
wie vor beschrieben, jedoch
Durchmesser: über 150 bis 200 mm,
Einschließlich Anpassung der Unterkonstruktion.
Anordnung der Wandausschnitte gemäß Ausführungsplan.
Abrechnung pro Beplankungsseite
Menge: 6,000 St

**1.6.29 Bohrung, rund, über 200 bis 300 mm**
wie vor beschrieben, jedoch
Durchmesser: über 200 bis 300 mm,
Einschließlich Anpassung der Unterkonstruktion.
Anordnung der Wandausschnitte gemäß Ausführungsplan.
Abrechnung pro Beplankungsseite
Menge: 1,000 St

**1.6.30 Bohrung, rund, über 300 bis 400 mm**
wie vor beschrieben, jedoch
Durchmesser: über 300 bis 400 mm,
Einschließlich Anpassung der Unterkonstruktion.
Anordnung der Wandausschnitte gemäß Ausführungsplan.
Abrechnung pro Beplankungsseite
Menge: 1,000 St

**1.6.31 Aussparungen bis 100cm2 herstellen**
Aussparung in vor beschriebenen GK-Ständerwänden und Vorsatzschalen herstellen, zur Durchführung von haustechnischen Installationen, einschließlich Anpassung der Unterkonstruktion.
Anordnung gemäß Durchbruchplan bzw. örtlicher Angabe.
Ausführung über komplette Wanddicke.

Fläche bis 100 cm2,
Ausführung: vier- und mehreckig
Menge: 3,000 St

**1.6.32 Aussparungen über 100 bis 250 cm2 herstellen**
Aussparung in vor beschriebenen GK-Ständerwänden und Vorsatzschalen herstellen wie vor beschrieben, jedoch
Aussparungsgröße über 100 bis 250 cm2.
Menge: 3,000 St

**1.6.33 Aussparungen über 250 bis 500 cm2 herstellen**
Aussparung in vor beschriebenen GK-Ständerwänden und Vorsatzschalen herstellen wie vor beschrieben, jedoch
Aussparungsgröße über 150 bis 500 cm2.
Menge: 3,000 St

**1.6.34 Aussparungen über 500 bis 1000cm2 herstellen**
Aussparung in vor beschriebenen GK-Ständerwänden und Vorsatzschalen herstellen wie vor beschrieben, jedoch
Aussparungsgröße über 500 bis 1000 cm2.
Menge: 2,000 St

**1.6.35 Aussparungen über 1000 bis 5000cm2 herstellen**
Aussparung in vor beschriebenen GK-Ständerwänden und Vorsatzschalen herstellen wie vor beschrieben, jedoch
Aussparungsgröße über 1000 bis 5000m2.
Menge: 1,000 St

**1.6.36 Aussparungsleibung beplanken, 1 x 12,5 mm**
Leibung vor beschriebener Aussparungen umlaufend beplanken, Platten stumpf stoßen und verspachteln, einschließlich einer Unterkonstruktion aus UW - Profilen, als Zulage zu den Aussparungen.
Material: GKB / GKF nach Anforderung der Wand
Beplankung: 1 x 12,5 mm
Wanddicke: von 125 bis 175 mm
Menge: 2,000 m

**1.6.37 Aussparungsleibung beplanken, 2 x 12,5 mm**
Leibung vor beschriebener Aussparungen umlaufend beplanken, Platten stumpf stoßen und verspachteln, einschließlich einer Unterkonstruktion aus UW - Profilen, als Zulage zu den Aussparungen.
Material: GKB / GKF nach Anforderung der Wand
Beplankung: 2 x 12,5 mm
Wanddicke: von 125 bis 175 mm
Menge: 2,000 m

**1.6.38 Schließen von Aussparungen bis 100cm2**
Aussparung nach Einbau haustechnischer Installationen nachträglich schließen. Beplankung nach Wahl des AN an die Installationen anarbeiten, anpassen einschließlich anspachteln und ggf. erforderl. Unterkonstruktion.
Schließen der Wände hat oberflächengleich mit der Wand zu erfolgen, d.h. keine Aufdoppelung auf der Wand.

Aussparungsgröße: bis 100 cm2
Abrechnung je Beplankungsseite.
Menge: 2,000 St

**1.6.39 Schließen von Aussparungen über 100 bis 250cm2**
Aussparung nach Einbau haustechnischer Installationen nachträglich schließen, wie vor beschrieben, jedoch
Aussparungsgröße: über 100 bis 250 cm2
Menge: 2,000 St

**1.6.40 Schließen von Aussparungen über 250 bis 500cm2**
Aussparung nach Einbau haustechnischer Installationen nachträglich schließen, wie vor beschrieben, jedoch
Aussparungsgröße: über 250 bis 500 cm2
Menge: 1,000 St

**1.6.41 Schließen von Aussparungen über 500 bis 1000cm2**
Aussparung nach Einbau haustechnischer Installationen nachträglich schließen, wie vor beschrieben, jedoch
Aussparungsgröße: über 500 bis 2000 cm2
Menge: 1,000 St

**1.6.42 Schließen von Aussparungen über 1000 bis 5000cm2**
Aussparung nach Einbau haustechnischer Installationen nachträglich schließen, wie vor beschrieben, jedoch
Aussparungsgröße: über 1000 bis 2000 cm2
Menge: 1,000 St

**1.6.43 Zulage Kabeldurchführung**
Zulage für das fachgerechte Einspachteln von einzelnen Elektroleitungen.
Abrechnung pro Stück Leitungsdurchführung.
Menge: 20,000 St

**1.6.44 UA-Profil Aussteifung Wände, 50x2 mm**
Einbau Metallprofil in vor beschriebene Metall-Ständerwände

UA-Profil, 40 mm x 50 mm x 40mm, Profilwandstärke 2 mm,
als horizontales oder vertikales Montageelement, einschließlich sämtlicher erforderlicher Befestigungsmittel

Einbauhöhe/-länge bis ca. 3,75 m

Die Vergütung erfolgt nur, insoweit die Profile nicht bereits in den vor beschrieben Positionen beinhaltet sind.
Menge: 4,000 m

**1.6.45 Quadratrohr Aussteifung Wände, 50x50x4 mm**
Einbau Quadratrohr in vor beschriebene Metall-Ständerwände
Material: Stahl, 50mm x 50 mm, Wandstärke 4 mm
als horizontales oder vertikales Montageelement,

Einbaulänge bis ca. 4,25 m
Menge: 4,000 m

**1.6.46 Montagewinkel Quadratrohr 50x50x4 bis 75x75x4 mm**
Zulage zu vor beschriebenen Quadratrohre, 50x50x4 bzw. 75x75x4 mm für die Montage Montagewinkel bzw. Kopfplatten, einschließlich sämtlicher Befestigungsmittel/Schweißarbeiten.
Menge: 2,000 St

**1.6.47 Ecken, rechtwinkelig**
Innen- oder Außenecke rechtwinklig, als Zulage für Metallständerwände

Kantenschutzprofile werden mit separater Position vergütet.
Menge: 4,000 m

**1.6.48 Zusätzliche Unterkonstruktion in Wänden, LxB= 62,5x30x2 cm**
im Bereich von wandhängenden Sanitärgegenständen / Möbelstücken / Lasten als Wandverstärkung in vorgenannte Wände/Vorsatzschalen einbauen.
Material: Grobspanplatten/Mehrschichtholzplatten
Lasten bis 1,5 kN/m
Breite: bis 300 mm
Dicke: ca. 20 mm
Länge: bis ca. 625 mm
Menge: 30,000 St

**1.6.49 Zusätzliche Unterkonstruktion in Wänden, LxB= 62,5x30x3 cm**
im Bereich von wandhängenden Sanitärgegenständen / Möbelstücken / Lasten als Wandverstärkung in vorgenannte Wände/Vorsatzschalen einbauen.
Material: Grobspanplatten/Mehrschichtholzplatten
Lasten bis 2,5 kN/m
Breite: bis 300 mm
Länge: bis ca. 625 mm
Dicke: ca. 30 mm
Menge: 10,000 St

**1.6.50 Feuchtigkeitssperre DIN 18533-2, 30 cm, Wände**
Feuchtigkeitssperre gemäß DIN 18533-2, Abdichtung gegen Bodenfeuchte, auf waagrechtem Untergrund stoßüberlappt liefern und nach Herstelleranweisung verlegen.
Einschließlich Ausbilden von Innen- und Außenecken.
Ausführung Ecken: rechtwinklig, spitz und stumpf

Ausführung in Bahnen unter sämtlichen Wänden im EG
Breite: ca. 30 cm

Wassereinwirkungsklasse: W 1.1-E

Angeb.Fabrikat:

.................................................
(vom Bieter auszufüllen)

Sämlticher Mehraufwand für die Erstellung der Einfach- und Doppelständerwände auf der Abdichtung ist mit dieser Position abgegolten.
Menge: 6,000 m

#### 1.7 Profile, Anschlüsse, Oberflächen Wände und Decken

**1.7.1 Randanschluss Acryl, weiß**
Dauerelastische Verfugung, Anschluss oben, seitlich und unten
Material: elastoplastische Fugenmasse, überstreichbar (Acrylat)
Fugenbreite ca. 5 - 10 mm
Menge: 125,000 m

**1.7.2 Kantenschutzprofil 90°, Aluminum**
Kanteneckschutzprofil, flächenbündig in vor beschriebene Metall-Ständerwände einspachteln.

Material: Aluminium oder verzinkter Stahl
Winkel: 90°
Richtfabrikat: Protektor 9078 bzw. 9079 o.glw.
Angeb. Fabrikat:

....................................................................
(vom Bieter auszufüllen)
Menge: 3,500 m

**1.7.3 Anschlussprofil, Schattenfuge 18 m, PVC**
Abschlussprofil flächenbündig in vor beschriebene Metall-Ständerwände einspachteln, zur Herstellung eines Anschlusses mit definierter Schattenfuge.

Material: PVC, weiß
Breite Schattenfuge: 18 mm

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
Richtfabrikat: Protektor 37834 o.glw.
Angeb. Fabrikat:

....................................................................
(vom Bieter auszufüllen)
Menge: 150,000 m

**1.7.4 Abschlussprofil (Göppinger Profil), 12,5 mm, PVC**
Abschlussprofil (Göppinger Profil) für einseitig angespachtelten Abschluss, flächenbündig in vor beschriebene Metall-Ständerwände einspachteln.

Material: PVC, weiß
Plattendicke: 12,5 mm
Richtfabrikat: Protector 37864 o. glw
Angeb. Fabrikat:

....................................................................
(vom Bieter auszufüllen)

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Menge: 200,000 m

**1.7.5 Abschlussprofil (Göppinger Profil), 12,5 mm, Aluminium**
Abschlussprofil (Göppinger Profil) für einseitig angespachtelten Abschluss, flächenbündig in vor beschriebene Metall-Ständerwände einspachteln.

Material: Aluminium
Plattendicke: 12,5 mm
Richtfabrikat: Protector 9299 o. glw
Angeb. Fabrikat:

....................................................................
(vom Bieter auszufüllen)

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Menge: 3,000 m

**1.7.6 Kantholz Schattenfuge, quadratisch, 40/60 mm**
Kantholz als sichtbarer Randabschluss in der Schattenfuge und gleichtzeitig Unterkonstruktion der vor beschriebenen GK-Akustik-Plattendecken für einseitig angespachtelten Abschluss, fachgerecht an Dachschräge montieren.

Material: Vollholz, Fichte, sämtliche Sichtseiten/Sichtkanten gehobelt
Abmessung: 40/60 mm

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Menge: 150,000 m

**1.7.7 Kantholz Schattenfuge, abgeschrägt, 40/80 mm**
Kantholz als sichtbarer Randabschluss in der Schattenfuge und gleichtzeitig Unterkonstruktion der vor beschriebenen GK-Akustik-Plattendecken für einseitig angespachtelten Abschluss, fachgerecht an Dachschräge montieren.

Material: Vollholz, Fichte, sämtliche Sichtseiten/Sichtkanten gehobelt
Abmessung: 40/80 mm, abgeschrägt gemäß Dachschräge als Paßleiste

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Menge: 60,000 m

#### 1.8 Brandschutzarbeiten

*Hinweis: Ausführungshinweise Brandschutzbekleidungen*
Bei sämtlichen nachfolgend beschriebenen Brandschutzbekleidungen sind alle erforderlichen Spachtelarbeiten mitzukalkulieren. Diese sind mit den Einheitspreisen der nachfolgenden Positionen abgegolten, auch wenn die Leistung nicht explizit beschrieben ist.

**1.8.1 Hohlraumabdeckung, F30, Brandschutzplatte, Achse C**
Verschließen einer offenen horizontalen Bauteilöffnung, einschließlich zugelassener Befestigungsmittel
Ausführung zur Herstellung einer Feuerwiderstandsdauer und zu Schließung von Schallbrücken.
Feuerwiderstandsklasse: feuerhemmend, EI 30
Bauteildicke Stahlbeton: ca. 18 cm
Bauteilebreite Stahlbeton: mind. 20 cm
Lichter Öffnungsdurchmesser/-querschnitt: ca. 15 bis 20 cm
Örtlichkeit: Stahlbetonbalken/-überzüge, Stahlbetondecken
Ausführung:
- Hohlraumfreies Ausstopfen der Öffnung mit Mineralwolle, nicht brennbar, Tiefe mind. 15 cm
- Anbringen einer für den Anwendungsfall zugelassenen Brandschutzplatte bzw. eines Brandschutzsystems über der Öffnung, Ausführung und Dicke gemäß technischer Erfordernis
- Die Brandschutzplatte / das Brandschutzsystem ist aus Schallschutzgründen fugen-/spaltenfrei auf dem Stahlbetonbauteil anzubringen.

Achtung: Die Fuge ist gleichzeitig eine Gebäudetrennfuge (Altbau - Neubau). Das angebotene System muss die Bauteilbewegung an dieser Stelle aufnehmen können!

Angebotes Fabrikat:

............................................................

Abrechnung pro laufendem Meter geschlossene Öffnung

Verschluss siehe gelbe Markierung:

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Menge: 7,000 m

#### 1.9 Stundenlohnarbeiten

*Hinweis: Hinweise Stundenlohnarbeiten und Verrechnungssätze*
Die Ausführung und Abrechnung von Stundenlohnarbeiten erfolgt nach § 15 VOB/B.
Die im Leistungsverzeichnis aufgeführten Stundenlohnarbeiten gelten für unvorhergesehene Leistungen, deren Abrechnung nach Einheitspreisen nicht zweckmäßig ist und zur Gestellung von Hilfskräften für dritte Firmen.

In nachfolgenden Verrechnungssätzes sind enthalten
- Lohn und Gehaltskosten
- Lohn-/Gehaltskostenanteil für vermögenswirksame Leistungen
- Lohn- bzw. Gehaltsnebenkosten,
- Gemeinkosten
- Sozialkosten, inkl. Sozialkassenbeiträge
- Gewinn

Zuschläge für vom Auftraggeber angeordnete Nacht-, Sonn- und Feiertagsarbeiten sind gesondert nachzuweisen. Sie werden in Höhe der tariflichen Vereinbarung vergütet. Für Nacht-, Sonntags- und Feiertagsarbeit wird als Zuschlag nur der Beitrag zur gesetzlichen Unfallversicherung vergütet. Für Mehrarbeit werden zusätzlich die Sozialkosten vergütet

Mittagspausen und Brotzeiten werden nicht als Arbeitszeit vergütet.
Fahrtzeiten werden nur anerkannt, soweit die Arbeiten nicht im direkten Zusammenhang mit dem Hauptauftrag ausgeführt werden. Die Fahrtzeiten sind separat nachzuweisen. Eine Vergütung der Fahrzeuge zur Personenbeförderung erfolgt nicht.

Das Material für Stundenlohnarbeiten ist getrennt zu lagern. Material-, Maschinen- und Gerätepreise gelten für die Abrechnung einschl. aller Zuschläge, Betriebsstoffe, Handwerkszeuge usw. sowie An-und Abfahrt frei Baustelle. Der Verrechnungssatz für Fuhrleistungen enthält die Kosten für den Fahrer, soweit nicht anders angegeben.

Regieberichte sind der Bauleitung an dem der Arbeitsleistung folgenden Tage, spätestens jedoch zum Ende jeder Woche mit Angabe der Arbeiter und Qualifikation zur Unterschrift vorzulegen. Die Abrechnung erfolgt in 1/4 Stunden.

Beschäftigt der Bieter bei einer der nachstehenden Lohngruppen keine Arbeitskräfte, hat er stattdessen den Einsatz möglichst gleichwertiger Arbeitskräfte anzubieten.

*Hinweis: Zuschläge*
Es gelten folgende Arbeitszeiten:
Regel-Arbeitszeit ist von Montag bis Samstag
jeweils von 06:00 Uhr bis 22:00 Uhr

Zuschläge außerhalb der o. g. Arbeitszeiten werden vergütet für:

Sonn- und Feiertagsarbeit
von 06:00 Uhr bis 22:00 Uhr

Sonn- und Feiertagsarbeit nachts
von 22:00 Uhr bis 06:00 Uhr

Nachtarbeit
von 22:00 Uhr bis 06:00 Uhr

Eine Vergütung erfolgt nur nach ausdrücklicher Anweisung bzw. schriftlicher Beauftragung durch die Objektüberwachung.

**1.9.1 Bauleiter**
Für evtl. erforderliche Arbeiten, die nicht in der Leistungsbeschreibung erfaßt sind und nur auf ausdrückliche Anordnung und gegen Nachweis zur Ausführung kommen, werden verrechnet für: Fachbauleiter
Menge: 2,000 Std

**1.9.2 Meister-/Polierstunde**
Für evtl. erforderliche Arbeiten, die nicht in der Leistungsbeschreibung erfasst sind und nur auf ausdrückliche Anordnung und gegen Nachweis zur Ausführung kommen, werden verrechnet für: Meister / Werkpolier
Lohngruppe 6 gemäß §5 BRTV
Menge: 3,000 Std

**1.9.3 Vorarbeiterstunden**
wie vor beschrieben, jedoch Vorarbeiter
Lohngruppe 5 gemäß §5 BRTV
Menge: 3,000 Std

**1.9.4 Spezialfacharbeiterstunden**
wie vor beschrieben, jedoch Spezialfacharbeiter
Lohngruppe 4 gemäß §5 BRTV
Menge: 10,000 Std

**1.9.5 Facharbeiterstunden**
wie vor beschrieben, jedoch Facharbeiter
Lohngruppe 3 gemäß §5 BRTV
Menge: 10,000 Std

**1.9.6 Fachwerkerstunden**
wie vor beschrieben, jedoch Fachwerker
Lohngruppe 2 gemäß §5 BRTV
Menge: 5,000 Std

**1.9.7 Bauwerkerstunden**
wie vor beschreiben, jedoch Bauwerker
Lohngruppe 1 gemäß §5 BRTV
Menge: 2,000 Std

**1.9.8 Azubistunden**
wie vor beschreiben, jedoch Auszubildender
Menge: 2,000 Std

**1.9.9 CD-Profil 60 x 27**
CD-Profil, verzinktes Stahlblech
Profilstärke: 0,6 mm
Breite: 60 mm
Schenkelhöhe: 27 mm
Menge: 4,000 m

**1.9.10 UD-Profil 28 x 27**
UD-Profil, verzinktes Stahlblech
Profilstärke: 0,6 mm
Breite: 28 mm
Schenkelhöhe: 27 mm
Menge: 4,000 m

**1.9.11 CD-Profilverbinder**
Kreuz- und Längsverbinder CD-Profil, verzinktes Stahlblech
Menge: 20,000 St

**1.9.12 CW-Profil 50 x 50**
CW-Profil, verzinktes Stahlblech
Profilstärke: 0,6 mm
Breite: 50 mm
Schenkelhöhe: 50 mm
Menge: 4,000 m

**1.9.13 UW-Profil 50 x 40**
UW-Profil, verzinktes Stahlblech
Profilstärke: 0,6 mm
Breite: 50 mm
Schenkelhöhe: 40 mm
Menge: 4,000 m

**1.9.14 UA-Profil 50 x 40**
UA-Aussteifungsprofil, verzinktes Stahlblech
Profilstärke: 2,0 mm
Breite: 50 mm
Schenkelhöhe: 40 mm
Menge: 4,000 m

**1.9.15 Gipskartonbauplatte 12,5 mm GKB**
Gipskartonbauplatte GKB, gemäß EN 250
Dicke: 12,5 mm
Kante: abgeflacht
Menge: 10,000 m2

**1.9.16 Gipskartonbauplatte 12,5 mm GKBI**
Gipskartonbauplatte GKBI, gemäß EN 250, imprägniert
Dicke: 12,5 mm
Kante: abgeflacht
Menge: 5,000 m2

**1.9.17 Gipskartonbauplatte 12,5 mm GKF**
Gipskartonbauplatte GKF, gemäß EN 250, Feuerschutzplatte
Dicke: 12,5 mm
Kante: abgeflacht
Menge: 5,000 m2

**1.9.18 Schnellbauschraube, 3,9 x25/35 mm**
Schnellbauschraube
3,9 x 25 bzw 3,9 x 35 mm
Bohrspitze
Menge: 100,000 St

**1.9.19 Fugenfüller**
Spachtelmasse als Fugenfüller für Gipskartonbauplatten
Menge: 5,000 kg

**1.9.20 Promaxon Brandschutzplatte, Typ A, D= 10 mm**
Promaxon Brandschutzbauplatte
einschließlich erforderlicher Stahldrahtklammern
Typ A,
Dicke; 10 mm
Menge: 2,500 m2

**1.9.21 Promaxon Brandschutzplatte, Typ A, D= 18 mm**
Promaxon Brandschutzbauplatte
einschließlich erforderlicher Stahldrahtklammern
Typ A,
Dicke; 18 mm
Menge: 2,500 m2

**1.9.22 Promatect - L-Platte, D= 20 mm**
Promtect L - Platte
einschließlich erforderlicher Befestigungsmittel
Dicke; 25 mm
Menge: 2,500 m2

**1.9.23 Promatect - L-Platte, D= 25 mm**
Promtect L - Platte
einschließlich erforderlicher Befestigungsmittel
Dicke; 25 mm
Menge: 2,500 m2

**1.9.24 Promat Spachtelmasse**
Promtect Spachtelmasse als Fugenfüller für vor beschriebene Promatplatten
Menge: 10,000 kg

### 2 Titel 2 (Förderpaket P2), Umbau Bestand

#### 2.1 Baustelleneinrichtung

**2.1.1 Baustelleneinrichtung**
Baustelleneinrichtung für alle durchzuführenden Arbeiten dieses Leistungsverzeichnisses; Einschließlich  An- und Abtransport aller Maschinen und Geräte sowie aller benötigten Baustelleneinrichtungsteile und deren Vorhaltung während der gesamten Bauzeit.
Zudem sind weiter enthalten:
- Frachten und Transportkosten, Auslöse, Montageaufsicht, unproduktive Nebenlöhne sowie alle sonstigen Nebenkosten;
- vorschriftsmäßige Absicherung, Beleuchtung und Unterhalt der Arbeitsbereiche / Einrichtungen während der gesamten Bauzeit;
- alle notwendigen Arbeits- und Schutzgerüste, welche zusätzlich zu den bauseitigen Gerüsten (Fassaden) benötigt werden, einschließlich deren arbeitstäglicher Kontrolle;
- Vorrichtungen, Hebezeuge, Gerüste, Bühnen, etc. zum Ein- und Ausbringen der Materialien, Bauteile und Konstruktionen in das Gebäude / auf das Fassadengerüst, sowie zum Verteilen in allen Geschossen vor Ort;
- Lager- und Aufenthaltscontainer, soweit erforderlich;
- Erstellen eines Bauzeitenplanes ;
Eine Verschiebung von Ausführungs-, Zwischen- und Endfertigstellungsterminen berechtigt nicht zur Nachforderung bezüglich der Baustelleneinrichtung durch den Auftragnehmer. Lager- und Baustelleneinrichtungsplätze sind so anzulegen, dass die  Folge- und Nebengewerke in ihrer Leistungserbringung nicht behindert sind, ansonsten sind Materialien, Silos, Container und Schuttmulden (gewerkeeigene) bei Bedarf kurzfristig durch den Auftragnehmer umzusetzen.
Wegerechtliche Absicherungen und Absperrungen sind vom AN selbst zu veranlassen und zu beantragen. Anfallende Gebühren werden gegen Nachweis ohne Aufschlag gesondert vergütet.

Die Baustelleneinrichtung wird nur einmal für die gesamte Maßnahme vergütet.
Menge: 1,000 psch

**2.1.2 Bauzeitenplan**
als Balkenterminplan mit allen Arbeitsschritten, nach Kalenderwochen gegliedert, mit Angaben zur personellen Besetzung und maschinellen Ausstattung während der entsprechenden Arbeitsschritte.
Der Bauzeitenplan muss den gesamten Leistungsumfang des
Leistungsverzeichnisses beinhalten, inkl. kontinuierlicher Fortschreibung während des vertraglichen Ausführungszeitraums.

Die Erstellung des Bauzeitenplans hat spätestens vier Wochen nach Auftragserteilung zu erfolgen.
Menge: 1,000 psch

**2.1.3 Schutzmaßnahmen Bodenbelag, Milchkarton**
Schützen von Parkett-, Linoleum- und Teppichbelägen vor und während der Sanierungsarbeiten mit einem Schutzbelag, rutschhemmend, nicht fleckend und nicht abfärbend, Stöße überlappt, Wandanschlüsse und Stöße abgeklebt.
Material: Milchkarton, Papier/PE Verbundstoff, unbedruckt

Die Leistung beinhaltet die Lieferung und das Verlegen des Schutzbelags.
Menge: 105,000 m2

**2.1.4 Schutzmaßnahmen Bodenbelag, HDF-Platten, d ≥ 3 mm**
Schützen von Parkett-, Linoleum- und Teppichbelägen vor und während der Sanierungsarbeiten mit einem Schutzbelag, rutschhemmend, nicht fleckend und nicht abfärbend, Stöße dicht gestoßen, Wandanschlüsse und Stöße abgeklebt.
Material: HDF-Platten, d ≥ 3 mm

Die Leistung beinhaltet die Lieferung und das Verlegen des Schutzbelags.
Menge: 20,000 m2

**2.1.5 Schutzmaßnahmen Bodenbelag entfernen, Abdeckvlies/Milchkarton**
Schutzbelag auf Parkettbelägen entfernen.
Schutzbelag, Stöße überlappt / dicht gestoßen, Wandanschlüsse und Stöße abgeklebt.
Material:
- Abdeckvlies, PE-kaschiert
- Milchkarton, Papier/PE Verbundstoff, unbedruckt

Die Leistung beinhaltet den Abbruch, das Abfahren und Entsorgung aller Materialien nach Aufforderung der Bauleitung zeitlich unabhängig von den übrigen Leistungen dieses LV's, einschließlich Entsorgungsgebühr.
Menge: 105,000 m2

**2.1.6 Schutzmaßnahmen Bodenbelag entfernen, HDF**
Schutzbelag auf Parkettbelägen entfernen.
Schutzbelag, Stöße überlappt / dicht gestoßen, Wandanschlüsse und Stöße abgeklebt.
Material: HDF-Platten

Die Leistung beinhaltet den Abbruch, das Abfahren und Entsorgung oder Wiederverwendung aller Materialien nach Aufforderung der Bauleitung zeitlich unabhängig von den übrigen Leistungen dieses LV's, einschließlich Entsorgungsgebühr.
Menge: 20,000 m2

**2.1.7 Schutzabdeckung, Fenster/Türen/Einbauten, PE-Folie**
Staubdichte Schutzabdeckung für schutzbedürftige Flächen herstellen, Abdeckung aus PE-Folie. Befestigung der Abdeckung durch scharfkantiges und fluchtendes Abkleben, Klebeband nicht fleckend, nicht abfärbend und rückstandsfrei zu entfernen.
Ausführung insbesondere an Fenstern, Türen, Sichtholzflächen, sonstigen oberflächenfertigen Bauteilen.

Die Leistung beinhaltet die Lieferung, Vorhaltung und
Unterhaltung, sowie Abbruch und Entsorgung aller
Materialien nach Beendigung der Arbeiten.
Menge: 100,000 m2

**2.1.8 Schutzmaßnahmen längsorientierte Einbauten, bis 50 cm**
Schützen von Decken und oberflächenfertigen linearen Einbauten und Einrichtungsgegenständen während der Sanierungsarbeiten durch abkleben mit geeigneter Folie, nicht fleckend und nicht abfärbend, Anschlüsse und Stöße gerade fluchtend abgeklebt.

Abdeckbreite: bis zu ca. 50 cm

Die Leistung beinhaltet die Lieferung, Vorhaltung und Unterhaltung, sowie Abbruch und Entsorgung aller Materialien nach Beendigung der Arbeiten.
Die Vergütung erfolgt nach laufendem Meter abgeklebtem Bauteil oder Einbauteil, jedoch ausschließlich, soweit es sich um besondere Leistungen gemäß DIN 18363 handelt.
Menge: 20,000 m

**2.1.9 Schutzmaßnahmen längsorientierte Einbauten, >50 bis 100 cm**
Schützen von Decken und oberflächenfertigen linearen Einbauten und Einrichtungsgegenständen während der Sanierungsarbeiten durch abkleben mit geeigneter Folie, nicht fleckend und nicht abfärbend, Anschlüsse und Stöße gerade fluchtend abgeklebt.

Abdeckbreite: > 50 bis 100 cm

Die Leistung beinhaltet die Lieferung, Vorhaltung und Unterhaltung, sowie Abbruch und Entsorgung aller Materialien nach Beendigung der Arbeiten.
Die Vergütung erfolgt nach laufendem Meter abgeklebtem Bauteil oder Einbauteil, jedoch ausschließlich, soweit es sich um besondere Leistungen gemäß DIN 18363 handelt.
Menge: 20,000 m

**2.1.10 Schutzmaßnahmen Klebeband, > 30 bis 50 mm**
Schützen der Sockel von fertigen Bodenbelägen, und sonstigen linienförmigen Bauteilen vor Verschmutzung und Beschädigung durch abkleben mit geeignetem Klebeband nach Wahl des AN, nicht fleckend und nicht abfärbend, Anschlüsse und Stöße gerade fluchtend abgeklebt.
Ausführung als Schutz vor Farbauftrag im Zuge der Anstricharbeiten anschließender Wände oder Lackoberflächen

Abdeckbreite Klebeband: > 30 bis ≤ 50 mm

Sockelarten, z.B:
- Teppichstellsockel (Kugelgarn)
- Polymerbelag-Stellsockel
- Fliesensockel
- Holzsockelleisten (Eiche natur, lackiert)

Die Leistung beinhaltet die Lieferung und Vorhaltung aller Materialien nach Aufforderung durch die Bauleitung, sowie abbauen, abfahren und Entsorgen nach Abschluss der Arbeiten.

Die Vergütung erfolgt pro laufendem Meter abgeklebtem Bauteil bzw. Einbauteil.
Menge: 50,000 m

**2.1.11 Schutzabdeckung Treppen**
Schützen von Innen- und Außentreppen oder Balkonen während der Bauarbeiten mit einem Schutzbelag, nicht fleckend und nicht abfärbend, rückstandsfrei entfernbar, Stöße überlappt,
Wandanschlüsse und Stöße abgeklebt, einschließlich Geländer.
Material: Milchkarton, Papier/PE Verbundstoff, unbedruckt

Die Leistung beinhaltet die Lieferung, Vorhaltung und Unterhaltung, sowie Abbruch und Entsorgung aller Materialien nach Beendigung der Arbeiten.

Die Vergütung erfolgt nach Quadratmeter Treppenpodest- bzw. Balkonlänge, sowie abgewickelter Treppenlauffläche (Tritt- und Setzstufen) bzw. Geländeransichtsfläche, jedoch ausschließlich, soweit es sich um besondere Leistungen gemäß DIN 18350 handelt.
Menge: 10,000 m2

**2.1.12 Staubwand**
Staubwand in geeigneter Konstruktion nach Wahl des AN im Bereich von Abbruchmaßnahmen als Teil- oder Totalabbruch, sowie zur Trennung von Bereichen mit Umbau-/Sanierungsmaßnahmen von den übrigen. Die Staubwand muss passierbar, mit ausreichender Überlappung der Folien zur Gewährleistung des Staubschutzes ausgeführt sein. Die seitlichen Anschlüsse zu Decken, Wänden und Böden sind abzukleben bzw. bei örtl. Eignung mittels Latte und Teleskopstütze abzudichten.

Deckenhöhe: bis ca. 3,7 m

Die Leistung beinhaltet die Lieferung, Vorhaltung und Unterhaltung, sowie Abbruch und Entsorgung aller Materialien nach Beendigung der Arbeiten.
Menge: 30,000 m2

**2.1.13 Öffnung Staubwand**
Zulage für vor beschriebene Staubwand zur Ausbildung einer Öffnung für den Personendurchgang bzw. für Einbringen von Material in den Arbeitsbereich, dicht verschließbar, als Reißverschlusstür bzw. in geeigneter Konstruktion nach Wahl des AN.
Menge: 1,000 St

**2.1.14 Fahrbares Arbeitsgerüst, bis 4,6 m Arbeitshöhe**
Fahrbares Arbeitsgerüst, DIN 4422, Lastklasse 3,
gleichmäßig verteilte Verkehrslast 2,00 kN/m²,
Arbeitshöhe: bis 4,6 m
Abrechnung pro Arbeitswoche

Das umsetzten des Fahrgerüstes ist im Einheitspreis zu berücksichtigen und wird nicht gesondert vergütet.
Menge: 4,000 Wo

**2.1.15 Fahrbares Arbeitsgerüst, bis 6,0 m Arbeitshöhe**
Fahrbares Arbeitsgerüst, DIN 4422, Lastklasse 3,
gleichmäßig verteilte Verkehrslast 2,00 kN/m²,
Arbeitshöhe: bis 6,0 m
Abrechnung pro Arbeitswoche.

Das umsetzten des Fahrgerüstes im Einheitspreis zu berücksichtigen und wird nicht gesondert vergütet.
Menge: 3,000 Wo

**2.1.16 Arbeitsgerüst Treppenhaus, 3,5 x 4,5 m, EG-OG, Achse 11-12/F-E**
Arbeitsgerüst im neu erstellten Treppenhaus Achse 11-12/F-E
Ausführung für Trockenbauarbeiten im OG zur Montage Deckenbekleidung an Dachuntersicht über OG bzw. Treppenhauswand bis UK Dachschräge.
Lastklasse nach Erfordernis des AN,
Rohbauabmessungen lichtes Treppenhaus: ca. 3,5 x 4,5 m
Die Treppe ist eine viertelgewendelte Treppe mit Zwischenpodest
Lage, Aufbau und Umbau nach Erfordernis des AN
erstellen, vorhalten und wieder abfahren für die gesamte Dauer der Trockenbauarbeiten im Treppenhaus.

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Menge: 1,000 St

**2.1.17 Erstellen einer allgemeinen Dokumentation**
Erstellung und Übergabe der Dokumentation gemäß "Zusätzlichen Technischen Vertragsbedingungen, 7. Dokumentation", insbesondere beinhaltet dies:

- Inhaltsverzeichnis mit Unterteilung in Kapitel/Ordner
- Fachunternehmererklärung
- Fachbauleitererklärung
- Errichtererklärungen
- Produkt- und Sicherheitsdatenblätter für alle verwendeten Materialien
- Werkstatt-/Konstruktionspläne
- Montage-/Einbauanleitungen
- Wartungsunterlagen
- Reinigungs- und Pflegehinweise

Die Unterlagen sind einfach als Ordner in Papierform, sowie einfach digital auf USB-Stick bzw. per Download-Link abzugeben.
Menge: 1,000 St

**2.1.18 Erstellen einer Brandschutz-Dokumentation**
Erstellung und Übergabe einer speziell für die Prüfung aller brandschutzrelevanten Unteralgen erstellten Dokumentation. Insbesondere beinhaltet dies:

- Inhaltsverzeichnis mit Unterteilung in Kapitel/Ordner nach Bauteilen und Bauprodukten
- Übereinstimmungserklärungen für alle Produkte mit Verwendbarkeitsnachweis / ETA gemäß Muster des Herstellers bzw. der Zulassungsunterlagen über den Einbau der Produkte gemäß Verwendbarkeitsnachweis / ETA (Erklärung der übereinstimmenden Ausführung)
- Verwendbarkeitsnachweise inkl. Montage-/Einbauanleitungen (allgemeines bauaufsichtliches Prüfzeugnis, allgemeine bauaufsichtliche Zulassung, Zustimmung im Einzelfall, allgemeine Bauartgenehmigung, etc.)
- Leistungserklärungen für Bauteile und Konstruktionen mit CE-Kennzeichnung auf Grundlage einer europäischen technischen Bewertung (ETA)
- Errichterbescheinigungen über nicht wesentliche Abweichungen, sowie zugehörige Unterlagen des Herstellers
- Planunterlagen auf Basis der Werkplanung, in der sämtliche Bauteile, Konstruktionen und Bauarten eindeutig und lagegenau eingezeichnet sind, für welche Verwendbarkeitsnachweise und Zulassungen in brandschutztechnischer Hinsicht gefordert sind. Maßstab 1:50.

Die Unterlagen sind einfach als Ordner in Papierform, sowie einfach digital auf Stick bzw. per Download-Link abzugeben.
Menge: 1,000 St

#### 2.2 GK-Plattendecken, glatt

**2.2.1 GK-Unterdecke, 1 x 12,5 mm, GKB**
Unterdecke gem. DIN 18168-1, Metall-UK
Einschließlich Ausbildung aller Außen-/Innenecken, umlaufender Anschlüsse an Wände/angrenzende Bauteile.

Beplankung: einlagig, GKB, 1 x 12,5 mm,
Profile: Grund-/Tragprofile CD 2x 60 x 27 gemäß DIN 18182-1
Abhänger: Noniusabhänger
Befestigungsmittel: Stahldübel, z.B. Deckennagel o. glw.
Anschlüsse: umlaufend gespachtelt
Höhe UK Rohdecke: bis 3,0 m
Abhängehöhe UK Decke: bis 45 cm,
Befestigungsuntergrund: Mauerwerk, Betondecke/-wände
Einbauort: KG bis OG
Menge: 100,000 m2

**2.2.2 Zulage GK-Unterdecke, GKBI 1x12,5 mm**
Zulage für vor beschriebene GK-Unterdecke:
Beplankung mit imprägnierten Platten: GKBI 1x12,5 mm
anstatt GKB 1x12,5 mm
Menge: 100,000 m2

**2.2.3 GK-Unterdecke, 1 x 12,5 mm, GKB, geneigt 25°, Dachschräge**
Unterdecke gem. DIN 18168-1, Holz-UK, Ausführung in der Dachschräge 25°
Einschließlich Ausbildung aller Außen-/Innenecken, umlaufender Anschlüsse an Wände/angrenzende Bauteile.

Beplankung: einlagig, GKB, 1 x 12,5 mm,
Profile: Grund-/Tragprofile Kantholz 40/60 mm
Befestigungsuntergrund: Dachsparren, Achsabstand ca. 66 bis 68 cm
Abhänger: Direktabhänger/Direktbefestiger/geschraubt nach Wahl des AN
Befestigungsmittel: zugelassene Befestigungsmittel
Anschlüsse: umlaufend gespachtelt
Höhe UK Rohdecke: bis 5,8 m

Einbauort: Treppenhaus 04
Menge: 10,000 m2

**2.2.4 GK-Unterdecke, 1 x 12,5 mm, GKB, waagrecht, Dachschräge, < 1,0 m**
Unterdecke gem. DIN 18168-1, Holz-UK, Ausführung waagrecht
Einschließlich Ausbildung aller Außen-/Innenecken, umlaufender Anschlüsse an Wände/angrenzende Bauteile.

Beplankung: einlagig, GKB, 1 x 12,5 mm,
Profile: Grund-/Tragprofile Kantholz 40/60 mm o. Metall-UK nach Wahl des AN
Abhänger: Direktabhänger/Nonius/ geschraubt nach Wahl des AN
Befestigungsmittel: zugelassene Befestigungsmittel
Anschlüsse: umlaufend gespachtelt
Höhe UK Rohdecke: bis 5,8 m
Abhanghöhe von Dachschräge: bis ca. 50 cm
Befestigungsuntergrund: Dachsparren, Achsabstand ca. 66 bis 68 cm
Elementbreite: < 1,0 m
Einbauort: Treppenhaus 04

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Menge: 4,000 m

**2.2.5 GK-Unterdecke, EI 30 b, GKF 2 x 12,5 mm**
Unterdecke gem. DIN 18168-1, Metall-UK
Einschließlich Ausbildung aller Außen-/Innenecken, umlaufender Anschlüsse an Wände/angrenzende Bauteile.

Feuerwiderstandsklasse: DIN EN 13501-2: EI 30 b bzw.
DIN 4102-2: F30 von unten und von oben, feuerhemmend
Bewertetes Schalldämmmaß DIN 4109 RwR: ohne Anforderung
Beplankung: zweilagig, GKF, 2 x 12,5 mm gemäß Zulassung
Profile: Grund-/Tragprofile CD 2x 60 x 27 gemäß DIN 18182-1
Abhänger: Noniusabhänger
Befestigungsmittel: Deckenagel/geschraubt gemäß Zulassung
Dämmstoff: Mineralwolle nach DIN EN 13162, ohne gemäß Zulassung in Abhängigkeit des angebotenen Systems
Brandverhalten nach DIN EN 13501-1: A1
Anschlüsse: gemäß Brandschutzanforderung
Höhe UK Rohdecke: bis 3,5 m
Abhängehöhe: bis 45 cm
Befestigungsuntergrund: Stahlbetondecke
Einbauort: KG, EG

Angeb. Fabrikat:

....................................................................
(vom Bieter auszufüllen)
Menge: 5,000 m2

**2.2.6 Randabschluss GK-Unterdecke, EI 30 b, ≤ 35 cm**
Unterdecke gem. DIN 18168-1, Metall-UK
Einschließlich Ausbildung aller Außen-/Innenecken, umlaufender Anschlüsse an Wände/angrenzende Bauteile.

Ausführung wie vor beschrieben, jedoch

Ausführung als vertikaler Abschluss der Unterdecke am freien Rand der Unterdecke zwischen UK Rohdecke und UK Unterdecke.

Bekleidungshöhe: > 20 ≤ 35 cm
Menge: 2,000 m

**2.2.7 GK-Unterdecke, EI 30 b, vu, GKF 2 x 12,5 mm, waagrecht, Dachschräge**
Unterdecke gem. DIN 18168-1, Metall-UK, Ausführung waagrecht
Einschließlich Ausbildung aller Außen-/Innenecken, umlaufender Anschlüsse an Wände/angrenzende Bauteile.

Feuerwiderstandsklasse: DIN EN 13501-2: EI 30 b bzw.
DIN 4102-2: F30 von unten, feuerhemmend
Bewertetes Schalldämmmaß DIN 4109 RwR: ohne Anforderung
Beplankung: zweilagig, GKF, 2 x 12,5 mm gemäß Zulassung
Profile: Grund-/Tragprofile CD 2x 60 x 27 gemäß DIN 18182-1
Befestigungsuntergrund: Dachsparren, Achsabstand ca. 66 bis 68 cm
Abhänger: Noniusabhänger
Befestigungsmittel: zugelassene Befestigungsmittel gemäß Zulassung Unterdecke
Dämmstoff: Mineralwolle nach DIN EN 13162, ohne gemäß Zulassung in Abhängigkeit des angebotenen Systems
Brandverhalten nach DIN EN 13501-1: A1
Anschlüsse: gemäß Brandschutzanforderung
Abhängehöhe UK Decke: 10,0 cm bis ca. 45 cm,
Einbauhöhe: ca. 5,80 m

Einbauort: OG, Seminarbereich

Angeb. Fabrikat:

....................................................................
(vom Bieter auszufüllen)
Menge: 10,000 m2

**2.2.8 GK-Unterdecke, EI 30 b, vu, GKF 2 x 12,5 mm, geneigt 25°, Dachschräge**
Unterdecke gem. DIN 18168-1, Metall-UK, Ausführung in der Dachschräge 25°
Einschließlich Ausbildung aller Außen-/Innenecken, umlaufender Anschlüsse an Wände/angrenzende Bauteile.

Feuerwiderstandsklasse: DIN EN 13501-2: EI 30 b bzw.
DIN 4102-2: F30 von unten, feuerhemmend
Bewertetes Schalldämmmaß DIN 4109 RwR: ohne Anforderung
Beplankung: zweilagig, GKF, 2 x 12,5 mm gemäß Zulassung Unterdecke
Profile: Grund-/Tragprofile CD 2x 60 x 27 gemäß DIN 18182-1
Befestigungsuntergrund: Dachsparren, Achsabstand ca. 66 bis 68 cm
Abhänger: Direktabhänger/Direktbefestiger/geschraubt nach Wahl des AN bzw. gemäß Zulassung Unterdecke
Befestigungsmittel: zugelassene Befestigungsmittel gemäß Zulassung Unterdecke
Dämmstoff: Mineralwolle nach DIN EN 13162, ohne gemäß Zulassung in Abhängigkeit des angebotenen Systems
Brandverhalten nach DIN EN 13501-1: A1
Anschlüsse: gemäß Brandschutzanforderung
Höhe UK Rohdecke: bis 5,8 m

Einbauort: OG, Seminarbereich

Angeb. Fabrikat:

....................................................................
(vom Bieter auszufüllen)
Menge: 100,000 m2

**2.2.9 Zulage GK-Unterdecke, Kleinflächen < 5,0 m²**
Zulage für die Ausführung der vor beschriebenen GK-Unterdecke in Kleinflächen < 5,0 m² als Aufpreisposition.
Abrechnung nach m².
Menge: 5,000 m2

**2.2.10 Zulage GK-Unterdecke, EI 30 b, Randabschluss Fenster**
Zulage für die vor beschriebene GK-Unterdecke, EI 30 b, für Herstellen eines fluchtenden Randabschlusses in den Fensterleibungen, einschließlich erforderlicher Unterkonstruktion, Verstärkungen und zugelassener Befestigungsmittel.
Im Übergang zu den Fenstern sind elastische Abschlussprofile gemäß Detailplanung herzustellen, sowie Kantschutzprofile einzubauen. Die entsprechenden Profile inkl. einspachteln werden mit separater Position vergütet.
Höhe Randabschluss vertikal: bis 15 cm
Breite Randabschluss horizontal: bis 20 cm
Fensterbreite bis ca. 151 cm
Oberfläche: glatt gespachtelt
Scharf beschnittener Übergang zu Akustik-Plattendecke, niveaugleich gespachtelt
Ausführungsort: entlang der Seitenwände
Ausführungsart: horizontal und vertikal

Abrechnung nach Metern

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Menge: 16,000 m

**2.2.11 Zulage GK-Unterdecke, EI 30 b, Randabschluss F30, Mauerwerk**
Zulage für die vor beschriebene GK-Unterdecke, EI 30 b, für Herstellen eines fluchtenden vertikalen Randabschlusses von der UK der feuerhemmenden Beplankung der Dachschräge bis auf OK Mauerwerk der Außenwand-

Aufkantungshöhe: ca. 10 cm

Abrechnung nach Metern

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Menge: 4,000 m

**2.2.12 Untersparrendämmung-Holzwolle-Klemmfilz, WLG 038, 40 mm**
Wärmedämmung als Untersparren-Klemmfilz, Einbau zwischen Traglattung der vor beschriebenen GK-Plattendecke. Dämmbahn dicht stoßen sowie passgenau und fugenfrei einbauen.
Montageuntergrund: Dachsparren mit Dampfbremse, Achsabstand ca. 60 cm
Material: Holzwolle-Klemmfilz
Anwendungsgebiet: DI
Dicke: 40 mm
WLG: 038
Brandverhalten nach DIN EN 13501-1: E
Richtfabrikat Steicoflex 038,oder gleichwertig,
Angebotenes Fabrikat:

.....................................................
Menge: 100,000 m2

**2.2.13 Untersparrendämmung-Holzwolle-Klemmfilz inkl Lattung, WLG 038, 40 mm**
Wärmedämmung als Untersparren-Klemmfilz, Einbau zwischen Traglattung. Dämmbahn dicht stoßen sowie passgenau und fugenfrei einbauen.
Einschließlich Lattung zur Verlegung des Klemmfilz
Montageuntergrund: Dachsparren mit Dampfbremse, Achsabstand ca. 60 cm
Lattung: Kantholz 40/60 mm, Achsabstand gemäß Klemmfilzbreite
Material: Holzwolle-Klemmfilz
Anwendungsgebiet: DI
Dicke: 40 mm
WLG: 038
Brandverhalten nach DIN EN 13501-1: E
Richtfabrikat Steicoflex 038,oder gleichwertig,
Angebotenes Fabrikat:

.....................................................
Menge: 10,000 m2

#### 2.3 GK-Plattendecke, Akustik

**2.3.1 GK-Akustik-Plattendecke, Streulochung 8/15/20 R, waagrecht**
Deckenbekleidung/Unterdecke gem. DIN 18168-1, Metall-UK
Einschließlich Ausbildung aller Aussen-/Innenecken, Kehlen und umlaufender Anschlüsse/Verfugungen an Wände/angrenzende Bauteile.

Baustoffklasse: A2-s1, d0
Feuerwiderstand: keine Anforderung
Befestigungsuntergrund: Sparrenlage Dachschräge 25° und Betondecke 0°
Beplankung: einlagig, 1 x 12,5 mm, GK-Akustikplatte,
Streulochung 8/15/20 mm, Lochanteil: ca. 9,9 %
NRC: mind. 0,50 (inkl. Dämmung, in separater Position vergütet)
vlieskaschierte Rückseite, schwarz,
Ausführung der Fugen: gespachtelt
Profile: Grund-/Tragprofile CD 2x 60 x 27 gemäß DIN 18182-1
Abhänger: Noniusabhänger
Befestigungsmittel: geschraubt
Abhängehöhe UK Decke: 0,0 cm bis ca. 45 cm,
Einbauhöhe: bis ca. 5,80 m
Anschlüsse: umlaufend elastisch gemäß DIN 4103-2
Einbauort: OG Lehrerzimmer und EG TRH 04

Angeb. Fabrikat:

....................................................................
(vom Bieter auszufüllen)
Menge: 50,000 m2

**2.3.2 GK-Akustik-Plattendecke, Streulochung 8/15/20 R, geneigt 25°, Dachschräge**
Deckenbekleidung/Unterdecke gem. DIN 18168-1, Metall-UK
Einschließlich Ausbildung aller Aussen-/Innenecken, Kehlen und umlaufender Anschlüsse/Verfugungen an Wände/angrenzende Bauteile.

Baustoffklasse: A2-s1, d0
Feuerwiderstand: keine Anforderung
Befestigungsuntergrund: Sparrenlage Dachschräge 25°
Beplankung: einlagig, 1 x 12,5 mm, GK-Akustikplatte,
Streulochung 8/15/20 mm, Lochanteil: ca. 9,9 %
NRC: mind. 0,50 (inkl. Dämmung, in separater Position vergütet)
vlieskaschierte Rückseite, schwarz,
Ausführung der Fugen: gespachtelt
Profile/Unterkonstruktion: Holzlattung 40/60 mm
Abhänger: geschraubt oder Direktabhänger nach Wahl des AN
Befestigungsmittel: geschraubt
Abhängehöhe UK Decke: ca. 5,25 cm,
Einbauhöhe: von 2,90 bis ca. 4,50 m
Anschlüsse: umlaufend elastisch gemäß DIN 4103-2
Einbauort: OG Lehrerzimmer

Angeb. Fabrikat:

....................................................................
(vom Bieter auszufüllen)
Menge: 105,000 m2

**2.3.3 Zulage Akustik-Plattendecke, Randfries, gerade, bis 15 cm**
Zulage für die vor beschriebene Akustik-Plattendecke, für Herstellen eines fluchtenden Randfrieses, einschließlich erforderlicher Unterkonstruktion, Verstärkungen und zugelassener Befestigungsmittel.
Im Übergang zu den senkrechten Wänden sind Schattenfugen gemäß Detailplanung herzustellen. Die entsprechenden Profile inkl. einspachteln werden mit separater Position vergütet.
Breite Randfries: bis 15 cm
Ausführung: gerade
Oberfläche: glatt gespachtelt
Scharf beschnittener Übergang zu Akustik-Plattendecke, niveaugleich gespachtelt
Ausführungsort: entlang der Seitenwände
Ausführungsart: horizontal und in der Dachschräge
Menge: 80,000 m

**2.3.4 Zulage Akustik-Plattendecke, Randabschluss Fenster**
Zulage für die vor beschriebene Akustik-Plattendecke, für Herstellen eines fluchtenden Randabschlusses in den Fensterleibungen, einschließlich erforderlicher Unterkonstruktion, Verstärkungen und zugelassener Befestigungsmittel.
Im Übergang zu den Fenstern sind elastische Abschlussprofile gemäß Detailplanung herzustellen, sowie Kantschutzprofile einzubauen. Die entsprechenden Profile inkl. einspachteln werden mit separater Position vergütet.
Höhe Randabschluss vertikal: bis 15 cm
Breite Randabschluss horizontal: bis 20 cm
Fensterbreite bis ca. 151 cm
Oberfläche: glatt gespachtelt
Scharf beschnittener Übergang zu Akustik-Plattendecke, niveaugleich gespachtelt
Ausführungsort: entlang der Seitenwände
Ausführungsart: horizontal und in der Dachschräge

Abrechnung nach Metern

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Menge: 16,000 m

**2.3.5 Untersparrendämmung-Holzwolle-Klemmfilz, WLG 038, 40 mm**
Wärmedämmung als Untersparren-Klemmfilz, Einbau zwischen Traglattung der vor beschriebenen Akustik-Plattendecke. Dämmbahn dicht stoßen sowie passgenau und fugenfrei einbauen.
Montageuntergrund: Dachsparren mit Dampfbremse, Achsabstand ca. 60 cm
Material: Holzwolle-Klemmfilz
Anwendungsgebiet: DI
Dicke: 40 mm
WLG: 038
Brandverhalten nach DIN EN 13501-1: E
Richtfabrikat Steicoflex 038,oder gleichwertig,
Angebotenes Fabrikat:

.....................................................
Menge: 105,000 m2

**2.3.6 Untersparrendämmung-Holzwolle-Klemmfilz inkl Lattung, WLG 038, 40 mm**
Wärmedämmung als Untersparren-Klemmfilz, Einbau zwischen Traglattung. Dämmbahn dicht stoßen sowie passgenau und fugenfrei einbauen.
Einschließlich Lattung zur Verlegung des Klemmfilz
Montageuntergrund: Dachsparren mit Dampfbremse, Achsabstand ca. 60 cm
Lattung: Kantholz 40/60 mm, Achsabstand gemäß Klemmfilzbreite
Material: Holzwolle-Klemmfilz
Anwendungsgebiet: DI
Dicke: 40 mm
WLG: 038
Brandverhalten nach DIN EN 13501-1: E
Richtfabrikat Steicoflex 038,oder gleichwertig,
Angebotenes Fabrikat:

.....................................................
Menge: 13,000 m2

#### 2.4 Zulagen / Sonstiges GK- und Akustik-Plattendecken

**2.4.1 Zulage Abhängehöhe 45 bis 85 cm**
Zulage zu vor beschriebenen GK-Unterdecken für die erhöhten Abhängehöhe (Nonius-Abhänger)
Abhängehöhe: über 45 cm bis 85 cm
Menge: 25,000 m2

**2.4.2 Zulage Abhängehöhe 85 bis 150 cm**
Zulage zu vor beschriebenen GK-Unterdecken für die erhöhten Abhängehöhe (Nonius-Abhänger)
Abhängehöhe: über 85 cm bis 150 cm
Menge: 25,000 m2

**2.4.3 Zulage Abhängehöhe 150 bis 225 cm**
Zulage zu vor beschriebenen GK-Unterdecken für die erhöhten Abhängehöhe (Nonius-Abhänger)
Abhängehöhe: über 150 cm bis 225 cm
Menge: 25,000 m2

**2.4.4 Zulage Abhängehöhe 225 bis 300 cm**
Zulage zu vor beschriebenen GK-Unterdecken für die erhöhten Abhängehöhe (Nonius-Abhänger)
Abhängehöhe: über 250 cm bis 300 cm
Menge: 25,000 m2

**2.4.5 Zulage Weitspannträger bis 1,5 m**
Zulage zu vor beschriebenen GK-Unterdecken für das montieren von Weitspannträgern, bei Auswechslungen, z.B. aufgrund von breiten Lüftungskanälen, o.ä..
Ausführung als verstärkte Profile mit zusätzlichen Abhängern in verstärkter Ausführung, einschließlich Befestigungsmitteln.
Dimensionierung durch den AN
Spannweite: bis 1,5 m
Abrechnung nach Stück Weitspannträger
Menge: 10,000 St

**2.4.6 Zulage Weitspannträger über 1,5 bis 2,0 m**
Zulage zu vor beschriebenen GK-Unterdecken für das montieren von Weitspannträgern, wie vor beschrieben, jedoch

Spannweite: über 1,5 bis 2,0 m
Menge: 5,000 St

**2.4.7 Zulage Weitspannträger über 2,0 bis 5,0 m**
Zulage zu vor beschriebenen GK-Unterdecken für das montieren von Weitspannträgern, wie vor beschrieben, jedoch

Spannweite: über 2,0 bis 5,0 m
Abrechnung nach Metern verbauter Weitspannträger
Menge: 10,000 m

**2.4.8 Zulage Weitspannträger über 5,0 bis 6,5 m**
Zulage zu vor beschriebenen Akustik-Unterdecken für den Einbau von Weitspannträgern, wie vor beschrieben, jedoch

Spannweite: über 5,0 bis 6,5 m
Abrechnung nach verbauter Länge Weitspannträger
Menge: 15,000 m

**2.4.9 Zulage Mineralwolle 60 mm, A1, ≥ 1.000°C, 50 cm**
Zulage für eingelegte Dämmung in vor beschriebene GK-Unterdecken.
Ausführung als Mineralwoll-Schott zur Verbesserung des Schallschutzes
Dämmstoff: Mineralwolle nach DIN EN 13162,
Dicke 60 mm
Ausführungsbreite: 50 cm
Brandverhalten: A1
Schmelzpunkt: ≥ 1.000 °C
Wärmeleitfähigkeit: 0,035

Einbauort: in Abhangdecke links und rechts von Trennwand, unterhalb Stahlträger Achse B, Obergeschoss:

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Menge: 21,000 m

**2.4.10 Zulage Bewegungsfuge GK-Unterdecke**
Bewegungsfuge als Zulage, zu vor beschriebener GK-Unterdecke als Bewegungsfuge mit hinterlegten Plattenstreifen und Kantenschutz gemäß zugelassener Ausführungs- und Detailvorgaben des Herstellers.
Beplankung: GKB/GKBI
Menge: 5,000 m

**2.4.11 Zulage Bewegungsfuge GK-Unterdecke, EI 30**
Bewegungsfuge als Zulage, zu vor beschriebener Deckenbekleidung/Unterdecke als Bewegungsfuge mit hinterlegten Plattenstreifen gemäß zugelassener Ausführungs- und Detailvorgaben des Herstellers.
Brandschutzausführung: EI 30
Beplankung: 12,5 mm GKF
Menge: 2,000 m

**2.4.12 Aussparungen für Einzel-/Doppelkabeldurchführung**
Aussparungen an den vor beschriebenen Unterdecken/ Bekleidungen herstellen,
Öffnung für Einzel- oder Doppelkabel
Ausführung: rund / oval
Durchmesser: bis ca. 15 mm
Anordnung der Öffnung gemäß Ausführungsplan/Deckenspiegel.
Menge: 50,000 St

**2.4.13 Rundloch-Bohrung herstellen, > 5 ≤ 100 mm**
Bohrungen mit kreisförmigem Durchmesser an den vor beschriebenen Unterdecken/ Bekleidungen herstellen, einschließlich allen erforderlichen Anpassungsarbeiten an Platte und Unterkonstruktion. Erforderliche zusätzliche Abhänger werden mit separater Position vergütet.
Aussparung für runde Einbauteile/Durchdringungen wie z.B. Lautsprecher, Lüftungsauslässe, Rohrdurchführungen/Abhänger haustechnischer Installationen
Durchmesser Aussparung: d = > 5 ≤ 100 mm
Menge: 20,000 St

**2.4.14 Rundloch-Bohrung herstellen, > 100 ≤ 200 mm**
Bohrungen mit kreisförmigem Durchmesser an den vor beschriebenen Unterdecken/ Bekleidungen herstellen, wie vor beschrieben, jedoch
Durchmesser Aussparung: > 100 ≤ 200 mm
Menge: 40,000 St

**2.4.15 Rundloch-Bohrung herstellen, > 200 ≤ 300 mm**
Bohrungen mit kreisförmigem Durchmesser an den vor beschriebenen Unterdecken/ Bekleidungen herstellen, wie vor beschrieben, jedoch
Durchmesser Aussparung: > 200 ≤ 300 mm
Menge: 20,000 St

**2.4.16 Aussparungen bis 100 cm2 herstellen**
Öffnungen/Aussparungen an den vor beschriebenen Unterdecken/ Bekleidungen herstellen,
Fläche bis 100 cm2,
Ausführung: eckig
Ausschnitte zum Einbau von Leuchten, Strahlern, Lautsprechern, Lüftungsventile, etc..
Einschließlich Anpassung der Unterkonstruktion.
Anordnung der Deckenausschnitte gemäß Ausführungsplan/Deckenspiegel.
Menge: 20,000 St

**2.4.17 Aussparungen über 100 bis 250 cm2 herstellen**
Öffnungen/Aussparungen an den vor beschriebenen Unterdecken/ Bekleidungen wie vor beschrieben, jedoch
Fläche über 100 bis 250 cm2,
Menge: 15,000 St

**2.4.18 Aussparungen über 250 bis 500 cm2 herstellen**
Öffnungen/Aussparungen an den vor beschriebenen Unterdecken/ Bekleidungen wie vor beschrieben, jedoch
Fläche über 250 bis 500 cm2
Menge: 15,000 St

**2.4.19 Aussparungen über 500 bis 1000 cm2 herstellen**
Öffnungen/Aussparungen an den vor beschriebenen Unterdecken/ Bekleidungen wie vor beschrieben, jedoch
Ausschnittsfläche über 500 bis 1000 cm2.
Menge: 5,000 St

**2.4.20 Aussparungen über 1000 bis 5000 cm2 herstellen**
Öffnungen/Aussparungen an den vor beschriebenen Unterdecken/ Bekleidungen wie vor beschrieben, jedoch
Ausschnittsfläche über 1000 bis 5000 cm2.
Menge: 1,000 St

**2.4.21 Aussparungen bis 100 cm2 schließen**
Schließen vor beschriebener runder oder eckiger Öffnungen/Aussparungen nach Einbau haustechnischer Installationen, einschließlich Anpassen an die Installationen, anspachteln, sowie Anschluss mit dauerplastischer Verfugung (Acryl).

Aussparungsgröße bis 100 cm2
Menge: 10,000 St

**2.4.22 Aussparungen über 100 bis 250 cm2 schließen**
Schließen vor beschriebener runder oder eckiger Öffnungen/Aussparungen wie vor beschrieben, jedoch

Aussparungsgröße über 100 bis 250 cm2
Menge: 5,000 St

**2.4.23 Aussparungen über 250 bis 500 cm2 schließen**
Schließen vor beschriebener runder oder eckiger Öffnungen/Aussparungen wie vor beschrieben, jedoch

Aussparungsgröße über 250 bis 500 cm2
Menge: 5,000 St

**2.4.24 Aussparungen über 500 bis 1000 cm2 schließen**
Schließen vor beschriebener runder oder eckiger Öffnungen/Aussparungen wie vor beschrieben, jedoch

Aussparungsgröße über 500 bis 1000 cm2
Menge: 2,000 St

**2.4.25 Aussparungen über 1000 bis 5000 cm2 schließen**
Schließen vor beschriebener runder oder eckiger Öffnungen/Aussparungen wie vor beschrieben, jedoch

Aussparungsgröße über 1000 bis 5000 cm2
Menge: 1,000 St

**2.4.26 Aussparungen Akustik-Plattendecke bis 250 cm2 schließen**
Schließen vor beschriebener eckiger Öffnungen/Aussparungen nach Einbau haustechnischer Installationen, einschließlich Anpassen und anspachteln an die Bestandsdecke, so dass die Lochung der Bestandsdecke sowie des neu eingebauten Deckenstücks exakt fluchten. Die Lochung darf nicht überspachtelt werden.

Aussparungsgröße bis 250 cm2
Menge: 5,000 St

**2.4.27 Aussparungen Akustik-Plattendecke über 250 bis 500 cm2 schließen**
Schließen vor beschriebener eckiger Öffnungen/Aussparungen wie vor beschrieben, jedoch

Aussparungsgröße über 250 bis 500 cm2
Menge: 2,000 St

**2.4.28 Aussparungen Akustik-Plattendecke über 500 bis 1000 cm2 schließen**
Schließen vor beschriebener eckiger Öffnungen/Aussparungen wie vor beschrieben, jedoch

Aussparungsgröße über 500 bis 1000 cm2
Menge: 2,000 St

**2.4.29 Aussparungen Akustik-Plattendecke über 1000 bis 5000 cm2 schließen**
Schließen vor beschriebener eckiger Öffnungen/Aussparungen wie vor beschrieben, jedoch

Aussparungsgröße über 1000 bis 5000 cm2
Menge: 1,000 St

**2.4.30 Aussparungen Akustik-Plattendecke über 5000 bis 10000 cm2 schließen**
Schließen vor beschriebener eckiger Öffnungen/Aussparungen wie vor beschrieben, jedoch

Aussparungsgröße über 5000 bis 10000 cm2 (1 m²)
Menge: 1,000 St

**2.4.31 Deckenrevisionsklappen 200 x 200 mm, GKB**
Revisionklappe für abgehängte Unterdecke inkl. zusätzlicher Unterkonstruktion/Auswechslung, in vor beschriebene Unterdecken bzw. in Bestandsdecken einbauen.
Einschließlich herstellen notwendiger Deckenöffnung und anarbeiten Decke an Revisionsklappe.

Beplankungsstärke Unterdecke: 12,5/15 mm
Material Rahmen: Aluminum
Füllung: Hartgipsplatte, 1 x12,5 mm, imprägniert
Verschluss- und Schaniersystem nicht sichtbar
Druckverschluss mit Fangvorrichtung beim öffnen
Abmessungen: 200 x 200 mm
Einbauhöhe: bis 3,5 m

Richtfabrikat Knauf  AluTop Revo Decke oder glw.
Angeb. Fabrikat:

....................................................................
(vom Bieter auszufüllen)
Menge: 2,000 St

**2.4.32 Deckenrevisionsklappen 300 x 300 mm, GKB**
Revisionklappe für abgehängte Unterdecke inkl. zusätzlicher Unterkonstruktion/Auswechslung, in vor beschriebene Unterdecken bzw. in Bestandsdecken einbauen.
Einschließlich herstellen notwendiger Deckenöffnung und anarbeiten Decke an Revisionsklappe.

Beplankungsstärke Unterdecke: 12,5/15 mm
Material Rahmen: Aluminum
Füllung: Hartgipsplatte, 1 x12,5 mm, imprägniert
Verschluss- und Schaniersystem nicht sichtbar
Druckverschluss mit Fangvorrichtung beim öffnen
Abmessungen: 300 x 300 mm
Einbauhöhe: bis 3,5 m

Richtfabrikat Knauf  AluTop Revo Decke oder glw.
Angeb. Fabrikat:

....................................................................
(vom Bieter auszufüllen)
Menge: 2,000 St

**2.4.33 Deckenrevisionsklappen 400 x 400 mm, GKB**
Revisionklappe für abgehängte Unterdecke inkl. zusätzlicher Unterkonstruktion/Auswechslung, in vor beschriebene Unterdecken bzw. in Bestandsdecken einbauen.
Einschließlich herstellen notwendiger Deckenöffnung und anarbeiten Decke an Revisionsklappe.

Beplankungsstärke Unterdecke: 12,5/15 mm
Material Rahmen: Aluminum
Füllung: Hartgipsplatte, 1 x12,5 mm, imprägniert
Verschluss- und Schaniersystem nicht sichtbar
Druckverschluss mit Fangvorrichtung beim öffnen
Abmessungen: 400 x 400 mm
Einbauhöhe: bis 3,5 m

Richtfabrikat Knauf  AluTop Revo Decke oder glw.
Angeb. Fabrikat:

....................................................................
(vom Bieter auszufüllen)
Menge: 25,000 St

**2.4.34 Deckenrevisionsklappen 500 x 500 mm, GKB**
Revisionklappe für abgehängte Unterdecke inkl. zusätzlicher Unterkonstruktion/Auswechslung, in vor beschriebene Unterdecken bzw. in Bestandsdecken einbauen.
Einschließlich herstellen notwendiger Deckenöffnung und anarbeiten Decke an Revisionsklappe.

Beplankungsstärke Unterdecke: 12,5/15 mm
Material Rahmen: Aluminum
Füllung: Hartgipsplatte, 1 x12,5 mm, imprägniert
Verschluss- und Schaniersystem nicht sichtbar
Druckverschluss mit Fangvorrichtung beim öffnen
Abmessungen: 500 x 500 mm
Einbauhöhe: bis 3,5 m

Richtfabrikat Knauf  AluTop Revo Decke oder glw.
Angeb. Fabrikat:

....................................................................
(vom Bieter auszufüllen)
Menge: 1,000 St

**2.4.35 Deckenrevisionsklappen 600 x 600 mm, GKB**
Revisionklappe für abgehängte Unterdecke inkl. zusätzlicher Unterkonstruktion/Auswechslung, in vor beschriebene Unterdecken bzw. in Bestandsdecken einbauen.
Einschließlich herstellen notwendiger Deckenöffnung und anarbeiten Decke an Revisionsklappe.

Beplankungsstärke Unterdecke: 12,5/15 mm
Material Rahmen: Aluminum
Füllung: Hartgipsplatte, 1 x12,5 mm, imprägniert
Verschluss- und Schaniersystem nicht sichtbar
Druckverschluss mit Fangvorrichtung beim öffnen
Abmessungen: 600 x 600 mm
Einbauhöhe: bis 3,5 m

Richtfabrikat Knauf  AluTop Revo Decke oder glw.
Angeb. Fabrikat:

....................................................................
(vom Bieter auszufüllen)
Menge: 1,000 St

**2.4.36 Deckenrevisionsklappen 200 x 200 mm, GKB, Akustik**
Revisionklappe für abgehängte Unterdecke inkl. zusätzlicher Unterkonstruktion/Auswechslung, in vor beschriebene Unterdecken bzw. in Bestandsdecken einbauen.
Einschließlich herstellen notwendiger Deckenöffnung und anarbeiten Decke an Revisionsklappe.

Beplankungsstärke Unterdecke: 12,5/15 mm
Beplankungsart Unterdecke: GKB mit Akustik-Lochung 8/15/20 R
Material Rahmen Klappe: Aluminum
Füllung Klappe: GKB mit Akustik-Lochung 8/15/20 R
Verschluss- und Schaniersystem nicht sichtbar
Druckverschluss mit Fangvorrichtung beim öffnen
Abmessungen: 200 x 200 mm
Einbauhöhe: bis 3,5 m

Richtfabrikat Knauf  AluTop Revo Decke oder glw.
Angeb. Fabrikat:

....................................................................
(vom Bieter auszufüllen)
Menge: 2,000 St

**2.4.37 Deckenrevisionsklappen 300 x 300 mm, GKB, Akustik**
Revisionklappe für abgehängte Unterdecke inkl. zusätzlicher Unterkonstruktion/Auswechslung, in vor beschriebene Unterdecken bzw. in Bestandsdecken einbauen.
Einschließlich herstellen notwendiger Deckenöffnung und anarbeiten Decke an Revisionsklappe.

Beplankungsstärke Unterdecke: 12,5/15 mm
Beplankungsart Unterdecke: GKB mit Akustik-Lochung 8/15/20 R
Material Rahmen Klappe: Aluminum
Füllung Klappe: GKB mit Akustik-Lochung 8/15/20 R
Verschluss- und Schaniersystem nicht sichtbar
Druckverschluss mit Fangvorrichtung beim öffnen
Abmessungen: 300 x 300 mm
Einbauhöhe: bis 3,5 m

Richtfabrikat Knauf  AluTop Revo Decke oder glw.
Angeb. Fabrikat:

....................................................................
(vom Bieter auszufüllen)
Menge: 2,000 St

**2.4.38 Deckenrevisionsklappen 400 x 400 mm, GKB, Akustik**
Revisionklappe für abgehängte Unterdecke inkl. zusätzlicher Unterkonstruktion/Auswechslung, in vor beschriebene Unterdecken bzw. in Bestandsdecken einbauen.
Einschließlich herstellen notwendiger Deckenöffnung und anarbeiten Decke an Revisionsklappe.

Beplankungsstärke Unterdecke: 12,5/15 mm
Beplankungsart Unterdecke: GKB mit Akustik-Lochung 8/15/20 R
Material Rahmen Klappe: Aluminum
Füllung Klappe: GKB mit Akustik-Lochung 8/15/20 R
Verschluss- und Schaniersystem nicht sichtbar
Druckverschluss mit Fangvorrichtung beim öffnen
Abmessungen: 400 x 400 mm
Einbauhöhe: bis 4,5 m

Richtfabrikat Knauf AluTop Revo Decke oder glw.
Angeb. Fabrikat:

....................................................................
(vom Bieter auszufüllen)
Menge: 10,000 St

**2.4.39 Deckenrevisionsklappen 200 x 200 mm, GKFI, F30**
Revisionklappe für abgehängte Unterdecke inkl. zusätzlicher Unterkonstruktion/Auswechslung, in vor beschriebene Unterdecken bzw. in Bestandsdecken einbauen.
Einschließlich herstellen notwendiger Deckenöffnung, ggf. verstärken der Unterdecke für zulassungskonformen Einbau und anarbeiten Decke an Revisionsklappe.

Material Rahmen: Aluminum
Füllung: Feuerschutzplatte, 1 x12,5 mm, imprägniert
Beplankungsstärke Unterdecke: 2x12,5 mm
Feuerwiderstandsklasse: DIN EN 13501-2: EI 30
bzw. DIN 4102-2: F30 feuerhemmend
Verschluss- und Schaniersystem nicht sichtbar
Druckverschluss mit Fangvorrichtung beim öffnen
Abmessungen: 200 x 200 mm
Einbauhöhe: bis 3,5 m

Richtfabrikat
Knauf  Alutop Revo F30 Decke 25 Variant oder glw.
Angeb. Fabrikat:

....................................................................
(vom Bieter auszufüllen)
Menge: 1,000 St

**2.4.40 Deckenrevisionsklappen 300 x 300 mm, GKFI, F30**
Revisionklappe für abgehängte Unterdecke inkl. zusätzlicher Unterkonstruktion/Auswechslung, in vor beschriebene Unterdecken bzw. in Bestandsdecken einbauen.
Einschließlich herstellen notwendiger Deckenöffnung, ggf. verstärken der Unterdecke für zulassungskonformen Einbau und anarbeiten Decke an Revisionsklappe.

Material Rahmen: Aluminum
Füllung: Feuerschutzplatte, 1 x12,5 mm, imprägniert
Beplankungsstärke Unterdecke: 2x12,5 mm
Feuerwiderstandsklasse: DIN EN 13501-2: EI 30
bzw. DIN 4102-2: F30 feuerhemmend
Verschluss- und Schaniersystem nicht sichtbar
Druckverschluss mit Fangvorrichtung beim öffnen
Abmessungen: 300 x 300 mm
Einbauhöhe: bis 3,5 m

Richtfabrikat
Knauf  Alutop Revo F30 Decke 25 Variant oder glw.
Angeb. Fabrikat:

....................................................................
(vom Bieter auszufüllen)
Menge: 1,000 St

**2.4.41 Deckenrevisionsklappen 400 x 400 mm, GKFI, F30**
Revisionklappe für abgehängte Unterdecke inkl. zusätzlicher Unterkonstruktion/Auswechslung, in vor beschriebene Unterdecken bzw. in Bestandsdecken einbauen wie vor beschrieben, jedoch:
Abmessungen 400 x 400 mm
Menge: 2,000 St

**2.4.42 Deckenrevisionsklappen 600 x 600 mm, GKFI, F30**
Revisionklappe für abgehängte Unterdecke inkl. zusätzlicher Unterkonstruktion/Auswechslung, in vor beschriebene Unterdecken bzw. in Bestandsdecken einbauen wie vor beschrieben, jedoch:
Abmessungen 600 /600 mm
Menge: 1,000 St

**2.4.43 Zusätzliche Abhängung für Einbauteile, 45 cm**
Zulage für zusätzliche Abhängung im vorgegebenen Rastermaß für Einbauteile bestehend aus Befestigungsmittel und Abhängung analog vor beschriebener Unterdecken. Vergütet werden nur die zusätzlich zu den Standard-Abständen erforderlichen Abhängungen.
Abrechnung pro Stück zusätzlicher Abhängung.
Abhanghöhe: bis 45 cm
Menge: 60,000 St

**2.4.44 Zusätzliche Abhängung für Einbauteile, 85 cm**
Zulage für zusätzliche Abhängung im vorgegebenen Rastermaß für Einbauteile bestehend aus Befestigungsmittel und Abhängung analog vor beschriebener Unterdecken. Vergütet werden nur die zusätzlich zu den Standard-Abständen erforderlichen Abhängungen.
Abrechnung pro Stück zusätzlicher Abhängung.
Abhanghöhe: über 45 bis 85 cm
Menge: 30,000 St

**2.4.45 Lastausgleichs-Platte in UK Decken, Einzelfläche bis 20 x 20 cm**
Einbau von zusätzlichen Lastausgleichsplatten in die Deckenbekleidung, als Deckenverstärkung zur Montage und Befestigung von Leuchten, o.ä..
Einschließlich zusätzlicher Abhänger zur Lastaufnahme
Material: Holz-Mehrschichtplatte oder OSB-Platte
Dicke: mind 15 mm
Gewicht der Einbauteile: ca. 10 kg
Abmessung bis 20 x 240 cm
Menge: 5,000 St

**2.4.46 Lastausgleichs-Platte in UK Decken, Einzelfläche bis 40 x 40 cm**
Einbau von zusätzlichen Lastausgleichsplatten in die Deckenbekleidung, als Deckenverstärkung zur Montage und Befestigung von Leuchten, o.ä..
Einschließlich zusätzlicher Abhänger zur Lastaufnahme
Material: Holz-Mehrschichtplatte oder OSB-Platte
Dicke: mind 15 mm
Gewicht der Einbauteile: ca. 20 kg
Abmessung bis 40 x 40 cm
Menge: 5,000 St

**2.4.47 Zusätzliche Unterkonstruktion in Decken, flächig**
Einbau von zusätzlichen OSB-Platten in die Deckenbekleidung, als Deckenverstärkung zur Montage und Befestigung von Leuchten, o.ä..
Material: Holz-Mehrschichtplatte oder OSB-Platte
Dicke: mind 15 mm
Gewicht der Einbauteile: ca. 20 kg/m²
Menge: 2,000 m2

**2.4.48 Zusätzliche UK in Decken, CD-Profil, linienförmig, < 2,0 m**
Einbau von zusätzlichen Verstärkungen in die Deckenbekleidung, als Deckenverstärkung, Schubsicherung, zur Montage und Befestigung von Leuchten, o.ä..
Ausführung nach technischer Erfordernis:
Material: CD-Profil
Länge: kleiner 2,0 m
Menge: 5,000 St

**2.4.49 Zusätzliche UK in Decken, OSB, linienförmig, < 2,0 m**
Einbau von zusätzlichen Verstärkungen in die Deckenbekleidung, als Deckenverstärkung, Schubsicherung, zur Montage und Befestigung von Leuchten, o.ä..
Ausführung nach technischer Erfordernis:
Material: OSB-Platte, 22 mm
Breite: 400 mm
Länge: kleiner 2,0 m
Menge: 2,000 St

**2.4.50 Zusätzliche UK in Decken, OSB, linienförmig, ab 2 ,0 m**
Einbau von zusätzlichen Verstärkungen in die Deckenbekleidung, als Deckenverstärkung, Schubsicherung, zur Montage und Befestigung von Leuchten, o.ä..
Ausführung nach technischer Erfordernis:
Material: OSB-Platte, 22 mm
Breite: 400 mm
Länge: ab 2,0 m
Menge: 5,000 m

#### 2.5 Akustik-Unterdecken Rasterdecke

**2.5.1 Akustik-Unterdecke, 625 x 625 x 15 mm, MF, NRC=0,85**
Akustik-Unterdecke in Einlegemontage, flucht- und waagerecht ausgerichtet. Die Decke ist planeben zu montieren.

Befestigungsuntergrund: Stahlbetondecke
UK: Metall-Schienensystem, verzinkt, weiß lackiert,
Trage-/Querschienen Profilbreite: ca. 15 mm
Abhänger: Noniusabhänger o. glw.
Befestigungsmittel: Stahldübel, z.B. Deckennagel o. glw.
Deckenplatte:
- Euroklasse A1, nicht brennbar gemäß DIN EN 13501-1
- Material: hochverdichtete Mineralwollefaser
- Oberfläche Sichtseite: vlieskaschiert, weiß eingefärbt
- Oberfläche Rückseite: vlieskaschiert
- Feuchtigkeitsbeständig und formstabil bis zu 100 % RH
- Schallabsorbtion nach ISO 354: NRC mind. 0,85 bzw. aw mind. 0,90 (KlasseA)
- Lichtreflexionsgrad: mind 80% gemäß ISO 7724-2
Plattenformat/Rastergröße: 625 x 625 mm
Plattendicke: 15 mm
Einbauhöhe: bis 2,7 m
Abhanghöhe: bis 70 cm

Angeb. Fabrikat:

.......................................................
(vom Bieter auszufüllen)
Menge: 230,000 m2

**2.5.2 Randfries, gerade, bis 20 cm**
Herstellen eines fluchtenden Rand- oder Mittelfrieses für vor beschriebene Akustik-Unterdecke, einschließlich erforderlicher Unterkonstruktion, Verstärkungen und zugelassener Befestigungsmittel.
Breite Rand-/Deckenfries: ca. 5 bis ≤ 20 cm
Ausführung: gerade
Oberfläche: glatt gespachtelt
Scharf beschnittener Übergang zu Akustik-Unterdecke niveaugleich gespachtelt mit Kantschutzschiene oder als Fertigteil.
Ausführungsort: Flure im Erd- und Obergeschoss
Menge: 40,000 m

**2.5.3 Randfries, gerade, > 20 - ≤ 40 cm**
Herstellen eines fluchtenden Randfrieses für vor beschriebene Akustik-Unterdecke, wie vor beschrieben, jedoch

Breite Randfries: > 20 bis ≤ 40 cm
Menge: 25,000 m

**2.5.4 Randfries, gerade, > 40 - ≤ 60 cm**
Herstellen eines fluchtenden Randfrieses für vor beschriebene Akustik-Unterdecke, wie vor beschrieben, jedoch

Breite Randfries: > 40 bis ≤ 60 cm
Menge: 15,000 m

**2.5.5 Randfries, gerade, > 60 - ≤ 80 cm**
Herstellen eines fluchtenden Randfrieses für vor beschriebene Akustik-Unterdecke, wie vor beschrieben, jedoch

Breite Randfries: > 60 bis ≤ 80 cm
Menge: 5,000 m

**2.5.6 Randfries, gerade, > 80 - ≤ 100 cm**
Herstellen eines fluchtenden Randfrieses für vor beschriebene Akustik-Unterdecke, wie vor beschrieben, jedoch

Breite Randfries: > 80 bis ≤ 100 cm
Menge: 10,000 m

**2.5.7 Zulage Randfries, senkrechte Aufkantung**
Zulage für das vor beschriebenem Randfries der Akustik-Unterdecke, für Herstellen einer fluchtenden Randaufkantung als Montage-UK für Randabschluss-Winkel der höher liegenden Akustik-Unterdecke, einschließlich erforderlicher Unterkonstruktion, Verstärkungen und zugelassener Befestigungsmittel.

Höhe Aufkantung: gemäß technischer Erfordernis
Ausführung: gerade
Oberfläche: glatt gespachtelt
Scharf beschnittener Übergang zu Akustik-Unterdecke niveaugleich gespachtelt
Ausführungsort: Flure im Erd- und Obergeschoss

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Menge: 110,000 m

**2.5.8 Zulage Randfries, Friesprofil**
Liefern und fachgerecht herstellen eines Anschlusses der vor beschriebenen Akustikdecke an Gipskarton-Randfries.
Ecken auf Gehrung gearbeitet.
Typ: Friesprofil
Abmessung sichtbarer Schenkel: ca. 24 mm
Material: Stahlblech verzinkt
Farbe: weiß

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
Richfabrikat: Protektor 9272 o.glw.
angebotenes Fabrikat

.......................................................
Menge: 15,000 m

**2.5.9 Zulage Randfries, Höhenversprung**
Zulage für das vor beschriebenem Randfries der Akustik-Unterdecke, für Herstellen einer fluchtenden Randaufkantung inkl. Eckausbildung im Übergang zu vor beschriebenen Randfriesen als vertikaler Höhenversprung für zwei auf unterschiedlicher Höhe zu montierenden Akustik-Unterdecke, einschließlich erforderlicher Unterkonstruktion, Verstärkungen und zugelassener Befestigungsmittel.

Höhe sichtbarer Versprung: ca. 25 cm
Ausführung: gerade
Oberfläche: glatt gespachtelt

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Menge: 20,000 m

**2.5.10 Randabschluss Akustik-Unterdecke, L-Winkel**
Liefern und fachgerecht herstellen eines Anschlusses der vor beschriebenen Akustikdecke mit Randwinkeln.
Ecken auf Gehrung gearbeitet.
Typ: L-Winkel
Abmessungen: bis ca. 25/25 mm
Material: Stahlblech verzinkt
Längskanten: umgebördelt
Farbe: weiß
Menge: 145,000 m

**2.5.11 Zulage Passschnitt gerade**
Zulage für Herstellen von geraden Anschnitten der Akustikplatten an Wände und sonstige Begrenzungsflächen.
Menge: 25,800 m

**2.5.12 Aussparungen für Einzel-/Doppelkabeldurchführung**
Aussparungen an den vor beschriebenen Akustik-Unterdecken herstellen,
Öffnung für Einzel- oder Doppelkabel
Ausführung: rund / oval
Durchmesser: bis ca. 15 mm
Anordnung der Öffnung gemäß Ausführungsplan/Deckenspiegel.
Menge: 25,000 St

**2.5.13 Rundloch-Aussparung, Akustik-Unterdecke, > 5 ≤ 100 mm**
Zulage für das Herstellen von Aussparungen in das vor beschriebene Deckensystem einschließlich allen erforderlichen Anpassungsarbeiten an Platte und Unterkonstruktion. Erforderliche zusätzliche Abhänger werden mit separater Position vergütet.
Aussparung für runde Einbauteile/Durchdringungen wie z.B. Rauchmelder, Rohrdurchführungen/Abhänger haustechnischer Installationen
Durchmesser Aussparung: d = > 5 ≤ 100 mm
Menge: 5,000 St

**2.5.14 Rundloch-Aussparung Akustik-Unterdecke, > 100 ≤ 200 mm**
Zulage für das Herstellen von Aussparungen in das vor beschriebene Deckensystem: wie vor beschrieben, jedoch
Durchmesser Aussparung: > 100 ≤ 200 mm
Menge: 15,000 St

**2.5.15 Rundloch-Aussparung Akustik-Unterdecke, > 200 ≤ 300 mm**
Zulage für das Herstellen von Aussparungen in das vor beschriebene Deckensystem: wie vor beschrieben, jedoch
Durchmesser Aussparung: > 200 ≤ 300 mm
Menge: 10,000 St

**2.5.16 Mehreckige Aussparung Akustik-Unterdecke, bis 100 cm²**
Zulage für das Herstellen von Aussparungen in das vor beschriebene Deckensystem einschließlich allen erforderlichen Anpassungsarbeiten an Platte und Unterkonstruktion. Zusätzlich erforderliche Abhänger werden mit separater Position vergütet.
Aussparung für Durchdringungen und Einbauteile
Form: Rechteckig, quadratisch, mehreckig
Abmessungen Aussparung: bis 100 cm²
Menge: 5,000 St

**2.5.17 Mehreckige Aussparung Akustik-Unterdecke, über 100 cm² bis 750 cm²**
Zulage für das Herstellen von Aussparungen in das vor beschriebene Deckensystem wie vor beschrieben, jedoch
Abmessungen Aussparung: über 100 bis 750 cm²
Menge: 15,000 St

**2.5.18 Mehreckige Aussparung Akustik-Unterdecke, über 750 bis 2500 cm²**
Zulage für das Herstellen von Aussparungen in das vor beschriebene Deckensystem wie vor beschrieben, jedoch
Abmessungen Aussparung: über 750 bis 2500 cm²
Menge: 2,000 St

**2.5.19 Lastausgleichsplatte 62,5 x 62,5 cm**
Einbau einer Lastausgleichsplatte in den Feldern der Rasterdecke für den bauseitigen Einbau z.B. von Beamerabhängungen, Leuchten, Lüftungsauslässen, etc..
Gewicht Einbauteile:  ca.1,8 bis 2,0 kg.
Abmessung Lastausgleichsplatte: ca. 625 x 625 x 15 mm
Menge: 10,000 St

**2.5.20 Lastausgleichs-Traverse 30,0 x 62,5 cm**
Einbau einer Lastausgleichsplatte in den Feldern der Rasterdecke für den bauseitigen Einbau z.B. von Beamerabhängungen, Leuchten, Lüftungsauslässen, etc..
Gewicht Einbauteile:  ca.1,8 bis 2,0 kg.
Abmessung Lastausgleichsplatte: ca. 300 x 625 x 15
 mm
Menge: 15,000 St

**2.5.21 Rundloch-Aussparung Lastausgleichsplatte, Ø ≤ 100 mm**
Zulage für das Herstellen von Aussparungen in vor beschriebenen Lastausgleichsplatte und -traversen.
Aussparung für runde Einbauteile/Durchdringungen
Durchmesser Aussparung: Ø ca. 10 bis ≤ 100 mm
Menge: 5,000 St

**2.5.22 Rundloch-Aussparung Lastausgleichsplatte, Ø 100 bis 250 mm**
Zulage für das Herstellen von Aussparungen in vor beschriebenen Lastausgleichsplatte und -traversen wie vor beschrieben, jedoch
Durchmesser Aussparung: Ø über 100 bis ≤ 250 mm
Menge: 10,000 St

**2.5.23 Rundloch-Aussparung Lastausgleichsplatte, Ø 250 bis 500 mm**
Zulage für das Herstellen von Aussparungen in vor beschriebenen Lastausgleichsplatte und -traversen wie vor beschrieben, jedoch
Durchmesser Aussparung: Ø über 250 bis ≤ 500 mm
Menge: 5,000 St

**2.5.24 Mehreckige Aussparung Lastausgleichsplatte, bis ≤ 100 cm²**
Zulage für das Herstellen von Aussparungen in vor beschriebene Lastausgleichsplatten und -traversen.
Aussparung für Durchdringungen und Einbauteile
Form: Rechteckig, quadratisch, mehreckig
Abmessungen Aussparung: bis ≤ 100 cm²
Menge: 2,000 St

**2.5.25 Mehreckige Aussparung Lastausgleichsplatte, über 100 cm² ≤ 750 cm²**
Zulage für das Herstellen von Aussparungen in vor beschriebene Lastausgleichsplatten und -traversen wie vor beschrieben, jedoch
Abmessungen Aussparung: über 100 bis ≤ 750 cm²
Menge: 5,000 St

**2.5.26 Mehreckige Aussparung Lastausgleichsplatte, über 750 cm² ≤ 2500 cm²**
Zulage für das Herstellen von Aussparungen in vor beschriebene Lastausgleichsplatten und -traversen wie vor beschrieben, jedoch
Abmessungen Aussparung: über 750 bis ≤ 2500 cm²
Menge: 1,000 St

**2.5.27 Zusätzliche Abhängung für Einbauteile**
Zulage für zusätzliche Abhängung im vorgegebenen Rastermaß für Einbauteile bestehend aus Befestigungsmittel und Abhängung analog vor beschriebener Akustik-Unterdecke. Vergütet werden nur die zusätzlich zu den Standard-Abständen erforderlichen Abhängungen.
Rastermaß Unterdecke: 625 x 625 mm
Abrechnung pro Stück zusätzlicher Abhängung.
Menge: 30,000 St

**2.5.28 Ersatzdeckenplatten**
Ersatzdeckenplatten für vor beschriebene Akustikdecke in sauberer Verpackung liefern.
Menge: 10,000 St

#### 2.6 Wände / Vorsatzschalen

**2.6.1 GK- Ständerwand, Dicke 150 mm, GKB beidseitig 2x12,5mm**
Metall-Ständerwand gem. DIN 4103-1, raumtrennend, mit Dämmstoffeinlage, inkl. Ausbildung aller Außen-/Innenecken und umlaufenden Anschlüssen.

Ausführung, Einfachständerwand mit Dämmstoffeinlage
Bewertetes Schalldämm-Maß DIN 4109 RwR: 53 dB
Beplankung: beidseitig doppelt beplankt, GKB, 2 x 12,5 mm,
Profile: CW/UW Profile gem. DIN 18182-1, Steghöhe 100 mm
Dämmstoff: Mineralwolle nach DIN EN 13162, Dicke 80 mm,
einlagig dicht gestoßen, abrutschsicher verlegt
Brandverhalten nach DIN EN 13501-1: A1
Anschlüsse: Schallentkoppelnde Anschlussdichtung der Profile an Decken- und Wandanschlüssen und Trennstreifen
Höhe: bis ca. 3,50 m,
Wanddicke: 150 mm
Befestigungsuntergrund: Stahlbeton, Mauerwerk, GK-Decken/-Wände, Estrich

Richtfabrikat Knauf W 112 oder glw.
Angeb. Fabrikat:

...................................................................
(vom Bieter auszufüllen)

Der Mehraufwand für das Fertigstellen in zwei Arbeitsgängen gemäß DIN 18340, 4.2.16, ist mit dieser Position abgegolten.
Menge: 16,000 m2

**2.6.2 GK- Doppelständerwand, Dicke 270 mm, GKB beidseitig 2x12,5mm**
Metall-Ständerwand gem. DIN 4103-1, raumtrennend, mit Dämmstoffeinlage, inkl. Ausbildung aller Außen-/Innenecken und umlaufenden Anschlüssen.

Ausführung: Doppelständerwand mit Dämmstoffeinlage
Bewertetes Schalldämm-Maß DIN 4109 RwR: 63 dB
Beplankung: beidseitig doppelt beplankt, GKB, 2 x 12,5 mm
Profile: CW/UW Profile gem. DIN 18182-1, Steghöhe 100 mm
als Doppelständerwerk mit Distanzstreifen
Dämmstoff: Mineralwolle nach DIN EN 13162, Dicke 2 x 80 mm,
je einlagig dicht gestoßen, abrutschsicher verlegt
Brandverhalten nach DIN EN 13501-1: A1
Anschlüsse: Schallentkoppelnde Anschlussdichtung der Profile an Decken- und Wandanschlüssen
Höhe: bis ca. 6,00 m,
Wanddicke: ca. 270 mm, gemäß Bestandsstahlbetonwand inkl. Putz
Wandbreite: ca. 1,30 m
Befestigungsuntergrund: Stahlbeton, Mauerwerk, GK-Decken/-Wände
Einbauort: Dachgeschoss

Angeb. Fabrikat:

....................................................................
(vom Bieter auszufüllen)
Menge: 8,000 m2

**2.6.3 GK- Doppelständerwand, Dicke 255 mm, GKB beidseitig 2x12,5mm**
Metall-Ständerwand gem. DIN 4103-1, raumtrennend, mit Dämmstoffeinlage, inkl. Ausbildung aller Außen-/Innenecken und umlaufenden Anschlüssen.

Ausführung: Doppelständerwand mit Dämmstoffeinlage
Bewertetes Schalldämm-Maß DIN 4109 Rw: mind. 66 dB
Beplankung: beidseitig doppelt beplankt, GKB, 2 x 12,5 mm
Profile: CW/UW Profile gem. DIN 18182-1, Steghöhe 100 mm
als Doppelständerwerk mit Distanzstreifen
Dämmstoff: Mineralwolle nach DIN EN 13162, Dicke 2 x 80 mm,
je einlagig dicht gestoßen, abrutschsicher verlegt
Brandverhalten nach DIN EN 13501-1: A1
Anschlüsse: Schallentkoppelnde Anschlussdichtung der Profile an Decken- und Wandanschlüssen
Höhe: bis 6,0 m,
Wanddicke: 255 mm
Befestigungsuntergrund: Stahlbeton, Mauerwerk, GK-Decken/-Wände, Estrich
Einbauort: Dachgeschoss

Angeb. Fabrikat:

....................................................................
(vom Bieter auszufüllen)
Menge: 90,000 m2

**2.6.4 Zulage Doppel-Ständerwand, 255 mm, 2x12,5mm, EI 30**
Zulage für vor beschriebene GK-Doppelständerwand, Dicke 255 mm, für die Ausführung mit der zusätzlichen Anforderung:

Feuerwiderstandsklasse: DIN EN 13501-2: EI 30
bzw. DIN 4102-2: F30 feuerhemmend
Bekleidung: Feuerschutzplatte GKF gemäß Zulassung beidseitig 2x12,5 mm

Anschlüsse: umlaufend starr
Menge: 50,000 m2

**2.6.5 GK-Vorsatzschale, freistehend, CW-50, OSB+GKBI, 15 + 12,5 mm**
Vorsatzschale gem. DIN 4103-1, nicht tragend, freistehend, inkl. Ausbildung aller Außen-/Innenecken und umlaufenden Anschlüssen.

Einschließlich Herstellen von runden oder eckigen Wandausschnitten für haustechnische Installationen, sowie beispachteln/dauerelastisch verfugen der Installation.

Ausführung: Vorsatzschale mit Ständerwerk, freistehend
Beplankung: einseitig, OSB/3 15 mm + GKBI 12,5 mm
Oberflächenhärte GKFI-Beplankung: mind. 30 N/mm²
Profile: CW/UW Profile gemäß DIN 18182-1, Steghöhe 50 mm
Anschlüsse: Schallentkoppelnde Anschlussdichtung der Profile an Decken- und Wandanschlüssen und Trennstreifen
Wandhöhe: bis 4,50 m
Wanddicke: > 85 mm
Untergrund: Stahlbeton, Mauerwerk, GK-Ständerwände
Einbauort: Sanitärbereiche EG

Angeb. Fabrikat:

....................................................................
(vom Bieter auszufüllen)
Menge: 62,000 m2

**2.6.6 GK-Vorsatzschale, freistehend, CW-50, GKB 2 x 12,5 mm**
Vorsatzschale gem. DIN 4103-1, nicht tragend, freistehend, inkl. Ausbildung aller Außen-/Innenecken und umlaufenden Anschlüssen.

Ausführung: Vorsatzschale mit Ständerwerk, freistehend
Beplankung: einseitig doppelt beplankt, 2 x 12,5 mm GKB,
Profile: CW/UW Profile gemäß DIN 18182-1, Steghöhe 50 mm
Anschlüsse: Schallentkoppelnde Anschlussdichtung der Profile an Decken- und Wandanschlüssen und Trennstreifen
Wandhöhe: bis 4,50 m
Wanddicke: > 85 mm
Untergrund: Stahlbeton, Mauerwerk, GK-Ständerwände
Einbauort: Dachgeschoss

Angeb. Fabrikat:

....................................................................
(vom Bieter auszufüllen)
Menge: 12,000 m2

**2.6.7 Zulage GK-Vorsatzschale, CW-50, Dämmung, 40 mm**
Zulage zu vor beschriebenen GK-Vorsatzschalen für das einbauen einer Dämmung
Dämmstoff: Mineralwolle nach DIN EN 13162, Dicke 40 mm
einlagig dicht gestoßen, abrutschsicher verlegt
Brandverhalten nach DIN EN 13501-1: A1
Menge: 74,000 m2

**2.6.8 Schmalseiten, Ansichtsfläche ≤ 25 cm, GKB/GKBI 2x12,5mm**
Schmalseiten, vertikal / horizontal, herstellen, inkl. Ausbildung aller Außen-/Innenecken und umlaufenden Anschlüssen.
Ausführung als:
- 1- bis 4 - seitige Verkofferung
- freie Wandenden / sichtbare Öffnungsleibungen
- Abdeckungen / Ablagen
- seitliche Verkleidungen
- Pfeiler / Stützen
- Unterzüge
- etc.

Beplankung: einseitig, GKB bzw. GKBI nach tech. Erfordernis, 2x12,5 mm
Profile: CW/UW Profile gem. DIN 18182-1, Steghöhe 50 mm
Anschlüsse: Schallentkoppelnde Anschlussdichtung der Profile an Decken- und Wandanschlüssen und Trennstreifen
Höhe: bis 4,50 m
Ansichtsflächenbreite: ≤ 25 cm
Befestigungsuntergrund: Stahlbeton, Mauerwerk, GK-Ständerwände, Estrich

Abrechnung je Ansichtsfläche nach Metern
Menge: 15,000 m

**2.6.9 Schmalseiten, Ansichtsfläche > 25 ≤ 50 cm, GKB/GKBI 2x12,5mm**
Schmalseiten, vertikal / horizontal, herstellen, inkl. Ausbildung aller Außen-/Innenecken und umlaufenden Anschlüssen.
Ausführung als:
- 1- bis 4 - seitige Verkofferung
- Abdeckungen / Ablagen
- seitliche Verkleidungen
- Pfeiler / Stützen
- Unterzüge
- etc.

Beplankung: einseitig, GKB bzw. GKBI nach tech. Erfordernis, 2x12,5 mm
Profile: CW/UW Profile gem. DIN 18182-1, Steghöhe 50 mm
Anschlüsse: Schallentkoppelnde Anschlussdichtung der Profile an Decken- und Wandanschlüssen und Trennstreifen
Höhe: bis 4,50 m
Ansichtsflächenbreite: > 25 ≤ 50 cm
Befestigungsuntergrund: Stahlbeton, Mauerwerk, GK-Ständerwände, Estrich

Abrechnung je Ansichtsfläche nach Metern
Menge: 20,000 m

**2.6.10 Schmalseiten, Ansichtsfläche > 50 ≤ 75 cm, GKB/GKBI 2x12,5mm**
Schmalseiten, vertikal / horizontal, herstellen, inkl. Ausbildung aller Außen-/Innenecken und umlaufenden Anschlüssen.
Ausführung als:
- 1- bis 4 - seitige Verkofferung
- Abdeckungen / Ablagen
- seitliche Verkleidungen
- Pfeiler / Stützen
- Unterzüge
- etc.

Beplankung: einseitig, GKB bzw. GKBI nach tech. Erfordernis, 2x12,5 mm
Profile: CW/UW Profile gem. DIN 18182-1, Steghöhe 50 mm
Anschlüsse: Schallentkoppelnde Anschlussdichtung der Profile an Decken- und Wandanschlüssen und Trennstreifen
Höhe: bis 4,50 m
Ansichtsflächenbreite: > 50 ≤ 75 cm
Befestigungsuntergrund: Stahlbeton, Mauerwerk, GK-Ständerwände, Estrich

Abrechnung je Ansichtsfläche nach Metern
Menge: 5,000 m

**2.6.11 Schmalseiten, Ansichtsfläche > 75 ≤ 100 cm, GKB/GKBI 2x12,5mm**
Schmalseiten, vertikal / horizontal, herstellen, inkl. Ausbildung aller Außen-/Innenecken und umlaufenden Anschlüssen.
Ausführung als:
- 1- bis 4 - seitige Verkofferung
- Abdeckungen / Ablagen
- seitliche Verkleidungen
- Pfeiler / Stützen
- Unterzüge
- etc.

Beplankung: einseitig, GKB bzw. GKBI nach tech. Erfordernis, 2x12,5 mm
Profile: CW/UW Profile gem. DIN 18182-1, Steghöhe 50 mm
Anschlüsse: Schallentkoppelnde Anschlussdichtung der Profile an Decken- und Wandanschlüssen und Trennstreifen
Höhe: bis 4,50 m
Ansichtsflächenbreite: > 75 ≤ 100 cm
Befestigungsuntergrund: Stahlbeton, Mauerwerk, GK-Ständerwände, Estrich

Abrechnung je Ansichtsfläche nach Metern
Menge: 5,000 m

**2.6.12 Zulage Bekleidung, GKBI 2x12,5 mm**
Zulage für die Ausführung der vor beschriebenen Metall-Ständerwände und Vorsatzschalen mit imprägnierten Platten, anstatt der beschriebenen GKB-Platten.
Material: Gipskartonbauplatten imprägniert
Bekleidung: GKBI 2x12,5 mm
Abrechnung nach m2 je bekleideter Seite.
Menge: 12,000 m2

**2.6.13 Zulage für schräge Zuschnitte, quer zur Dachschräge, zweilagig**
Zulage für Zuschnitte von Metallständerwänden quer zu Dachschrägen. Abrechung je m Beplankungsseite, in den Einheitspreis sind sämtliche Mehraufwendungen für die Zuschnitte der Bekleidungen einschl. Unterkonstruktion einzurechnen.
Menge: 1,000 m

**2.6.14 Zulage für schräge Zuschnitte, parallel zur Dachschräge, zweilagig**
Zulage für Zuschnitte von Metallständerwänden parallel zu Dachschrägen. Abrechung je m Beplankungsseite, in den Einheitspreis sind sämtliche Mehraufwendungen für die Zuschnitte der Bekleidungen einschl. Unterkonstruktion einzurechnen.
Menge: 25,000 m

**2.6.15 Zulage Estrichrandstreifen**
Zulage für Montage von GK-Streifen als Anschluss für Estrich- und Sanitäreinbauten auf der offenen Wandseite der einseitig beplankten GK Wände.
Höhe der Estrichstreifen:
1. Lage 30 cm
2. Lage 20 cm.

Das finale Schließen der Wände erfolgt erst nach Montage der ELT - HLS Einbauten bzw. Freigabe durch die Bauleitung.
Menge: 20,000 m

**2.6.16 Wandrevisionsklappen 200 x 200 mm, GK**
Revisionklappe inkl. zusätzlicher Unterkonstruktion/ Auswechslung, in vor beschriebener Metallständerwand einbauen.

Beplankungsstärke Wand: 2 x 12,5 mm
Material Rahmen: Aluminum
Füllung: Hartgipsplatte, 1 x12,5 mm, imprägniert
Verschluss- und Schaniersystem nicht sichtbar
Druckverschluss mit Fangvorrichtung beim öffnen
Abmessungen: 200 / 200 mm
Einbauhöhe: bis 3,5 m

Richtfabrikat Knauf  AluTop Revo oder glw.
Angeb. Fabrikat:

....................................................................
(vom Bieter auszufüllen)
Menge: 2,000 St

**2.6.17 Wandrevisionsklappen 300 x 300 mm, GK**
Revisionklappe inkl. zusätzlicher Unterkonstruktion/ Auswechslung, in vor beschriebener Metallständerwand einbauen.

Beplankungsstärke Wand: 2 x 12,5 mm
Material Rahmen: Aluminum
Füllung: Hartgipsplatte, 1 x12,5 mm, imprägniert
Verschluss- und Schaniersystem nicht sichtbar
Druckverschluss mit Fangvorrichtung beim öffnen
Abmessungen: 300 / 300 mm
Einbauhöhe: bis 3,5 m

Richtfabrikat Knauf  AluTop Revo oder glw.
Angeb. Fabrikat:

....................................................................
(vom Bieter auszufüllen)
Menge: 2,000 St

**2.6.18 Wandrevisionsklappen 400 x 400 mm GK**
Revisionklappe inkl. zusätzlicher Unterkonstruktion/ Auswechslung, in vor beschriebener Metallständerwand einbauen.

Beplankungsstärke Wand: 2 x 12,5 mm
Material Rahmen: Aluminum
Füllung: Hartgipsplatte, 1 x12,5 mm, imprägniert
Verschluss- und Schaniersystem nicht sichtbar
Druckverschluss mit Fangvorrichtung beim öffnen
Abmessungen: 400 / 400 mm
Einbauhöhe: bis 3,5 m

Richtfabrikat Knauf AluTop Revo oder glw.
Angeb. Fabrikat:

....................................................................
(vom Bieter auszufüllen)
Menge: 1,000 St

**2.6.19 Wandrevisionsklappen 500 x 500 mm, GK**
Revisionklappe inkl. zusätzlicher Unterkonstruktion/ Auswechslung, in vor beschriebener Metallständerwand einbauen.

Beplankungsstärke Wand: 2 x 12,5 mm
Material Rahmen: Aluminum
Füllung: Hartgipsplatte, 1 x12,5 mm, imprägniert
Verschluss- und Schaniersystem nicht sichtbar
Druckverschluss mit Fangvorrichtung beim öffnen
Abmessungen: 500 / 500 mm
Einbauhöhe: bis 3,5 m

Richtfabrikat Knauf AluTop Revo oder glw.
Angeb. Fabrikat:

....................................................................
(vom Bieter auszufüllen)
Menge: 1,000 St

**2.6.20 Wandrevisionsklappen 300 x 300 mm, GK, befliesbar**
Revisionklappe, befliesbar, inkl. zusätzlicher Unterkonstruktion/ Auswechslung, in vor beschriebener Metallständerwand einbauen,

Rahmen und Klappe vertieft, so dass sowohl der Rahmen als auch die Klappe mit Fliesen belegt werden können.
Beplankungsstärke Wand: 2 x 12,5 mm
Material Rahmen Grundkörper: Aluminum
umlaufender Rahmen um Klappe: Aluminium
Füllung: Hartgipsplatte, 1 x12,5 mm, imprägniert
Feuchtraumgeeignet
Verschluss- und Schaniersystem nicht sichtbar
Druckverschluss mit Fangvorrichtung beim öffnen
Abmessungen: 300 / 300 mm
Einbauhöhe: bis 3,5 m

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
Angeb. Fabrikat:

....................................................................
(vom Bieter auszufüllen)
Menge: 5,000 St

**2.6.21 Wandrevisionsklappen 400 x 400 mm GK, befliesbar**
Revisionklappe, befliesbar, inkl. zusätzlicher Unterkonstruktion/ Auswechslung, in vor beschriebener Metallständerwand einbauen.
wie vor beschrieben, jedoch

Abmessungen: 400 / 400 mm
Menge: 2,000 St

**2.6.22 Wandrevisionsklappen 200 x 200 mm, GK, F30**
Revisionklappe inkl. zusätzlicher Unterkonstruktion/ Auswechslung, in vor beschriebener Metallständerwand einbauen.

Feuerwiderstandsklasse: DIN EN 13501-2: EI 30
bzw. DIN 4102-2: F30 feuerhemmend
Beplankungsstärke Wand: 2 x 12,5 mm
Material Rahmen: Aluminum
Füllung: GKF, 1 x12,5 mm, imprägniert
Verschluss- und Schaniersystem nicht sichtbar
Druckverschluss mit Fangvorrichtung beim öffnen
Abmessungen: 200 x 200 mm
Einbauhöhe: bis 3,5 m

Richtfabrikat Knauf AluTop Revo F30 oder glw.
Angeb. Fabrikat:

....................................................................
(vom Bieter auszufüllen)
Menge: 2,000 St

**2.6.23 Wandrevisionsklappen 300 x 300 mm, GK, F30**
Revisionklappe inkl. zusätzlicher Unterkonstruktion/ Auswechslung, in vor beschriebener Metallständerwand einbauen wie vor beschrieben, jedoch:

Abmessungen: 300 x 300 mm
Menge: 2,000 St

**2.6.24 Wandrevisionsklappen 400 x 400 mm, GK, F30**
Revisionklappe inkl. zusätzlicher Unterkonstruktion/ Auswechslung, in vor beschriebener Metallständerwand einbauen wie vor beschrieben, jedoch:

Abmessungen: 400 x 400 mm
Menge: 1,000 St

**2.6.25 Wandrevisionsklappen 500 x 500 mm, GK, F30**
Revisionklappe inkl. zusätzlicher Unterkonstruktion/ Auswechslung, in vor beschriebener Metallständerwand einbauen wie vor beschrieben, jedoch:

Abmessungen: 500 x 500 mm
Menge: 1,000 St

**2.6.26 Türöffnung Einfachständerwand 63-113 x 213,5 cm, WD 125-150**
Türöffnung in Metallständerwänden herstellen, seitlich raumhoch verstärken mit Metallständern.
Ausführung einschließlich Boden- und Deckenanschluss mit Türpfostensteckwinkeln, Plattenschnitten und Türsturzausbildung, einschließlich sämtlicher erforderlicher Befestigungsmittel.

Wanddicke: 125 - 150 mm
Einfachständerwand, Metallprofile 75 - 100 mm
Beplankung: beidseitig, je 2x12,5 mm GKB
Verstärkungsprofil: UA Metallprofil 40/75/40 mm, Dicke 2 mm

Öffnungsgröße: ca. 63 - 113 x 213,5 cm
Deckenhöhe: bis ca. 3,75 m
Menge: 1,000 St

**2.6.27 Türöffnung Doppelständerwand 76-101x213,5 cm, WD 255 bis 270 mm**
Türöffnung in Metallständerwänden herstellen, seitlich raumhoch verstärken mit Metallständern.
Ausführung einschließlich Boden- und Deckenanschluss mit Türpfostensteckwinkeln, Plattenschnitten und Türsturzausbildung, einschließlich sämtlicher erforderlicher Befestigungsmittel.

Wanddicke: 255 bis 270 mm
Doppelständerwand, Metallprofile 2 x 100 mm
Beplankung: beidseitig, je 2x12,5 mm GKB
Verstärkungsprofil: UA Metallprofil, Dicke 2 mm

Öffnungsgröße: ca. 76 - 101 x 213,5 cm
Deckenhöhe:  ca. 5,9 m
Menge: 3,000 St

**2.6.28 Sanitärverstärkung, 2 x UA 50 mm, L = 3,6 bis 375 cm**
Seitliche Verstärkung in Metallständerwänden herstellen.
Ausführung raumhoch links und rechts von Saniär-Vorwandmontageelementen

Einfachständerwand,
Metallprofile: UA-Profil, 50 mm
Profillänge gesamt: > 360 ≤ 375 cm
Menge: 10,000 St

**2.6.29 Bohrung, rund, 20 bis 50 mm**
Bohrung in vor beschriebenen GK-Ständerwänden und Vorsatzschalen
Ausführung: rund
Durchmesser: 20 bis 50 mm,
Einschließlich Anpassung der Unterkonstruktion.
Anordnung der Wandausschnitte gemäß Ausführungsplan bzw. örtlicher Angabe.
Abrechnung pro Beplankungsseite
Menge: 20,000 St

**2.6.30 Bohrung, rund, über 50 bis 100 mm**
wie vor beschrieben, jedoch
Durchmesser: über 50 bis 100 mm,
Einschließlich Anpassung der Unterkonstruktion.
Anordnung der Wandausschnitte gemäß Ausführungsplan.
Abrechnung pro Beplankungsseite
Menge: 10,000 St

**2.6.31 Bohrung, rund, über 100 bis 150 mm**
wie vor beschrieben, jedoch
Durchmesser: über 100 bis 150 mm,
Einschließlich Anpassung der Unterkonstruktion.
Anordnung der Wandausschnitte gemäß Ausführungsplan.
Abrechnung pro Beplankungsseite
Menge: 5,000 St

**2.6.32 Bohrung, rund, über 150 bis 200 mm**
wie vor beschrieben, jedoch
Durchmesser: über 150 bis 200 mm,
Einschließlich Anpassung der Unterkonstruktion.
Anordnung der Wandausschnitte gemäß Ausführungsplan.
Abrechnung pro Beplankungsseite
Menge: 5,000 St

**2.6.33 Bohrung, rund, über 200 bis 300 mm**
wie vor beschrieben, jedoch
Durchmesser: über 200 bis 300 mm,
Einschließlich Anpassung der Unterkonstruktion.
Anordnung der Wandausschnitte gemäß Ausführungsplan.
Abrechnung pro Beplankungsseite
Menge: 2,000 St

**2.6.34 Bohrung, rund, über 300 bis 400 mm**
wie vor beschrieben, jedoch
Durchmesser: über 300 bis 400 mm,
Einschließlich Anpassung der Unterkonstruktion.
Anordnung der Wandausschnitte gemäß Ausführungsplan.
Abrechnung pro Beplankungsseite
Menge: 1,000 St

**2.6.35 Aussparungen bis 100cm2 herstellen**
Aussparung in vor beschriebenen GK-Ständerwänden und Vorsatzschalen herstellen, zur Durchführung von haustechnischen Installationen, einschließlich Anpassung der Unterkonstruktion.
Anordnung gemäß Durchbruchplan bzw. örtlicher Angabe.
Ausführung über komplette Wanddicke.

Fläche bis 100 cm2,
Ausführung: vier- und mehreckig
Menge: 15,000 St

**2.6.36 Aussparungen über 100 bis 250 cm2 herstellen**
Aussparung in vor beschriebenen GK-Ständerwänden und Vorsatzschalen herstellen wie vor beschrieben, jedoch
Aussparungsgröße über 100 bis 250 cm2.
Menge: 10,000 St

**2.6.37 Aussparungen über 250 bis 500 cm2 herstellen**
Aussparung in vor beschriebenen GK-Ständerwänden und Vorsatzschalen herstellen wie vor beschrieben, jedoch
Aussparungsgröße über 150 bis 500 cm2.
Menge: 10,000 St

**2.6.38 Aussparungen über 500 bis 1000cm2 herstellen**
Aussparung in vor beschriebenen GK-Ständerwänden und Vorsatzschalen herstellen wie vor beschrieben, jedoch
Aussparungsgröße über 500 bis 1000 cm2.
Menge: 5,000 St

**2.6.39 Aussparungen über 1000 bis 5000cm2 herstellen**
Aussparung in vor beschriebenen GK-Ständerwänden und Vorsatzschalen herstellen wie vor beschrieben, jedoch
Aussparungsgröße über 1000 bis 5000m2.
Menge: 1,000 St

**2.6.40 Aussparungsleibung beplanken, 1 x 12,5 mm**
Leibung vor beschriebener Aussparungen umlaufend beplanken, Platten stumpf stoßen und verspachteln, einschließlich einer Unterkonstruktion aus UW - Profilen, als Zulage zu den Aussparungen.
Material: GKB / GKF nach Anforderung der Wand
Beplankung: 1 x 12,5 mm
Wanddicke: von 125 bis 175 mm
Menge: 3,000 m

**2.6.41 Aussparungsleibung beplanken, 2 x 12,5 mm**
Leibung vor beschriebener Aussparungen umlaufend beplanken, Platten stumpf stoßen und verspachteln, einschließlich einer Unterkonstruktion aus UW - Profilen, als Zulage zu den Aussparungen.
Material: GKB / GKF nach Anforderung der Wand
Beplankung: 2 x 12,5 mm
Wanddicke: von 125 bis 175 mm
Menge: 2,000 m

**2.6.42 Schließen von Aussparungen bis 100cm2**
Aussparung nach Einbau haustechnischer Installationen nachträglich schließen. Beplankung nach Wahl des AN an die Installationen anarbeiten, anpassen einschließlich anspachteln und ggf. erforderl. Unterkonstruktion.
Schließen der Wände hat oberflächengleich mit der Wand zu erfolgen, d.h. keine Aufdoppelung auf der Wand.

Aussparungsgröße: bis 100 cm2
Abrechnung je Beplankungsseite.
Menge: 5,000 St

**2.6.43 Schließen von Aussparungen über 100 bis 250cm2**
Aussparung nach Einbau haustechnischer Installationen nachträglich schließen, wie vor beschrieben, jedoch
Aussparungsgröße: über 100 bis 250 cm2
Menge: 5,000 St

**2.6.44 Schließen von Aussparungen über 250 bis 500cm2**
Aussparung nach Einbau haustechnischer Installationen nachträglich schließen, wie vor beschrieben, jedoch
Aussparungsgröße: über 250 bis 500 cm2
Menge: 2,000 St

**2.6.45 Schließen von Aussparungen über 500 bis 1000cm2**
Aussparung nach Einbau haustechnischer Installationen nachträglich schließen, wie vor beschrieben, jedoch
Aussparungsgröße: über 500 bis 1000 cm2
Menge: 2,000 St

**2.6.46 Schließen von Aussparungen über 1000 bis 5000cm2**
Aussparung nach Einbau haustechnischer Installationen nachträglich schließen, wie vor beschrieben, jedoch
Aussparungsgröße: über 1000 bis 5000 cm2
Menge: 1,000 St

**2.6.47 Aufdoppelung 2x12,5 mm GKF, bis 0,1 m²**
Wanddurchführung nach Einbau haustechnischer Installationen nachträglich schließen. Beplankung als Aufdoppelung auf die bestehende Ständerwand anbringen, an die Installationen anarbeiten, anpassen und anspachteln.
Dämmung des vorhandenen Zwischenraums innerhalb der Wand mit Mineralwolle
Dämmmaterial: Mineralwolle; Schmelzpunkt > 1.000°C
Ausführung im Bereich von Durchführungen mit Brandschutzanforderung F30 bzw. EI30, in der Regel mit Mineralwolldämmschalen umhüllt.

Beplankung: 2 x 12,5 mm GKF
Außenkanten Beplankung B x H: bis 0,1 m2
Abrechnung je Beplankungsseite.
Menge: 5,000 St

**2.6.48 Aufdoppelung 2x12,5 mm GKF, über 0,1 bis 0,25 m²**
Aussparung nach Einbau haustechnischer Installationen nachträglich schließen, wie vor beschrieben, jedoch
Außenkanten Beplankung B x H: über 0,1 bis 0,25 m2
Menge: 4,000 St

**2.6.49 Aufdoppelung 2x12,5 mm GKF, über 0,25 bis 0,5 m²**
Aussparung nach Einbau haustechnischer Installationen nachträglich schließen, wie vor beschrieben, jedoch
Außenkanten Beplankung B x H: über 0,25 bis 0,5 m2
Menge: 1,000 St

**2.6.50 Aufdoppelung 2x12,5 mm GKF, über 0,5 bis 0,75 m²**
Aussparung nach Einbau haustechnischer Installationen nachträglich schließen, wie vor beschrieben, jedoch
Außenkanten Beplankung B x H: über 0,5 bis 0,75 m2
Menge: 1,000 St

**2.6.51 Zulage Kabeldurchführung**
Zulage für das fachgerechte Einspachteln von einzelnen Elektroleitungen.
Abrechnung pro Stück Leitungsdurchführung.
Menge: 30,000 St

**2.6.52 UA-Profil Aussteifung Wände, 50x2 mm**
Einbau Metallprofil in vor beschriebene Metall-Ständerwände

UA-Profil, 40 mm x 50 mm x 40mm, Profilwandstärke 2 mm,
als horizontales oder vertikales Montageelement, einschließlich sämtlicher erforderlicher Befestigungsmittel

Einbauhöhe/-länge bis ca. 3,75 m

Die Vergütung erfolgt nur, insoweit die Profile nicht bereits in den vor beschrieben Positionen beinhaltet sind.
Menge: 5,000 m

**2.6.53 UA-Profil Aussteifung Wände, 75x2 mm**
Einbau Metallprofil in vor beschriebene Metall-Ständerwände

UA-Profil, 40 mm x 75 mm x 40mm, Profilwandstärke 2 mm,
als horizontales oder vertikales Montageelement, einschließlich sämtlicher erforderlicher Befestigungsmittel

Einbauhöhe/-länge bis ca. 5,8 m

Die Vergütung erfolgt nur, insoweit die Profile nicht bereits in den vor beschrieben Positionen beinhaltet sind.
Menge: 5,000 m

**2.6.54 Quadratrohr Aussteifung Wände, 50x50x4 mm**
Einbau Quadratrohr in vor beschriebene Metall-Ständerwände
Material: Stahl, 50mm x 50 mm, Wandstärke 4 mm
als horizontales oder vertikales Montageelement,

Einbaulänge bis ca. 5,8 m
Menge: 5,000 m

**2.6.55 Montagewinkel Quadratrohr 50x50x4 bis 75x75x4 mm**
Zulage zu vor beschriebenen Quadratrohre, 50x50x4 bzw. 75x75x4 mm für die Montage Montagewinkel bzw. Kopfplatten, einschließlich sämtlicher Befestigungsmittel/Schweißarbeiten.
Menge: 2,000 St

**2.6.56 Wandanschluss Metallständerwand, T-Verbindung**
Wandanschluss Metallständerwand als T-Verbindung, an eine ebenfalls zu erstellende querlaufende Metallständerwand, inkl. Verstärkung der querverlaufenden Wand mit verzinkten Stahl-Profilen, sowie raumhoher Trennschnitt zur schalltechnischen Entkoppelung zwischen den Räumen.

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
Der Anschluss einer Vorsatzschale wird nicht als Wandanschluss vergütet. Entsprechender Aufwand ist in die einzelnen Positionen Vorsatzschalen einzukalkulieren.
Menge: 12,000 m

**2.6.57 Ecken, rechtwinkelig**
Innen- oder Außenecke rechtwinklig, als Zulage für Metallständerwände

Kantenschutzprofile werden mit separater Position vergütet.
Menge: 15,000 m

**2.6.58 Gleitender Anschluss Doppelständerwand, feuerhemmend**
Anschluss, gleitend, für Decken- oder Wandanschluss als Zulage für vor beschriebene Metall-Ständerwände als Doppelständerwände, raumhoch.
Montageuntergrund mit Feuerwiderstandsanforderung

Schallschutzanforderung: Schallentkoppelt
Feuerwiderstandsklasse: DIN EN 13501-2: EI 30
Raumhöhe: bis 5,8 m
Beplankung: bis 2 x 12,5 mm

Örtlichkeit: Wandschluss an Dachsparren

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Menge: 6,500 m

**2.6.59 Gleitender Anschluss Doppelständerwand, Stahlträger F30**
Anschluss, gleitend, für Decken- oder Wandanschluss als Zulage für vor beschriebene Metall-Ständerwände als Doppelständerwände, raumhoch.
Montageuntergrund mit Feuerwiderstandsanforderung

Schallschutzanforderung: Schallentkoppelt
Feuerwiderstandsklasse: DIN EN 13501-2: EI 30
Raumhöhe: ca. 5,9 m
Beplankung: bis 2 x 12,5 mm

Örtlichkeit: Wandschluss bekleideten Stahlträger

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Menge: 10,500 m

**2.6.60 Zusätzliche Unterkonstruktion in Wänden, LxB= 62,5x30x2 cm**
im Bereich von wandhängenden Sanitärgegenständen / Möbelstücken / Lasten als Wandverstärkung in vorgenannte Wände/Vorsatzschalen einbauen.
Material: Grobspanplatten/Mehrschichtholzplatten
Lasten bis 1,5 kN/m
Breite: bis 300 mm
Dicke: ca. 20 mm
Länge: bis ca. 625 mm
Menge: 5,000 St

**2.6.61 Zusätzliche Unterkonstruktion in Wänden, LxB= 62,5x30x3 cm**
im Bereich von wandhängenden Sanitärgegenständen / Möbelstücken / Lasten als Wandverstärkung in vorgenannte Wände/Vorsatzschalen einbauen.
Material: Grobspanplatten/Mehrschichtholzplatten
Lasten bis 2,5 kN/m
Breite: bis 300 mm
Länge: bis ca. 625 mm
Dicke: ca. 30 mm
Menge: 5,000 St

**2.6.62 Feuchtigkeitssperre DIN 18533-2, 30 cm, Wände**
Feuchtigkeitssperre gemäß DIN 18533-2, Abdichtung gegen Bodenfeuchte, auf waagrechtem Untergrund stoßüberlappt liefern und nach Herstelleranweisung verlegen.
Einschließlich Ausbilden von Innen- und Außenecken.
Ausführung Ecken: rechtwinklig, spitz und stumpf

Ausführung in Bahnen unter sämtlichen Wänden im EG
Breite: ca. 30 cm

Wassereinwirkungsklasse: W 1.1-E

Angeb.Fabrikat:

.................................................
(vom Bieter auszufüllen)

Sämlticher Mehraufwand für die Erstellung der Einfach- und Doppelständerwände auf der Abdichtung ist mit dieser Position abgegolten.
Menge: 6,500 m

#### 2.7 Profile, Anschlüsse, Oberflächen Wände und Decken

**2.7.1 Randanschluss Acryl, weiß**
Dauerelastische Verfugung, Anschluss oben, seitlich und unten
Material: elastoplastische Fugenmasse, überstreichbar (Acrylat)
Fugenbreite ca. 5 - 10 mm
Menge: 200,000 m

**2.7.2 Kantenschutzprofil 90°, Aluminum**
Kanteneckschutzprofil, flächenbündig in vor beschriebene Metall-Ständerwände einspachteln.

Material: Aluminium oder verzinkter Stahl
Winkel: 90°
Richtfabrikat: Protektor 9078 bzw. 9079 o.glw.
Angeb. Fabrikat:

....................................................................
(vom Bieter auszufüllen)
Menge: 25,000 m

**2.7.3 Kantenschutzprofil, spitzer/stumpfer Winkel**
Kanteneckschutzprofil, flächenbündig in vor beschriebene Metall-Ständerwände einspachteln.

Material: PVC
Winkel: alle erforderlichen Winkel
Richtfabrikat: Protektor 3751 o.glw.
Angeb. Fabrikat:

....................................................................
(vom Bieter auszufüllen)
Menge: 5,000 m

**2.7.4 Abschlussprofil, elastischer Anschluss. PVC**
Abschlussrofil flächenbündig in vor beschriebene Metall-Ständerwände einspachteln, zur Herstellung eines elastischen Anschlusses an angrenzende Bauteile.

Material: PVC, weiß
Richtfabrikat: Protektor 3784 o.glw.
Angeb. Fabrikat:

....................................................................
(vom Bieter auszufüllen)

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Menge: 16,000 m

**2.7.5 Abschlussprofil, herausziehbarer Abdeckstreifen, PVC**
Abschlussrofil flächenbündig in vor beschriebene Metall-Ständerwände einspachten, zur Herstellung eines Anschlusses mit Fuge an angrenzende Bauteile.

Material: PVC, weiß
Richtfabrikat: Protektor 3766 o.glw.
Angeb. Fabrikat:

....................................................................
(vom Bieter auszufüllen)

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Menge: 5,000 m

**2.7.6 Anschlussprofil, Schattenfuge 18 m, PVC**
Abschlussprofil flächenbündig in vor beschriebene Metall-Ständerwände einspachteln, zur Herstellung eines Anschlusses mit definierter Schattenfuge.

Material: PVC, weiß
Breite Schattenfuge: 18 mm

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
Richtfabrikat: Protektor 37834 o.glw.
Angeb. Fabrikat:

....................................................................
(vom Bieter auszufüllen)
Menge: 65,000 m

**2.7.7 Aufsteckprofil, 12,5 mm, PVC**
Aufsteckprofil, aufgesteckt auf das Plattenende. Profil nur anzuspachteln, nicht überspachteln.

Material: PVC, weiß
Plattendicke: 12,5 mm
Richtfabrikat: Protector 3741
Angeb. Fabrikat:

....................................................................
(vom Bieter auszufüllen)

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Menge: 5,000 m

**2.7.8 Abschlussprofil (Göppinger Profil), 12,5 mm, PVC**
Abschlussprofil (Göppinger Profil) für einseitig angespachtelten Abschluss, flächenbündig in vor beschriebene Metall-Ständerwände einspachteln.

Material: PVC, weiß
Plattendicke: 12,5 mm
Richtfabrikat: Protector 37864 o. glw
Angeb. Fabrikat:

....................................................................
(vom Bieter auszufüllen)

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Menge: 260,000 m

**2.7.9 Abschlussprofil (Göppinger Profil), 12,5 mm, Aluminium**
Abschlussprofil (Göppinger Profil) für einseitig angespachtelten Abschluss, flächenbündig in vor beschriebene Metall-Ständerwände einspachteln.

Material: Aluminium
Plattendicke: 12,5 mm
Richtfabrikat: Protector 9299 o. glw
Angeb. Fabrikat:

....................................................................
(vom Bieter auszufüllen)

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Menge: 40,000 m

**2.7.10 Abschlussprofil (Göppinger Profil), 25 mm, Aluminium**
Abschlussprofil (Göppinger Profil) für einseitig angespachtelten Abschluss, flächenbündig in vor beschriebene Metall-Ständerwände einspachteln.

Material: Aluminium
Plattendicke: 12,5 mm
Richtfabrikat: Protector 9002 o. glw
Angeb. Fabrikat:

....................................................................
(vom Bieter auszufüllen)

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Menge: 10,000 m

**2.7.11 Dehnungsfugenprofil, Gebäudedehnfuge**
Dehnungsfugenprofil zur Übernahme von Gebäudedehnfugen im Wand- oder Deckenbereich.

Material: Stahlblech, mit Weich-PVC-Dehnteil
Bewegungsaufnahme Zug/Druck +5/-2 mm
Richtfabrikat: Protektor 3226 o.glw.
Angeb. Fabrikat:

....................................................................
(vom Bieter auszufüllen)

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Menge: 3,000 m

#### 2.8 Brandschutzarbeiten

*Hinweis: Ausführungshinweise Brandschutzbekleidungen*
Bei sämtlichen nachfolgend beschriebenen Brandschutzbekleidungen sind alle erforderlichen Spachtelarbeiten mitzukalkulieren. Diese sind mit den Einheitspreisen der nachfolgenden Positionen abgegolten, auch wenn die Leistung nicht explizit beschrieben ist.

**2.8.1 Verkofferungen, 2- bis 3-seitig, Abw. bis 50 cm, EI30**
2- bis 3 - seitige Verkofferung, vertikal / horizontal, von haustechnischen Installationen, inkl. Ausbildung aller Außen-/Innenecken und umlaufenden Anschlüssen.
Feuerwiderstandsklasse: EI30 bzw. feuerhemmend
Beplankung: einseitig, GKF 2x12,5 mm
Profile: CW/UW Profile gem. DIN 18182-1, Steghöhe 50 mm
Anschlüsse: starr
Höhe: bis 3,50 m
Abwicklungsbreite aller drei Seiten gesamt kleiner 50 cm
Befestigungsuntergrund: Stahlbeton, Mauerwerk

Angebotenes System:

...............................................................
Menge: 5,000 m

**2.8.2 Verkofferungen, 2- bis 3-seitig, Abw. über 50 bis 100 cm, EI30**
2- bis 3- seitige Verkofferung, vertikal / horizontal, von haustechnischen Installationen, wie vor beschrieben, jedoch
Abwicklungsbreite über 50 cm bis 100 cm
Menge: 10,000 m

**2.8.3 Bekleidung Stahlträger IPB 300, 3-seitig, EI30**
3 - seitige Bekleidung eines Stahlträgers als Unterzug, vertikal / horizontal, inkl. Ausbildung aller Außen-/Innenecken und umlaufenden Anschlüssen.
Ausführung gemäß Detail SG-01

Ausführung wie folgt:
einlagige Bekleidung,
direkt befestigt, ohne zusätzliche Profil-Unterkonstruktion, z.B. mit Brandschutzplatten-Knaggen zwischen den Trägerflanschen, mit oder ohne waagrechte Stoßhinterlegung unterhalb des Trägerflansches, je nach Erfordernis Zulassung des Brandschutzplatten-Herstellers.

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
Feuerwiderstandsklasse: EI30 bzw. feuerhemmend
Stahlträger: IPB 300
Beplankung: Feuerschutzplatte (GKF) oder Brandschutzbauplatte nach Wahl des AN gemäß Zulassung für beschriebenen Anwendungsfall
Beplankungsdicke: max. 25 mm
Befestigung Beplankung: geklammert bzw. gemäß Zulassung
Anschlüsse: starr
Höhe UK Stahlträger über OK Rohdecke: bis ca. 5,8 m
Höhe OK Rohdecke bis UK Dachschräge: ca. 6,5 cm

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
Angebotenes System:

...............................................................

Nummer Zulassung bzw. Prüfzeugnis:

...............................................................
Menge: 9,000 m

**2.8.4 Bekleidung Stahlträger IPB 340, 3-seitig, EI30**
3 - seitige Bekleidung eines Stahlträgers als Unterzug, vertikal / horizontal, inkl. Ausbildung aller Außen-/Innenecken und umlaufenden Anschlüssen.
Ausführung gemäß Detail SG-01

Ausführung wie folgt:
einlagige Bekleidung,
direkt befestigt, ohne zusätzliche Profil-Unterkonstruktion, z.B. mit Brandschutzplatten-Knaggen zwischen den Trägerflanschen, mit oder ohne waagrechte Stoßhinterlegung unterhalb des Trägerflansches, je nach Erfordernis Zulassung des Brandschutzplatten-Herstellers.

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
Feuerwiderstandsklasse: EI30 bzw. feuerhemmend
Stahlträger: IPB 340
Beplankung: Feuerschutzplatte (GKF) oder Brandschutzbauplatte nach Wahl des AN gemäß Zulassung für beschriebenen Anwendungsfall
Beplankungsdicke: max. 25 mm
Befestigung Beplankung: geklammert bzw. gemäß Zulassung
Anschlüsse: starr
Höhe UK Stahlträger über OK Rohdecke: bis ca. 5,8 m
Höhe OK Rohdecke bis UK Dachschräge: ca. 6,5 cm

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
Angebotenes System:

...............................................................

Nummer Zulassung bzw. Prüfzeugnis:

...............................................................
Menge: 10,500 m

**2.8.5 Bekleidung Stahlträger IPB 160, 2-seitig, EI30**
2 - seitige Bekleidung eines Stahlträgers als Unterzug, vertikal / horizontal, inkl. Ausbildung aller Außen-/Innenecken und umlaufenden Anschlüssen.
Ausführung gemäß Detail SG-01

Ausführung wie folgt:
einlagige Bekleidung,
direkt befestigt, ohne zusätzliche Profil-Unterkonstruktion, z.B. mit Brandschutzplatten-Knaggen zwischen den Trägerflanschen, mit oder ohne waagrechte Stoßhinterlegung unterhalb des Trägerflansches, je nach Erfordernis Zulassung des Brandschutzplatten-Herstellers.

Feuerwiderstandsklasse: EI30 bzw. feuerhemmend
Stahlträger: IPB 160
Beplankung: Feuerschutzplatte (GKF) oder Brandschutzbauplatte nach Wahl des AN gemäß Zulassung für beschriebenen Anwendungsfall
Beplankungsdicke: max. 25 mm
Befestigung Beplankung: geklammert bzw. gemäß Zulassung
Anschlüsse: starr

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
Angebotenes System:

...............................................................

Nummer Zulassung bzw. Prüfzeugnis:

...............................................................
Menge: 3,000 m

#### 2.9 Trockenestrich

**2.9.1 Besondere Reinigung**
Reinigung des Untergrundes von grober Verschmutzung vor Verlegung des Estrichbelags bzw. der Schweißbahnen, gemäß DIN 18353, 4.2.4. Der Untergrund ist von Gips-, Mörtel- und Farbresten, Öl, Materialresten, Flaschen, Folien etc. zu reinigen.
Alle Materialien sind fachgerecht zu entsorgen. Die Vergütung der Position erfolgt nur sofern die vorhandene Verschmutzung eine Reinigung als besondere Leistung rechtfertigt.
Menge: 110,000 m2

**2.9.2 Gebundene Dämmschüttung, 35 mm**
inkl. Randdämmsteifen als Niveauausgleich, sowie zur Verbesserung des Trittschalls, für nachträglichen Einbau einer Dämmplatte, eben abziehen.

Material: mineralisches, geblähtes Granulat o.glw.
Bindemittel: Zementbasis
Wasserbeständig, ohne Setzungen
nicht brennbar A1
Schichtdicke: 50 mm
Richtfabrikat: Fermacell Gebundene Schüttung oder gleichwertig
Angeb. Fabrikat /Typ:

.................................................
(vom Bieter auszufüllen)
Menge: 110,000 m2

**2.9.3 Mehr- bzw. Minderdicken gebundene Dämmschüttung 5 mm**
Zuschlag / Abschlag für 5 mm Mehr- bzw. Minderstärke der gebundenen Dämmschüttung pro qm gegenüber den vor beschriebenen Nennstärken.
Menge: 110,000 m2

**2.9.4 Trittschalldämmung, MW, 20 mm, DES sg, 1,5 kN/m²**
für nachträglichen Einbau eines Trockenestrich auf Fußbodenheizung, wie vor beschrieben, jedoch
Dämmschichtgesamtdicke: 20 mm,
Menge: 110,000 m2

**2.9.5 Trockenestrich - Gipsfaserplatte, 2x12,5 mm**
Gipshaltiges, faserverstärktes Trockenestrichelement, verlegt auf vorbeschriebener Dämmplatte bzw. Fußbodenheizungselementen, Ränder gefalzt/genutet,
geklebt und verschraubt nach Verlegeangaben des Herstellers.
Material: Gipsfaser-Estrichelement
Materialdicke: 2 x 12,5 mm Estrich

Richtfabrikat: Fermacell Estrich-Element 2 E 22 oder gleichwertig
Angeb. Fabrikat:

..................................................................
(vom Bieter auszufüllen)
Menge: 110,000 m2

**2.9.6 Trockenestrich - Gipsfaserplatte, 1x10,0 mm**
Gipshaltige, faserverstärkte Bauplatte, fachgerecht verlegt auf vorbeschriebener Ausgleichsschüttung, nach Verlegeangaben des Herstellers, als dritte Schicht
Material: Gipsfaser-Ausbauplatte
Materialdicke: 1 x 10,0 mm

Richtfabrikat: Fermacell Gipsfaserplatte oder gleichwertig
Angeb. Fabrikat:

..................................................................
(vom Bieter auszufüllen)
Menge: 110,000 m2

**2.9.7 Zulage Trockenestrich, Kleinflächen < 5,0 m²**
Zulage für die Ausführung des vor beschriebenen Trockenestrichs in Kleinflächen < 5,0 m² als Aufpreisposition.
Vergütung einmalig über den gesamten Estrichaufbau für alle Lagen zusammen nach m².
Menge: 5,000 m2

#### 2.10 Stundenlohnarbeiten

*Hinweis: Hinweise Stundenlohnarbeiten und Verrechnungssätze*
Die Ausführung und Abrechnung von Stundenlohnarbeiten erfolgt nach § 15 VOB/B.
Die im Leistungsverzeichnis aufgeführten Stundenlohnarbeiten gelten für unvorhergesehene Leistungen, deren Abrechnung nach Einheitspreisen nicht zweckmäßig ist und zur Gestellung von Hilfskräften für dritte Firmen.

In nachfolgenden Verrechnungssätzes sind enthalten
- Lohn und Gehaltskosten
- Lohn-/Gehaltskostenanteil für vermögenswirksame Leistungen
- Lohn- bzw. Gehaltsnebenkosten,
- Gemeinkosten
- Sozialkosten, inkl. Sozialkassenbeiträge
- Gewinn

Zuschläge für vom Auftraggeber angeordnete Nacht-, Sonn- und Feiertagsarbeiten sind gesondert nachzuweisen. Sie werden in Höhe der tariflichen Vereinbarung vergütet. Für Nacht-, Sonntags- und Feiertagsarbeit wird als Zuschlag nur der Beitrag zur gesetzlichen Unfallversicherung vergütet. Für Mehrarbeit werden zusätzlich die Sozialkosten vergütet

Mittagspausen und Brotzeiten werden nicht als Arbeitszeit vergütet.
Fahrtzeiten werden nur anerkannt, soweit die Arbeiten nicht im direkten Zusammenhang mit dem Hauptauftrag ausgeführt werden. Die Fahrtzeiten sind separat nachzuweisen. Eine Vergütung der Fahrzeuge zur Personenbeförderung erfolgt nicht.

Das Material für Stundenlohnarbeiten ist getrennt zu lagern. Material-, Maschinen- und Gerätepreise gelten für die Abrechnung einschl. aller Zuschläge, Betriebsstoffe, Handwerkszeuge usw. sowie An-und Abfahrt frei Baustelle. Der Verrechnungssatz für Fuhrleistungen enthält die Kosten für den Fahrer, soweit nicht anders angegeben.

Regieberichte sind der Bauleitung an dem der Arbeitsleistung folgenden Tage, spätestens jedoch zum Ende jeder Woche mit Angabe der Arbeiter und Qualifikation zur Unterschrift vorzulegen. Die Abrechnung erfolgt in 1/4 Stunden.

Beschäftigt der Bieter bei einer der nachstehenden Lohngruppen keine Arbeitskräfte, hat er stattdessen den Einsatz möglichst gleichwertiger Arbeitskräfte anzubieten.

*Hinweis: Zuschläge*
Es gelten folgende Arbeitszeiten:
Regel-Arbeitszeit ist von Montag bis Samstag
jeweils von 06:00 Uhr bis 22:00 Uhr

Zuschläge außerhalb der o. g. Arbeitszeiten werden vergütet für:

Sonn- und Feiertagsarbeit
von 06:00 Uhr bis 22:00 Uhr

Sonn- und Feiertagsarbeit nachts
von 22:00 Uhr bis 06:00 Uhr

Nachtarbeit
von 22:00 Uhr bis 06:00 Uhr

Eine Vergütung erfolgt nur nach ausdrücklicher Anweisung bzw. schriftlicher Beauftragung durch die Objektüberwachung.

**2.10.1 Bauleiter**
Für evtl. erforderliche Arbeiten, die nicht in der Leistungsbeschreibung erfaßt sind und nur auf ausdrückliche Anordnung und gegen Nachweis zur Ausführung kommen, werden verrechnet für: Fachbauleiter
Menge: 2,000 Std

**2.10.2 Meister-/Polierstunde**
Für evtl. erforderliche Arbeiten, die nicht in der Leistungsbeschreibung erfasst sind und nur auf ausdrückliche Anordnung und gegen Nachweis zur Ausführung kommen, werden verrechnet für: Meister / Werkpolier
Lohngruppe 6 gemäß §5 BRTV
Menge: 5,000 Std

**2.10.3 Vorarbeiterstunden**
wie vor beschrieben, jedoch Vorarbeiter
Lohngruppe 5 gemäß §5 BRTV
Menge: 5,000 Std

**2.10.4 Spezialfacharbeiterstunden**
wie vor beschrieben, jedoch Spezialfacharbeiter
Lohngruppe 4 gemäß §5 BRTV
Menge: 10,000 Std

**2.10.5 Facharbeiterstunden**
wie vor beschrieben, jedoch Facharbeiter
Lohngruppe 3 gemäß §5 BRTV
Menge: 10,000 Std

**2.10.6 Fachwerkerstunden**
wie vor beschrieben, jedoch Fachwerker
Lohngruppe 2 gemäß §5 BRTV
Menge: 10,000 Std

**2.10.7 Bauwerkerstunden**
wie vor beschreiben, jedoch Bauwerker
Lohngruppe 1 gemäß §5 BRTV
Menge: 5,000 Std

**2.10.8 Azubistunden**
wie vor beschreiben, jedoch Auszubildender
Menge: 5,000 Std

**2.10.9 CD-Profil 60 x 27**
CD-Profil, verzinktes Stahlblech
Profilstärke: 0,6 mm
Breite: 60 mm
Schenkelhöhe: 27 mm
Menge: 10,000 m

**2.10.10 UD-Profil 28 x 27**
UD-Profil, verzinktes Stahlblech
Profilstärke: 0,6 mm
Breite: 28 mm
Schenkelhöhe: 27 mm
Menge: 10,000 m

**2.10.11 CD-Profilverbinder**
Kreuz- und Längsverbinder CD-Profil, verzinktes Stahlblech
Menge: 10,000 St

**2.10.12 CW-Profil 50 x 50**
CW-Profil, verzinktes Stahlblech
Profilstärke: 0,6 mm
Breite: 50 mm
Schenkelhöhe: 50 mm
Menge: 10,000 m

**2.10.13 UW-Profil 50 x 40**
UW-Profil, verzinktes Stahlblech
Profilstärke: 0,6 mm
Breite: 50 mm
Schenkelhöhe: 40 mm
Menge: 10,000 m

**2.10.14 UA-Profil 50 x 40**
UA-Aussteifungsprofil, verzinktes Stahlblech
Profilstärke: 2,0 mm
Breite: 50 mm
Schenkelhöhe: 40 mm
Menge: 10,000 m

**2.10.15 Gipskartonbauplatte 12,5 mm GKB**
Gipskartonbauplatte GKB, gemäß EN 250
Dicke: 12,5 mm
Kante: abgeflacht
Menge: 5,000 m2

**2.10.16 Gipskartonbauplatte 12,5 mm GKBI**
Gipskartonbauplatte GKBI, gemäß EN 250, imprägniert
Dicke: 12,5 mm
Kante: abgeflacht
Menge: 10,000 m2

**2.10.17 Gipskartonbauplatte 12,5 mm GKF**
Gipskartonbauplatte GKF, gemäß EN 250, Feuerschutzplatte
Dicke: 12,5 mm
Kante: abgeflacht
Menge: 10,000 m2

**2.10.18 Schnellbauschraube, 3,9 x25/35 mm**
Schnellbauschraube
3,9 x 25 bzw 3,9 x 35 mm
Bohrspitze
Menge: 100,000 St

**2.10.19 Fugenfüller**
Spachtelmasse als Fugenfüller für Gipskartonbauplatten
Menge: 10,000 kg

**2.10.20 Promaxon Brandschutzplatte, Typ A, D= 10 mm**
Promaxon Brandschutzbauplatte
einschließlich erforderlicher Stahldrahtklammern
Typ A,
Dicke; 10 mm
Menge: 2,000 m2

**2.10.21 Promaxon Brandschutzplatte, Typ A, D= 18 mm**
Promaxon Brandschutzbauplatte
einschließlich erforderlicher Stahldrahtklammern
Typ A,
Dicke; 18 mm
Menge: 2,000 m2

**2.10.22 Promatect - L-Platte, D= 20 mm**
Promtect L - Platte
einschließlich erforderlicher Befestigungsmittel
Dicke; 25 mm
Menge: 2,000 m2

**2.10.23 Promatect - L-Platte, D= 25 mm**
Promtect L - Platte
einschließlich erforderlicher Befestigungsmittel
Dicke; 25 mm
Menge: 2,000 m2

**2.10.24 Promat Spachtelmasse**
Promtect Spachtelmasse als Fugenfüller für vor beschriebene Promatplatten
Menge: 2,000 kg
